# Angebotsaufforderung (GAEB 90, DA83)
Währung: EUR
Auftraggeber: N.A.

## Zusätzlicher Text
L E I S T U N G S V E R Z E I C H N I S

Bauvorhaben: Neubau einer Kindertagesstätte aus
Holzskelett Bauweise mit Beton Bodenplatte

Bauort: 88138 Hergensweiler, Friedhofweg 4

Gewerk: E L E K T R O I N S T A L L A T I O N

Bauherr:  Gemeinde Hergensweiler
  Bürgermeister
  Wolfgang Strohmaier
  Friedhofweg 7
  88138 Hergensweiler

Architekt:  Schneider  + Hoffmann
  Architekten partGmbB
  Rappenstrasse 3

Planung: PLANUNGSBÜRO FÜR ELEKTROTECHNIK
MILLER & STUCKE GmbH & Co.KG,
Lindauer Strasse 11, 88069 TETTNANG

Angebotsabgabe: siehe Vergabeunterlagen der Verwaltungsgem. Sigmarszell

Ausführungsbeginn: siehe Vergabeunterlagen der Verwaltungsgem.
Sigmarszell

Ungeprüfte Angebotssumme
incl. MwSt.:EUR

Geprüfte Angebotssumme
incl. MwSt.:EUR

DatumStempel / Unterschrift

MIT SEINER UNTERSCHRIFT ANERKENNT DER UNTERNEHMER DIE IM ANHANG
BEFINDLICHEN  ALLGEMEINEN UND PROJEKTBEZOGENEN VORBEMERKUNGEN.

## Zusätzlicher Text
ALLGEMEINE BAUBESCHREIBUNG:

Bei den nachfolgenden Leistungsbeschreibungen handelt es sich um die
Elektroinstallationsarbeiten einer Kindertagesstätte. Diese wird als
Holzskelettbau mit aussteifenden Wänden als Holztafelbau erstellt. Die
Außenwände werden ebenfalls als Holztafelbau ausgeführt. Decke über EG
und OG wird als Brettstapelbau errichtet. Bodenplatte und Leibung werden
in Ortbeton hergestellt.

 [Bild]

## Zusätzlicher Text
TECHNISCHE  VORBEMERKUNGEN:

Allgemeine Baubeschreibung:

Der komplette Kindergarten wird in Holzbauweise erstellt (Bodenplatte in
Beton).

Trennwände(Schallschutz!):Holztafelbau
Raum-Trennwände: Holztafelbau
Außenwände über Erdreich (Wärmeschutz!):Ortbeton Aufkantung und
Holztafelbau
Decken: Brettstapeldecke
Bodenplatte:
Ortbeton ,Leerrohre in Bodenplatte verlegen laut Plan
Dachrinne / Regenrohre: nach Angaben
Sanitär-Installationen: Abluft in innenliegenden Küchen, Bädern, WC` s,
Heizungs-Installation: Zentralheizung mit AF / Außensteuerung
Installationsausführung der allg. El-Installation: Leitungs- u. P./a.P. -
Installation in Rohren / Trassen
Zuständiges EVU:EG Schlachters
Versorgungsspannung: 230V / 400V / 50 Hz /
Einspeisung durch: HAK gem. VDEW
Steigleitungsquerschnitte: gem. VDEW bzw. VDE

Vor Installation Klärung mit dem EVU!!

Spannungsfall beachten! ! !

Hinweis:  Eventuelle Sonderwünsche der Nutzer sind vor Umsetzung
schriftlich bei der Bauleitung einzureichen und vom Bauherrn
freizugeben.

Bei Auftreten von Unklarheiten bzw. Unstimmigkeiten sind diese gemeinsam
mit der Bauleitung /  Planungsbüro zu klären. Wird dies von Seiten des
Auftragnehmers unterlassen, so ist er für daraus entstehende Schäden
voll verantwortlich.

SCHALL- und WÄRMESCHUTZVERORNUNGEN beachten!!!

Montagenhöhen und Installationszonen:

Die angegebenen Maße gelten wenn nicht anders beschrieben bis
Gerätemitte ab Oberkante fertiger Fußboden (FFB), bei Kombinationen nach
Absprache bzw. bis Mitte oberer Dose. Deckenauslässe
liegen grundsätzlich in Raummitte, wenn nichts anderes im
Installationsplan angegeben ist.

Montagehöhen über FFB:

Schalter, Taster usw.:1,05 m  / 0,12 m mittig von der Türzargenkante
Steckdosen allg.:0,35 m / unter Schalter / n. Absprache m. d.
Bauleitung/Bauherr
Steckdosen Küche/Bad:2,10 m / 1,10 m  / 0,35 m
Wandauslass allg.:nach Absprache  (1,75 m)
Wandauslass über Spiegel-WB:2,10 m
Raumthermostatdose/Jalousie: 1,50 m
Unterverteiler/Unterkante: 1,30 m
FS / EDV/Telefonleerdose: 0,35 m
Haussprechanlagendose: 1,50 m
u.P.-Klingel (Rufuntersch.):2,20 m (A - Dosenhöhe)
Steckdosen - Schaltermaterial u.P. / a.P.:

Hersteller: Leitfabrikat: Jung oder glw.
Typen: Leitfabrikat:: Unterputz - Serie A 550 AL oder glw.
Leitfabrikat: Aufputz -  WG 800 oder glw.

Farbe: Unterputz - Aluminium (RAL 9022 Perlhellgrau)
Aufputz -  grau (ähnlich RAL 7035)

Messung:

Die Messung ist nach den neuesten Vorschriften und Anschlussbedingungen
des VDE bzw. zuständigen EVU` s zu erstellen, die Steuerleitungsklemmen
einzubauen und zu verdrahten!

Generell dürfen keine gelben und grünen Drähte verwendet werden, die
aktuell gültigen Vorschriften
für Aderfarben sind zu beachten!!

Aufmass:

Das Aufmass ist grundsätzlich nach den im LV / Detailplänen vorgegebenen
Stromkreisen sowie Positionen zu erstellen und prüfbar nach
Geschossen/Wohnungen/Zimmer in Einzelmassen zusammenzustellen!

Das Aufmass ist nach der Rohinstallation / Fertiginstallation bzw. nach
Baufortschritt in Absprache mit der Bauleitung vorzunehmen und ist durch
dieselbe auch zu bestätigen.

Pläne:

Es wird darauf hingewiesen, dass sämtliche Pläne, Details und
Zeichnungen mit CAD erstellt werden und mit CAD weiterzubearbeiten sind.
Diese nicht unerheblichen Aufwendungen/Kosten sind bei der Kalkulation
zu berücksichtigen,  da keine gesonderte Vergütung vorgesehen ist.

Revisionspläne:

Grundsätzlich sind von der erstellten Elektroanlage Revisionspläne zu
liefern. Der Auftragnehmer hat die vom Architekt / Planer / Bauherrn zu
liefernden Originale/CAD-Zeichnungen  auf den ausgeführten Ist-Stand zu
bringen und in 2-facher Fertigung Papierpausen (1xsw/1xfarbig) und in 1-
facher Fertigung CAD (Datenträger) an den Auftraggeber zu übergeben. Die
Originale bzw. CAD- Zeichnungen müssen ebenfalls abgestempelt und mit
dem Vermerk "Revisionszeichnung" unterschrieben an den Planer/ Bauherrn
zurückgegeben werden!

Der Auftragnehmer erhält mit der Auftragserteilung 2 Satz
Installationspläne sowie 1 Leer-LV des  Bauvorhabens in Papierform. Die
aufgeführten Unterlagen werden ebenfalls als Pdf Dateien per Mai
übergeben.

Vor Beginn der Arbeiten erfolgt eine Einweisung durch das Planungsbüro.

Vor dem einlegen der Bodenplatte ist Rücksprache mit der Bauleitung oder
Fachbauleitung Elektrotechnik zu halten.

Das Einlegen der Decken/Wände mit Rohr 750 N grau Isolierrohr (oder n.
A. anderer Typen) erfolgt auf Abruf durch die Bauleitung / Rohbaufirma!
(Absprache)
Anmerkung zum Verlegen von Rohr 750 N grau Isolierrohr bzw. FBY-EL-F-
Rohr:
Nach den VDE-Richtlinien ist ein Schütt-Betondeckenrohr zu verwenden,
welches entsprechend druckfest, halogenfrei und wärmebeständig ist.
Diese Bedingungen erfüllen im Grunde das Rohr 750 N grau Isolierrohr der
Fränkischen Rohrwerke bzw. gleichartige Rohre anderer Hersteller.
Nach wie vor wird jedoch noch FBY-EL-F-Rohr wie auch Kupa-Rohr o. glw.
verwendet, welche
jedoch v. g. Bedingungen nicht erfüllen.
Im LV wird von uns das doch wesentlich teurere Rohr 750 N grau
Isolierrohr ausgeschrieben, angeboten
wird jedoch oftmals das FBY-EL-F o. glw.
Wir weisen darauf hin, dass wir auf die Ausführung mit Rohr 750 N grau
Isolierrohr o. glw. bestehen und im Falle  falscher Preisangaben keine
Ausnahmen zulassen!
Das Verlegen nichtzugelassener Rohrtypen wird nicht anerkannt und
deshalb nicht vergütet!
Das evtl. beabsichtigte Verwenden von FBY-EL-F-Rohren o. ähnlicher Rohr-
Sorten ist vor den Einlegearbeiten mit der Bauleitung/Bauherrn
abzuklären bzw. preislich abzustimmen.
Der Bauherr übernimmt deshalb jedoch keine Haftung oder Garantie für
diese mindere Qualität.

Deckenauslässe sind  mit Nagelpfeifen / Endtüllen herzustellen und
später mit Klemmen und Deckenhaken abzuschließen.(nur da wo ein Leuchten
Auslass vorgesehen ist,  Klemmen u. Deckenhaken sind in den Einzelpreis
einzukalkulieren!!!)

Die im LV ausgeschriebenen Nagelpfeifen/Endtüllen ersetzen bei
Filigrandecken die Bohrkosten!!! nebst allen erforderlichen
Aufwendungen!!!

Die Enden der eingelegten Betonrohre sind grundsätzlich bis in die
nächstliegende Abzweig- bzw. Schalterdose zu verlängern, um auch bei
Leitungs- u.P.-Installationen die Deckenleitungen auswechseln zu können.

Grundsätzlich sind lt. VDE Wandauslassdosen zu installieren!

Dosenausschnitte und Mauerschlitze sind grundsätzlich in Bohr- bzw.
Frästechnik zu erstellen!!!

Für die im EG vorhandene Gewerbeküche werden Detailpläne zur Verfügung
gestellt.

In den Bädern / Duschen sollten keine Abzweigdosen / -kästen gesetzt
werden. (Schalterabzweigdosen oder Abzweigdosen nach außen in
angrenzenden Raum setzen!)

Von der gesamten Anlage ist ein Messprotokoll anzufertigen, in welchem
sämtliche Stromkreise erfasst und die jeweiligen FI - Isolations- - und
Schleifenwide

Sofern eine Antennenanlage ausgeschrieben ist, die aktive Bauteile
beinhaltet, ist ein Messprotokoll mit Messpunkten anzufertigen.
Antennen- und Telefonsysteme sind grundsätzlich als Leerrohranlage zu
installieren.

Das in der Ausschreibung benutzte Kürzel l + m (liefern und montieren)
beinhaltet das komplette liefern, montieren, einbauen und
betriebsfertiges Anschließen von elektrischen Bauteilen, mit allen
erforderlichen Aufwendungen.

Es ist ein Bautagebuch zu führen und dies wöchentlich dem Fachbauleiter
unaufgefordert vorzulegen.

Installationsgeräte und Leitungen / Kabel im Außenbereich sind mit
entsprechendem feuchtigkeitsbeständigem Material zu befestigen!  (Zement
/ verzinktes Befestigungsmaterial)

Taster in u.P./a.P. - Ausführung sind grundsätzlich mit Kontroll-
/Orientierungslampe anzubieten und zu montieren!
Entsorgung:

Das Entsorgen des speziellen Elektro-Bauschutts wie PVC-Rohre /
Leitungen / Kabel usw. ist durch den Auftragnehmer vorzunehmen. Die
Kosten sind in die Einheitspreise einzukalkulieren, da die Entsorgung
nicht gesondert vergütet werden kann.

Die Beseitigung von Abfällen eigener Arbeit sowie die Reinhaltung der
Baustelle ist Pflicht des Auftragnehmers und wird ebenfalls nicht
gesondert vergütet!

Fremdgewerke:

Bei reiner Leitungsverlegung für andere Gewerke (z.B. Lüftung / Heizung
o.ä.) sind die Leitungen am Anfang und am Ende wischfest entsprechend
den Forderungen verwechselfrei zu bezeichnen.

Bau-Abnahmen:

Ebenso erfolgt vor den Verputzarbeiten die Rohbau-Abnahme sowie nach
Fertigstellung eine förmliche Schlussabnahme.

Versicherung:

Es wird darauf hingewiesen, dass der Auftragnehmer eine angemessene
Betriebshaftpflichtversicherung nachzuweisen hat.
Allgemeine Hinweise: Bitte unbedingt beachten!

Wir weisen nochmals auf die viel aufwendigere Erstellung der
Revisionszeichnungen auf CAD-Basis hin!  (Vergabe evtl. an Fach-
Zeichenbüro)

Die im Leistungsverzeichnis angegebenen Fabrikate und Typen sind
anzubieten!!!
Besonderheiten im Titel Beleuchtungskörper / Geräte  beachten!!!
Gleichwertige Fabrikate können mit Angabe des Fabrikates und der Type
entsprechend den Positionen und Texten des Hauptangebotes angeboten
werden. Die entsprechenden Angaben sind bei den Positionen einzutragen.
Die Gleichwertigkeit ist vom Bieter bei Angebotsabgabe nachzuweisen.

Wenn der Platzhalter für alternative Produkte in der jeweiligen LV
Position nicht ausgefüllt wird, ist das als Leitfabrikat aufgeführte
Produkt bindend.

Nachtragsangebote sind je nach Erfordernis unaufgefordert  auf Basis des
Hauptangebotes zu erstellen.

Bestätigung

Mit der Abgabe des Angebotes bestätigt der Bieter, dass er von dem
Inhalt der vorliegenden, vertraglichen Sonderbedingungen und den
technischen Vorbemerkungen Kenntnis genommen hat und diese als
Vertragsgrundlage für eine etwaige Ausführung der Arbeiten ausdrücklich
anerkannt hat.

## Zusätzlicher Text
GEMEINSAME ERKLÄRUNG ZUR VERWENDUNG U. EINBAU VON ELEKTRO-
INSTALLATIONSMATERIAL  DES

-  Bundesministeriums f. Arbeit und Sozialordnung
-  Bundeanstalt f. Arbeitsschutz und Arbeitsmedizin (BAuA)
-  Berufsgenossenschaft der Feinmechanik und Elektrotechnik
-  VDE Verband Deutscher Elektrotechniker e.V.
-  Deutsche Elektrotechnische Kommision in DIN und VDE (DKE)
-  Zentralverband der Deutschen Elektrohandwerke (ZVEH)
-  Aktion DAS SICHERE HAUS (DSH)

  Die oben genannten Institutionen sehen sich veranlaßt, darauf
hinzuweisen:

Anlagen zur Erzeugung, Fortleitung und Abgabe von Elektrizität müssen
dem in der Europäischen Union gegebenen Stand der Sicherheitstechnik
entsprechen. Die Einhaltung der Bestimmungen des VDE erfüllt diese
gesetzliche Forderung.

Elektrische Anlagen dürfen nur durch einen autorisierten Personenkreis
errichtet, erweitert, geändert und unterhalten werden. Dies sind neben
den Elektrizitätsversorgungsunternehmen (EVU) die bei diesen
eingetragenen Elektroinstallateure. Jede Inbetriebsetzung elektrischer
Anlagen ist durch den eingetragenen Elektroinstallateur beim EVU zu
beantragen. Der Elektroinstallateur trägt damit auch die Verantwortung
für Sicherheit und Funktionsfähigkeit der Anlage.

Vom gewerblichen Betreiber (Anschlußnehmer) elektrischer Anlagen und
Betriebsmittel sind regelmäßige Wartung und Instandshaltung zu
veranlassen. Er ist auch in rechltichem Sinn dafür verantwortlich.
Aufgrund der Beobachtung des Unfallgeschehens wird empfohlen, auch im
privaten Bereich regelmäßige Wartung und Instandhaltung vorzunehmen.
Diese notwendigen Arbeiten und Prüfungen sind durch Elektrofachkräfte
durchzuführen.

Es dürfen nur Materialien und Geräte Verwendung finden, die entsprechend
dem in der Europäischen Union gegebenen Stand der Sicherheitstechnik
hergestellt sind.

Die Nichtbeachtung vorstehender Grundsätze begünstigt Unfall- u.
Brandgefahren.

## Leistungsverzeichnis
Datum: 24.02.26

### Gewerk 01 ELEKTROINSTALLATION

#### Titel 01.01 STROMVERSORGUNG / ERSCHLIESSUNG

*Hinweis*
HINWEIS:

Die nachfolgend beschriebenen Positionen, für das
Verlegen der div.Kabel und Leitungen, beinhalten die
Lieferung frei Baustelle, das komplette Verlegen nebst
allen erforderlichen Aufwendungen (wie selbsterstellte
Durchbrüche und Bohrungen) und Befestigungsmaterialien,
einschl. betriebfertiger
Montage / Anschluß mit allen erforderlichen
Aufwendungen !!!

Es ist ein Mischpreis zu kalkulieren.ca. 70% in / auf
Trassen, Kanälen, baus. Aussp. und Leerrohren
ca. 30% als Unterputz in div. Wänden (siehe
Vorbemerkungen)

**01.01.0010 Kunststoff-Mantelleitung NYM-J 5 x 16mm², Verlegeart n.Vorbemerkungen,**
Kunststoff-Mantelleitung NYM-J 5 x 16mm², Verlegeart
n.Vorbemerkungen,
kompl. mit allem erford. Montagezubehör, l + m,
(beidseitig) betriebsfertig anschließen.
Menge: 550,000 m

**01.01.0020 Kunststoff-Mantelleitung NYM-J 5 x 25mm², Verlegeart n.Vorbemerkungen,**
Kunststoff-Mantelleitung NYM-J 5 x 25mm², Verlegeart
n.Vorbemerkungen,
kompl. mit allem erford. Montagezubehör, l + m,
(beidseitig) betriebsfertig anschließen.
Menge: 80,000 m

**01.01.0030 Wie vor, jedoch NYCWY4x35/16 qmm**
Menge: 15,000 m

**01.01.0040 Wie vor, jedoch NYCWY4x50/25 qmm**
Menge: 5,000 m

**01.01.0050 Wie vor, jedoch NYCWY 4x95/50mm²**
Menge: 95,000 m

**01.01.0060 Kabelschutzrohr; biegsam; schwarz;**
Kabelschutzrohr; biegsam; schwarz;
Kabuflex R plus 450 co2ntrol, Type 160
Kabelschutzrohr "Kabuflex R plus 450 co2ntrol" Type
160,
biegsam, Ringware aus PE, halogenfrei, Farbe schwarz.
Optimierte Verbundrohrbauweise (höhere
Druckfestigkeit), außen gewellt mit grüner gleitfähiger
Innenhaut für den schnellen Kabeleinzug.
Druckbeanspruchung Typ 450 und Schlagfestigkeit N nach
DIN EN 61386-24; unter Beachtung der EN 1610 und der
Verlegeanleitung des Herstellers, liefern und
fachgerecht nach den Verlegerichtlinien verlegen.

kompl. mit allem erford. Montagezubehör, l + m,
betriebsfertig anschließen.

Leitfabrikat: Fränkische Rohrwerke
Produkt: Kabuflex R plus 450 Typ 160,
Verpackungseinheit 25m
Art. Nr.: 19210160

Gleichw. Fabrikat:
Produkt:
Art. Nr.:
Menge: 75,000 m

**01.01.0070 Kabelschutzrohr; biegsam; schwarz;**
Kabelschutzrohr; biegsam; schwarz;
Kabuflex R plus 450 co2ntrol, Type 110
Kabelschutzrohr "Kabuflex R plus 450 co2ntrol" Type
110,
biegsam, Ringware aus PE, halogenfrei, Farbe schwarz.
Optimierte Verbundrohrbauweise (höhere
Druckfestigkeit), außen gewellt mit grüner gleitfähiger
Innenhaut für den schnellen Kabeleinzug.
Druckbeanspruchung Typ 450 und Schlagfestigkeit N nach
DIN EN 61386-24; unter Beachtung der EN 1610 und der
Verlegeanleitung des Herstellers, liefern und
fachgerecht nach den Verlegerichtlinien verlegen

kompl. mit allem erford. Montagezubehör, l + m,
betriebsfertig anschließen.

Leitfabrikat: Fränkische Rohrwerke
Produkt: Kabuflex R plus 450 Typ 110,
Verpackungseinheit 25m
Art. Nr.: 19210110

Gleichw. Fabrikat:
Produkt:
Art. Nr.:
Menge: 50,000 m

**01.01.0080 Doppeldichtpackung - Wandstärke: 30 cm**
Doppeldichtpackung - Wandstärke: 30 cm
Kabeldurchführung KDS 150
Kabeldurchführungssystem zum Einbetonieren, für die
spätere Belegung von Medienleitungen mittels
Systemdichteinsatz KDS oder zum Anschluss von
Kabelleerrohren mittels Systemdeckel
- als Doppeldichtpackung -
Innendurchmesser: 160 mm
Wandstärke: 30 cm
* mit beidseitiger druckwasser- sowie gasdichter,
umlaufender Dreistegdichtung
* 2 KDS Verschlussdeckel
* beidseitig steckbar zur möglichen Paketbildung
* MPA-geprüft bis 3,5 bar
* Quality-Siegel des FHRK e.V.
* WU-Richtlinie: Beanspruchungsklasse 1 + 2
liefern und fachgerecht einbauen.

kompl. mit allem erford. Montagezubehör, l + m,
betriebsfertig einbauen.

Leitfabrikat: Kraso
Produkt: KDS Doppeldichtpackung, Wandstärke: 30cm
Art. Nr.: KKDS150B300

Gleichw. Fabrikat:
Produkt:
Art. Nr.:
Menge: 2,000 St.

**01.01.0090 Universal 200 DD/T Dichteinsatz Universal 200 DD/T, geteilt**
Universal 200 DD/T Dichteinsatz Universal 200 DD/T,
geteilt
zur Durchführung von Rohren oder Kabeln, doppelt
dichtend gegen drückendes Wasser bis 3,0 bar,
Drehmomentkontrollmutter DKM, rostfreier Edelstahl V2A,
40 mm Dichtung, gas- und geruchsdicht-hochwertig im
Sinne der TA-Luft, IAF-geprüft: Radondicht, geprüft
nach FHRK-Prüfgrundlage GE 101, für
Kerbohrung/Futterrohr: 200 mm, Medienleitung: stufenlos
Scheibentechnik: 110-160 mm oder blind,
liefern und fachgerecht einbauen.

kompl. mit allem erford. Montagezubehör, l + m,
betriebsfertig einbauen.

Leitfabrikat: Kraso
Produkt: Universal 200 DD/T
Art. Nr.: KDIUNIG200

Gleichw. Fabrikat:
Produkt:
Art. Nr.:
Menge: 2,000 St.

**01.01.0100 Ausführung 3: Medienleitung: 6 x 6 - 38 mm oder blind**
Ausführung 3: Medienleitung: 6 x 6 - 38 mm oder blind
Dichteinsatz Universal Mehrfach - geteilt -
Ausführung 3
zur Durchführung von mehreren Medienleitungen/Kabeln
einsetzbar, geteilte Ausführung für den nachträglichen
Einbau, gegen drückendes Wasser bis 2,5 bar,
Drehmomentkontrollmutter DKM, rostfreier Edelstahl V2A,
40 mm Dichtung, gas- und geruchsdicht-hochwertig im
Sinne der TA-Luft, IAF-geprüft: Radondicht, geprüft
nach FHRK-Prüfgrundlage GE 101, für
Kerbohrung/Futterrohr: 150 mm, Medienleitung: stufenlos
Scheibentechnik: 6 x 6 - 38 mm oder blind,
liefern und fachgerecht einbauen.
komplett mit allem erfor-derlichen Montagezubehör,
 l + m in bauseitige Rohrdurchführung / Kernbohrung

kompl. mit allem erford. Montagezubehör, l + m,
betriebsfertig anschließen.

Leitfabrikat: Kraso
Produkt: Dichteinsatz Universal Mehrfach -geteilt-
Art. Nr.: KDIMUNIG1503

Gleichw. Fabrikat:
Produkt:
Art. Nr.:
Menge: 1,000 St.

#### Titel 01.02 VERTEILER / UNTERVERTEILER

**01.02.0010 Hauptverteiler (NSHVT) mit Wandlermessungen**
Hauptverteiler (NSHVT) mit Wandlermessungen

Der Aufbau ist nach VDE, TAB und des zuständigen
Energieversorgers ( EG Schlachters )
aufzubauen (inclusive APZ Bereich,
Überspannungsableiter, NA- Schutz usw.).

Der Schrank ist in der Schutzklasse 1 geerdet
aufzubauen. Alle Stromschienen sind mit einem
Berührungsschutz abzuschotten.

Der Schrank ist auf die Baustelle zu liefern, am
Montageort aufzustellen und komplett mit allen
Aufwendungen betriebsfertig anzuschließen.

Aufbau mit folgenden Bereichen: Messkonzept C3

Eingangstrenner NH1

1 Messwandleranlage 250 A für Messkonzept C3 §14a
1  NH 00 Trenner als Abgang Steu VE, § 14a EnWG, AC
gekoppelten Batteriespeicher
1  NH 00 Trenner als  Abgang Steu VE, § 14a EnWG, UVT
Wärmepumpe
NH 00 Messwandleranlage 250 A für  PV
Erzeugungsmessung(Eigenverbrauch mit
Überschusseinspeisung), Steu VE, §14a EnWG
1 NH 00 Trenner als Abgang UVT 1
1 NH 00 Trenner als Abgang UVT 2
1 NH 00 Trenner als Abgang UVT 3
1 NH 00 Trenner als Abgang UVT 4
1 NH 00 Trenner als Abgang UVT 5
1 NH 00 Trenner als Abgang UVT Allgemein ,Aussenbereich
1 NH 00 Trenner als Abgang ÜSS
2 NH 00 Trenner als Abgang Reserve

Direkt nach dem NH 1 Zugangstrenner ist ein Meßpunkt
für ein HEMS vorzusehen.

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Leitfabrikat: Dieng Schaltanlagen GmbH
Produkt: Schaltanlage
Art. Nr.: 260216 1.0

Gleichw. Fabrikat:
Produkt:
Art. Nr.:
Menge: 1,000 St.

**01.02.0020 UVT - Wärmepumpe**
UVT - Wärmepumpe

System - Stromkreisverteiler für Geräte bis 63 A nach
DIN/VDE 0603, für
AP.-  Montage, IP65, Tiefe ca.151mm, bestehend aus
bruchfestem
Mauerkasten, Geräteeinsatz, Abdeckung, Blendrahmen mit
Stahlblechtüre
sowie 3Ph., PE, N und N-FI-Schienen mit der UV-
Bestückungsmöglichkeit
entsprechenden Klemmmöglichkeiten, 4-reihig à 12
Teilungseinheiten.
Montageort: Technikräume/Keller.
Mit steuerbarer Verbrauchseinrichtung nach § 14a EnGW
für die Steuerbox
kompl. mit Klemmen und betriebsfertig verdrahtet  !!!
bestückt mit:

1 St.Hager Einbau-Leitungsschutzschalter, 1-pol., 13 A,
Typ B mit 6kA
Kurzschlußfestigkeit, mit Stromschienensystem,
Schnellsteckklem..
1 St.Wie zuvor jedoch als 3-pol B16A
1 St.Wie zuvor jedoch als 3-pol B32A
1 St.  Doepke RCD DFS 4 040-4/0,30-HP
1 St.  Steuerschütz 3 pol /schließer
2 St.  Eltako UR09-230V Koppelrelais
1 St.  Hauptleitungsabzweigklemme Hager KH25C
univers 5P 2x25/2x16qmm
1 St.Kombi-Überspannungsableiter für Unterverteiler,
Hager Typ SPE 440,
4P,Typ 2, gekap. 40kA/I imp, für Hutschienensystem,
incl.FM-Kontakt und Beschriftung, Verdrahtung
u.Klemmenmat., in baus.UVT's.

Maße HxBxT ca.:677x310x151mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0030 UVT - Allgemein**
UVT - Allgemein

System - Stromkreisverteiler für Geräte bis 63 A nach
DIN/VDE 0603, für
AP.-  Montage, IP65, Tiefe ca.151mm, bestehend aus
bruchfestem
Mauerkasten, Geräteeinsatz, Abdeckung, Blendrahmen mit
Stahlblechtüre
sowie 3Ph., PE, N und N-FI-Schienen mit der UV-
Bestückungsmöglichkeit
entsprechenden Klemmmöglichkeiten, 4-reihig à 12
Teilungseinheiten.
Montageort: Technikräume/Keller.
kompl. mit Klemmen und betriebsfertig verdrahtet  !!!
bestückt mit:

12 St.Kombi-FI-Einbau-Sicherungsautomat, 2-pol. 16A/B-
30mA, mit 6 kA Kurzschlußschaltvermögen, Schnellsteckklemmensystem, Hager ADS
916 D.
1 St.  Hauptleitungsabzweigklemme univers 5P
2x25/2x16qmm, Hager KH 25 C
1 St.Kombi-Überspannungsableiter für Unterverteiler,
4P,Typ 2, gekap. 40kA/I imp,
für Hutschienensystem, incl.FM-Kontakt und
Beschriftung, Verdrahtung u.
Klemmenmat., in baus.UVT's, Hager SPE 440

Maße HxBxT ca.:677x310x151mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0040 UVT - PV-Anlage**
UVT - PV-Anlage

System - Stromkreisverteiler für Geräte bis 63 A nach
DIN/VDE 0603, für
AP.-  Montage, IP65, Tiefe ca.151mm, bestehend aus
bruchfestem
Mauerkasten, Geräteeinsatz, Abdeckung, Blendrahmen mit
Stahlblechtüre
sowie 3Ph., PE, N und N-FI-Schienen mit der UV-
Bestückungsmöglichkeit
entsprechenden Klemmmöglichkeiten, 4-reihig à 12
Teilungseinheiten.
Montageort: Technikräume/Keller.
Mit steuerbarer Verbrauchseinrichtung nach § 14a EnGW
für die Steuerbox
kompl. mit Klemmen und betriebsfertig verdrahtet  !!!
bestückt mit:

2 St.Einbau-Leitungsschutzschalter, 3-pol., 25 A, Typ B
mit 6kA Kurzschluß- festigkeit, mit
Stromschienensystem, Schnellsteckklem.. Hager MBS 325
2 St.  Doepke RCD DFS 4 040-4/0,30-HP
1 St.  Hauptleitungsabzweigklemme univers 5P
2x25/2x16qmm, Hager KH 25C
1 St.Kombi-Überspannungsableiter für Unterverteiler,
4P,Typ 2, gekap. 40kA/I imp,
für Hutschienensystem, incl.FM-Kontakt und
Beschriftung, Verdrahtung u.
Klemmenmat., in baus.UVT's., Hager SPE 440

Maße HxBxT ca.:677x310x151mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0050 UVT 1**
UVT 1

Feldverteiler-Wandschrank 3-teilig,  nach VDE, IP 44,
Schutzklasse II,
für uP. - aP.- und HW - Montage
Gehäuse und Tür(en) aus Stahlblech mit eingebautem
Tragschienensystem,
kompl. mit Klemmen und betriebsfertig verdrahtet  !!!
bestückt mit:

1 St.Verteilerfeld mit Geräteträgern 2-reihig / 2-
feldrig mit erhabener Abdeckung
kompl.bestückt mit allen erford.Leitungen, Klemmsteinen
und Kleinmaterial
1 St.Verteilerfeld mit Geräteträgern 5-reihig / 2-
feldrig und anteiligen Abdeckungen
kompl.bestückt mit allen erford.Leitungen, Klemmsteinen
und Kleinmaterial
1 St.  Multimediafeld mit gelochter-Kunststoffplatte
1 feldrig mit allen anteiligen Abdeckungen
  kompl.bestückt mit allen erford.Leitungen,
Klemmsteinen und Kleinmaterial,Steckdosen

1 St.63A Hauptschalter, 3-pol., incl. Abdeckung,
kompl.betriebsfertig verdrahtet, Hager HAB 306
3 St.Einbau-Fehlerlichtbogen-Schutzeinrichtung,AFDD mit
LS-Schalter 1P+N 6KA B 10 A, 2M,
mit Stromschienensystem, Schnellsteckklem.,
kompl.betriebsfertig verdrahtet incl.
Klemmen, Hager ARC 910 D
5 St.  wie vor jedoch Einbau-Leitungsschutzschalter
jed. 1P+N., Hager ARC913D
1 St.  wie vor jedoch Einbau-Leitungsschutzschalter
jed. 1 -pol., Hager MBS106
8 St.  Einbau-Fehlerlichtbogen-
Schutzeinrichtung,AFDD mit FI-LS 1P+N 6KA B 16 A,
  30mA Typ A 3M, Hager ARF916D mit
Stromschienensystem, Schnellsteckklem.,
  kompl.betriebsfertig verdrahtet incl.
2 St.  Einbau-Fehlerlichtbogen-
Schutzeinrichtung,AFDD mit FI-LS 1P+N 6KA B 10 A,
  30mA A 3M, Hager ARF910D mit
Stromschienensystem, Schnellsteckklem.,
  kompl.betriebsfertig verdrahtet incl.
3 St.Einbau-Fehlerstrom-Schutzschalter f.Wechsel-
u.puls.Gleichfehlerströme
230/400V, 50 Hz, mit 6kA Kurzschlußfestigkeit,
Bemessungsstrom: 40A,
  Bem.-Fehler-Strom: 0,03A, Polzahl: 4, Hager
CDS 440 D.

1 St.Kombi-Überspannungsableiter für Unterverteiler,
4P,Typ 2, gekap. 40kA/I imp,
für Hutschienensystem, incl.FM-Kontakt und
Beschriftung, Verdrahtung u.
Klemmenmat., in baus.UVT's., Hager SPE 440

KNX Komponenten für den Verteiler siehe Titel 1.12

Kompl. liefern, montieren und betriebsfertig
anschließen.

Maße (HxBxT)  ca.: 1100 x 800 x 160mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0060 UVT 2**
UVT 2

Feldverteiler-Wandschrank 4-teilig,  nach VDE, IP 44,
Schutzklasse II,
für uP. - aP.- und HW - Montage
Gehäuse und Tür(en) aus Stahlblech mit eingebautem
Tragschienensystem,
kompl. mit Klemmen und betriebsfertig verdrahtet  !!!
bestückt mit:

1 St.Verteilerfeld mit Geräteträgern 2-reihig / 2-
feldrig mit erhabener Abdeckung
kompl.bestückt mit allen erford.Leitungen, Klemmsteinen
und Kleinmaterial
1 St.Verteilerfeld mit Geräteträgern 5-reihig / 2-
feldrig und anteiligen Abdeckungen
kompl.bestückt mit allen erford.Leitungen, Klemmsteinen
und Kleinmaterial
1 St.  Multimediafeld mit gelochter-Kunststoffplatte
1 feldrig mit allen anteiligen Abdeckungen
  kompl.bestückt mit allen erford.Leitungen,
Klemmsteinen und Kleinmaterial, Steckdosen

1 St.63A Hauptschalter, 3-pol., incl. Abdeckung,
kompl.betriebsfertig verdrahtet, Hager HAB 306
2 St.Einbau-Fehlerlichtbogen-Schutzeinrichtung,AFDD mit
LS-Schalter 1P+N 6KA B 10 A, 2M,
mit Stromschienensystem, Schnellsteckklem.,
kompl.betriebsfertig verdrahtet incl.
Klemmen., Hager ARC910D
6 St.  wie vor jedoch Einbau-Leitungsschutzschalter
jed. 1P+N.; Hager  ARC913D
9 St.  wie vor jedoch Einbau-Leitungsschutzschalter
jed. 1P+N., Hager ARC916D
1 St.  wie vor jedoch Einbau-Leitungsschutzschalter
jed. 1 -pol., Hager  MBS106
6 St  wie vor jedoch Einbau-Leitungsschutzschalter
jed. 3 -pol., Hager  MBS316
8 St.  Einbau-Fehlerlichtbogen-
Schutzeinrichtung,AFDD mit FI-LS 1P+N 6KA B 16 A,
  30mA A 3M,Hager ARF916D mit
Stromschienensystem, Schnellsteckklem.,
  kompl.betriebsfertig verdrahtet incl.
1 St.  Einbau-Fehlerlichtbogen-
Schutzeinrichtung,AFDD mit FI-LS 1P+N 6KA B 10 A,
  30mA A 3M, Hager ARF910D mit
Stromschienensystem, Schnellsteckklem.,
  kompl.betriebsfertig verdrahtet incl.
5 St.Einbau-Fehlerstrom-Schutzschalter f.Wechsel-
u.puls.Gleichfehlerströme
230/400V, 50 Hz, mit 6kA Kurzschlußfestigkeit,
Bemessungsstrom: 40A,
  Bem.-Fehler-Strom: 0,03A, Polzahl: 4 Hager CDS
440 D

1 St.Kombi-Überspannungsableiter für Unterverteiler,
4P,Typ 2, gekap. 40kA/I imp,
für Hutschienensystem, incl.FM-Kontakt und
Beschriftung, Verdrahtung u.
Klemmenmat., in baus.UVT's., Hager SPE 440

KNX Komponenten für den Verteiler siehe Titel 1.12

Kompl. liefern, montieren und betriebsfertig
anschließen.

Maße (HxBxT)  ca.: 1100 x 1050 x 160mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0070 UVT 3**
UVT 3

Feldverteiler-Wandschrank 2-teilig,  nach VDE, IP 44,
Schutzklasse II,
für uP. - aP.- und HW - Montage
Gehäuse und Tür(en) aus Stahlblech mit eingebautem
Tragschienensystem,
kompl. mit Klemmen und betriebsfertig verdrahtet  !!!
bestückt mit:

1 St.Verteilerfeld mit Geräteträgern 2-reihig / 2-
feldrig mit erhabener Abdeckung
kompl.bestückt mit allen erford.Leitungen, Klemmsteinen
und Kleinmaterial
1 St.Verteilerfeld mit Geräteträgern 5-reihig / 2-
feldrig und anteiligen Abdeckungen
kompl.bestückt mit allen erford.Leitungen, Klemmsteinen
und Kleinmaterial, Steckdosen

1 St.63A Hauptschalter, 3-pol., incl. Abdeckung,
kompl.betriebsfertig verdrahtet, Hager HAB 306
20 St.Einbau-Leitungsschutzschalter, 3-pol., 16 A, Typ
B mit 6kA Kurzschlußfestigkeit,
mit Stromschienensystem, Schnellsteckklem.,
kompl.betriebsfertig verdrahtet incl.
Klemmen., Hager MBS316
4 St.  wie vor jedoch Einbau-Leitungsschutzschalter
jed. 3 -pol., Hager MBS320

1 St.Kombi-Überspannungsableiter für Unterverteiler,
4P,Typ 2, gekap. 40kA/I imp,
für Hutschienensystem, incl.FM-Kontakt und
Beschriftung, Verdrahtung u.
Klemmenmat., in baus.UVT's., Hager SPE 440

KNX Komponenten für den Verteiler siehe Titel 1.12

Kompl. liefern, montieren und betriebsfertig
anschließen.

Maße (HxBxT)  ca.: 1100 x 500 x 160mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0080 UVT 4**
UVT 4

Feldverteiler-Wandschrank 4-teilig,  nach VDE, IP 44,
Schutzklasse II,
für uP. - aP.- und HW - Montage
Gehäuse und Tür(en) aus Stahlblech mit eingebautem
Tragschienensystem,
kompl. mit Klemmen und betriebsfertig verdrahtet  !!!
bestückt mit:

1 St.Verteilerfeld mit Geräteträgern 2-reihig / 2-
feldrig mit erhabener Abdeckung
kompl.bestückt mit allen erford.Leitungen, Klemmsteinen
und Kleinmaterial
1 St.Verteilerfeld mit Geräteträgern 5-reihig / 2-
feldrig und anteiligen Abdeckungen
kompl.bestückt mit allen erford.Leitungen, Klemmsteinen
und Kleinmaterial
1 St.  Multimediafeld mit gelochter-Kunststoffplatte
1 feldrig mit allen anteiligen Abdeckungen
  kompl.bestückt mit allen erford.Leitungen,
Klemmsteinen und Kleinmaterial, Steckdosen

1 St.63A Hauptschalter, 3-pol.,incl. Abdeckung,
kompl.betriebsfertig verdrahtet, Hager HAB 306
3 St.Einbau-Fehlerlichtbogen-Schutzeinrichtung,AFDD mit
LS-Schalter 1P+N 6KA B 10 A, 2M,
mit Stromschienensystem, Schnellsteckklem.,
kompl.betriebsfertig verdrahtet incl.
Klemmen., Hager ARC910D
6 St.  wie vor jedoch Einbau-Leitungsschutzschalter
jed. 1P+N., Hager ARC913D
6 St.  wie vor jedoch Einbau-Leitungsschutzschalter
jed. 1P+N., Hager ARC916D
1 St.  wie vor jedoch Einbau-Leitungsschutzschalter
jed. 1 -pol., Hager MBS106
10 St  wie vor jedoch Einbau-
Leitungsschutzschalter jed. 3 -pol., Hager MBS316
2 St  wie vor jedoch Einbau-Leitungsschutzschalter
jed. 3 -pol., Hager MBS320
8 St.  Einbau-Fehlerlichtbogen-
Schutzeinrichtung,AFDD mit FI-LS 1P+N 6KA B 16 A,
  30mA A 3M, Hager ARF916D mit
Stromschienensystem, Schnellsteckklem.,
  kompl.betriebsfertig verdrahtet incl.
1 St.  Einbau-Fehlerlichtbogen-
Schutzeinrichtung,AFDD mit FI-LS 1P+N 6KA B 10 A,
  30mA A 3M, Hager ARF910D mit
Stromschienensystem, Schnellsteckklem.,
  kompl.betriebsfertig verdrahtet incl.
4 St.Einbau-Fehlerstrom-Schutzschalter f.Wechsel-
u.puls.Gleichfehlerströme
230/400V, 50 Hz, mit 6kA Kurzschlußfestigkeit,
Bemessungsstrom: 40A,
  Bem.-Fehler-Strom: 0,03A, Polzahl: 4 Hager CDS
440 D

1 St.Kombi-Überspannungsableiter für Unterverteiler,
4P,Typ 2, gekap. 40kA/I imp,
für Hutschienensystem, incl.FM-Kontakt und
Beschriftung, Verdrahtung u.
Klemmenmat., in baus.UVT's., Hager SPE 440

KNX Komponenten für den Verteiler siehe Titel 1.12

Kompl. liefern, montieren und betriebsfertig
anschließen.

Maße (HxBxT)  ca.: 1100 x 1050 x 160mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

**01.02.0090 UVT 5**
UVT 5

Feldverteiler-Wandschrank 4-teilig,  nach VDE, IP 44,
Schutzklasse II,
für uP. - aP.- und HW - Montage
Gehäuse und Tür(en) aus Stahlblech mit eingebautem
Tragschienensystem,
kompl. mit Klemmen und betriebsfertig verdrahtet  !!!
bestückt mit:

1 St.Verteilerfeld mit Geräteträgern 2-reihig / 2-
feldrig mit erhabener Abdeckung
kompl.bestückt mit allen erford.Leitungen, Klemmsteinen
und Kleinmaterial
1 St.Verteilerfeld mit Geräteträgern 5-reihig / 2-
feldrig und anteiligen Abdeckungen
kompl.bestückt mit allen erford.Leitungen, Klemmsteinen
und Kleinmaterial
1 St.  Multimediafeld mit gelochter-Kunststoffplatte
1 feldrig mit allen anteiligen Abdeckungen
  kompl.bestückt mit allen erford.Leitungen,
Klemmsteinen und Kleinmaterial, Steckdosen

1 St.63A Hauptschalter, 3-pol.,incl. Abdeckung,
kompl.betriebsfertig verdrahtet, Hager HAB 306
3 St.Einbau-Fehlerlichtbogen-Schutzeinrichtung,AFDD mit
LS-Schalter 1P+N 6KA B 10 A, 2M,
mit Stromschienensystem, Schnellsteckklem.,
kompl.betriebsfertig verdrahtet incl.
Klemmen, Hager.ARC910D
6 St.  wie vor jedoch Einbau-Leitungsschutzschalter
jed. 1P+N., Hager ARC913D
6 St.  wie vor jedoch Einbau-Leitungsschutzschalter
jed. 1P+N., Hager ARC916D
1 St.  wie vor jedoch Einbau-Leitungsschutzschalter
jed. 1 -pol., Hager MBS106
10 St  wie vor jedoch Einbau-
Leitungsschutzschalter jed. 3 -pol, Hager. MBS316
  2 St  wie vor
jedoch Einbau-Leitungsschutzschalter jed. 3 -pol.,
Hager MBS320
10 St.  Einbau-Fehlerlichtbogen-
Schutzeinrichtung,AFDD mit FI-LS 1P+N 6KA B 16 A,
  30mA A 3M, Hager ARF916D mit
Stromschienensystem, Schnellsteckklem.,
  kompl.betriebsfertig verdrahtet incl.
1 St.  Einbau-Fehlerlichtbogen-
Schutzeinrichtung,AFDD mit FI-LS 1P+N 6KA B 10 A,
  30mA A 3M, Hager ARF910D mit
Stromschienensystem, Schnellsteckklem.,
  kompl.betriebsfertig verdrahtet incl.
4 St.Einbau-Fehlerstrom-Schutzschalter f.Wechsel-
u.puls.Gleichfehlerströme
230/400V, 50 Hz, mit 6kA Kurzschlußfestigkeit,
Bemessungsstrom: 40A,
  Bem.-Fehler-Strom: 0,03A, Polzahl: 4 Hager CDS
440 D

1 St.Kombi-Überspannungsableiter für Unterverteiler,
4P,Typ 2, gekap. 40kA/I imp,
für Hutschienensystem, incl.FM-Kontakt und
Beschriftung, Verdrahtung u.
Klemmenmat., in baus.UVT's., Hager SPE 440

KNX Komponenten für den Verteiler siehe Titel 1.12

Kompl. liefern, montieren und betriebsfertig
anschließen.

Maße (HxBxT)  ca.: 1100 x 1050 x 160mm

Hinweis:
Auf gleichartiges Einbaumaterial achten!!! Verteiler
komplett liefern, in/
auf bauseits erstellte Aussparung montieren (Mauerwerk-
,Ständer-
oder Betonwand) u. nach Absprache mit der Baul.
/Planungsbüro
betriebsfertig anschließen
mit allen erforderlichen Materialien und Aufwendungen
(mit Sammelschienensystemen für L1-L3/N/PE u.FI) u.mittels gravierten
Hartplastikschilder
sauber maschinell beschriften.
Incl.Erstellung der Stromlauf-/Verteilerpläne mit allen
benötigten Bauteilen.

Abweichend zu den im Text genannten Leitfabrikaten soll
eingesetzt werden:

Gleichw. Fabrikat:
Produkt:
Art. Nr.:
Gleichw. Fabrikat:
Produkt:
Art. Nr.:
Gleichw. Fabrikat:
Produkt:
Art. Nr.:
Gleichw. Fabrikat:
Produkt:
Art. Nr.:
Gleichw. Fabrikat:
Produkt:
Art. Nr.:
Menge: 1,000 St.

#### Titel 01.03 POTENTIALAUSGLEICH

**01.03.0010 Kunststoff - Mantelleitung NYM - J 1 x 10 mm² in Teillängen verlegt,**
Kunststoff - Mantelleitung NYM - J  1 x 10 mm² in
Teillängen verlegt,
Verlegeart: aP. mit Schellen / Rohr/Kanal, l + m,
betriebsfertig anschließen.
Menge: 100,000 m

**01.03.0020 wie vor jedoch Kunststoff-Mantelleitung NYM-J 1x16 mm²**
Menge: 120,000 m

**01.03.0030 wie vor jedoch Kunststoff-Mantelleitung NYM-J 1x25 mm²**
Menge: 15,000 m

**01.03.0040 Kompl. Verb. von Wasser - Hzg. - Sani - Rohren mit allem erford. Zubehör**
Kompl. Verb. von Wasser - Hzg. - Sani - Rohren mit
allem erford. Zubehör
u.Montagematerial wie Erdschellen 1/2 bis 2 1/2 Zoll
(ohne Zul.),
l + m, betriebsfertig anschließen.
Menge: 1,000 St.

**01.03.0050 Kompl. Anschluß der Pot. - Ausgl. - Leitung NYM-J 1 x 25 mm²**
Kompl. Anschluß der Pot. - Ausgl. - Leitung NYM-J 1 x
25 mm²
am Hausanschlußkasten,kompl. mit allem
erf.Montagezubehör
l + m, betriebsfertig anschließen.
.
Menge: 1,000 St.

**01.03.0060 Kompl.Anschluß der Pot.-Ausgl.-Leitung NYM 1 x 16mm² am Wasseruhrbügel/Gas**
Kompl.Anschluß der Pot.-Ausgl.-Leitung NYM 1 x 16mm² am
Wasseruhrbügel/Gas
l + m, betriebsfertig anschließen.
Menge: 1,000 St.

**01.03.0070 Kompl. Anschluß der Pot. - Ausgl. - Leitung NYM 1 x 25 mm² am Fundamenterder**
Kompl. Anschluß der Pot. - Ausgl. - Leitung NYM 1 x 25
mm² am Fundamenterder
mit Übergangsschelle und sonstigem erforderlichen
Montagezubehör,
l + m, betriebsfertig anschließen.
Menge: 1,000 St.

**01.03.0080 Pot.-Ausgl.-Schiene für bis zu 7 Anschlüssen, 1 Rundleiter, sowie 1 Erdungsband-**
Pot.-Ausgl.-Schiene für bis zu 7 Anschlüssen, 1
Rundleiter, sowie 1 Erdungsbandanschluß, deren Bezeichnungen sowie allem
erf.Anschlußmaterial,
l + m, betriebsfertig anschließen.
Menge: 1,000 St.

**01.03.0090 Erdungsleitung ca. 30 cm lang, 1 x 6 mm² mit Ösen zum Erden/Verbinden von Trassen**
Erdungsleitung ca. 30 cm lang, 1 x 6 mm² mit Ösen zum
Erden/Verbinden von Trassen
u.sonstigen leitfähigen Systemen kompl.mit allem
erf.Montage - und Anschlußmaterial,
l + m, betriebsfertig anschließen.
Menge: 6,000 St.

**01.03.0100 Messen des Isolations- und Schleifenwiderstandes bzw.FI - Auslösestromes nach**
Messen des Isolations- und Schleifenwiderstandes bzw.FI
- Auslösestromes nach
DIN/VDE der einz. Stromkreise/Leitungen m.
Prüfprotokoll, welches bei Rechnungsstellung beizulegen ist. (in Papierform und als
Dateiform auf Datenträger !!!)
(1 St. Messung beinhaltet alle erforderl .Messungen
nach DIN/VDE je Stromkreis !!!)

Es wird expliziert auf die Einhaltung der VDE 0100-600
verwiesen. Der im Regelwerk beschriebene Umfang
(Prüfen, Besichtigen, Erproben & Messen und
Prüfbericht) ist zwingend einzuhalten.
Menge: 200,000 St.

#### Titel 01.04 TRASSEN / ROHRE / KANÄLE

*Hinweis*
HINWEIS:

Die nachfolgend beschriebenen Positionen, für das
Verlegen der div. Rohre, beinhalten die Lieferung
frei Baustelle, das komplette Verlegen nebst allen
erforderlichen Aufwendungen (wie selbsterstellte
Durchbrüche und Bohrungen) und Befestigungsmaterialien
aller Art.

Der größte Teil der Außen- und Innenwände, sowie der
Decken wird in Holz erstellt.
Einlege- und Verbindungsarbeiten (z.B. Beton
Bodenplatte zu Holzwänden, Holzwand zur Holzwand,
Holzdecke.) müssen in enger Abstimmung getroffen und
verlässlich vereinbart werden.
Stillstandzeiten seitens Elektro können vereinzelt
vorkommen und müssen in die Einheitspreise mit
einkalkuliert werden.
Sollten trotz Aufforderung durch die Bauleitung bzw.
den Polier die Einlegearbeiten nicht termingerecht
ausgeführt werden, so können evtl. anfallende Kosten
(Schwerlastkranzeiten, Montagearbeiten, .) dem
Verursacher in Rechnung gestellt werden.

DIE VORBEMERKUNGEN SIND HIERBEI BESONDERS ZU BEACHTEN
!!!

**01.04.0010 Rohr 750 N grau Isolierrohr M20**
Rohr 750 N grau Isolierrohr M20

Mindestdruckfestigkeit 750N/5cm
gewellt
grau RAL 7035

flammwidrig; selbstverlöschend; mit hochgleitfähiger
Innenschicht; temperaturbeständig von -5 bis 105°C;
Polyolefine; Geeignet für Rüttelplatten, Schüttelbeton,
Stampfbeton, Estrich, Unterputz, Hohlwänden,
Zwischendecken und Erdreich
biegsames Kunststoffpanzerrohr,
hochtemperaturbeständig, mittlere Druckbeanspruchung ohne Querschnittverengung, in Teillängen
verlegt.
Verlegeart: Auf-, Im- od. Unterputz und in Beton.

kompl. mit allen erforderlichen Aufwendungen, l + m.

Leitfabrikat: Primo GmbH
Produkt: Betonrohr
Art. Nr.: P589

Gleichw. Fabrikat:
Produkt:
Art. Nr.:
Menge: 1500,000 m

**01.04.0020 Wie vor Jedoch als Rohr 750 N Grau Isolierrohr M25**
Wie vor Jedoch als Rohr 750 N Grau Isolierrohr M25

Leitfabrikat: Primo GmbH
Produkt: Betonrohr
Art. Nr.: P590

Gleichw. Fabrikat:
Produkt:
Art. Nr.:
Menge: 3200,000 m

**01.04.0030 Wie vor Jedoch als Rohr 750 N Grau Isolierrohr M32**
Wie vor Jedoch als Rohr 750 N Grau Isolierrohr M32

Leitfabrikat: Primo GmbH
Produkt: Betonrohr
Art. Nr.: P591

Gleichw. Fabrikat:
Produkt:
Art. Nr.:
Menge: 900,000 m

**01.04.0040 Wie vor Jedoch als Rohr 750 N Grau Isolierrohr M40**
Wie vor Jedoch als Rohr 750 N Grau Isolierrohr M40

Leitfabrikat: Primo GmbH
Produkt: Betonrohr
Art. Nr.: P592

Gleichw. Fabrikat:
Produkt:
Art. Nr.:
Menge: 1200,000 m

**01.04.0050 Wie vor Jedoch als Rohr 750 N Grau Isolierrohr M50**
Wie vor Jedoch als Rohr 750 N Grau Isolierrohr M50

Leitfabrikat: Primo GmbH
Produkt: Betonrohr
Art. Nr.: P593

Gleichw. Fabrikat:
Produkt:
Art. Nr.:
Menge: 20,000 m

**01.04.0060 Kunststoffrohr Typ EN 20 nach VDE 0605 - DIN/EN 50086, sehr biegsames**
Kunststoffrohr Typ EN 20 nach VDE 0605 - DIN/EN 50086,
sehr biegsames
Kunststoffrohr, hochtemperaturbeständig, leichte
Druckbeanspruchung,
oh. Querschnittverengung, in Teillängen verlegt (mit
Zulassung für Holzbau)
Verlegeart: Auf-, Im- od.Unterputz u. auf Rohboden,

kompl. mit allen erforderlichen Aufwendungen, l + m.

Leitfabrikat: Fränkische Rohrwerke
Produkt: Wellrohr
Art. Nr.: FBY-EL-F

Gleichw. Fabrikat:
Produkt:
Art. Nr.:
Menge: 100,000 m

**01.04.0070 Wie vor jedoch Kunststoffrohr Typ EN25**
Wie vor jedoch Kunststoffrohr Typ EN25

Leitfabrikat: Fränkische Rohrwerke
Produkt: Wellrohr
Art. Nr.: FBY-EL-F

Gleichw. Fabrikat:
Produkt:
Art. Nr.:
Menge: 400,000 m

**01.04.0080 Wie vor jedoch Kunststoffrohr Typ EN32**
Wie vor jedoch Kunststoffrohr Typ EN32

Leitfabrikat: Fränkische Rohrwerke
Produkt: Wellrohr
Art. Nr.: FBY-EL-F

Gleichw. Fabrikat:
Produkt:
Art. Nr.:
Menge: 200,000 m

**01.04.0090 Wie vor jedoch Kunststoffrohr Typ EN40**
Wie vor jedoch Kunststoffrohr Typ EN40

Leitfabrikat: Fränkische Rohrwerke
Produkt: Wellrohr
Art. Nr.: FBY-EL-F

Gleichw. Fabrikat:
Produkt:
Art. Nr.:
Menge: 10,000 m

**01.04.0100 Kunststoff-Panzerrohr starr Typ EN 20 nach VDE 0605 - DIN/EN 50086,**
Kunststoff-Panzerrohr starr Typ EN 20 nach VDE 0605 -
DIN/EN 50086,
temperaturbeständig, mittlere Druckbeanspruchung und
Schlagfestigkeit, in Teillängen
verlegt.
Verlegeart: AP incl. Abstandschellen od.
verz.Bügelschellen, Befestigung auf Beton,
Mauerwerk, Holz, ..., incl. Endtüllen,

kompl. mit allen erforderlichen Aufwendungen, l + m.

Leitfabrikat: Fränkische Rohrwerke
Produkt: Installationsrohr
Art. Nr.: FPKu-EM-F

Gleichw. Fabrikat:
Produkt:
Art. Nr.:
Menge: 12,000 m

**01.04.0110 Wie vor jedoch Kunststoff-Panzerrohr starr Typ EN25**
Wie vor jedoch Kunststoff-Panzerrohr starr Typ EN25

kompl. mit allen erforderlichen Aufwendungen, l + m.

Leitfabrikat: Fränkische Rohrwerke
Produkt: Installationsrohr
Art. Nr.: FPKu-EM-F

Gleichw. Fabrikat:
Produkt:
Art. Nr.:
Menge: 15,000 m

**01.04.0120 Wie vor jedoch Kunststoff-Panzerrohr starr Typ EN32**
Wie vor jedoch Kunststoff-Panzerrohr starr Typ EN32

kompl. mit allen erforderlichen Aufwendungen, l + m.

Leitfabrikat: Fränkische Rohrwerke
Produkt: Installationsrohr
Art. Nr.: FPKu-EM-F

Gleichw. Fabrikat:
Produkt:
Art. Nr.:
Menge: 6,000 m

**01.04.0130 Wie vor jedoch Kunststoff-Panzerrohr starr Typ EN40**
Wie vor jedoch Kunststoff-Panzerrohr starr Typ EN40

kompl. mit allen erforderlichen Aufwendungen, l + m.

Leitfabrikat: Fränkische Rohrwerke
Produkt: Installationsrohr
Art. Nr.: FPKu-EM-F

Gleichw. Fabrikat:
Produkt:
Art. Nr.:
Menge: 3,000 m

**01.04.0140 Wie vor jedoch Kunststoff-Panzerrohr starr Typ EN50**
Wie vor jedoch Kunststoff-Panzerrohr starr Typ EN50

kompl. mit allen erforderlichen Aufwendungen, l + m.

Leitfabrikat: Fränkische Rohrwerke
Produkt: Installationsrohr
Art. Nr.: FPKu-EM-F

Gleichw. Fabrikat:
Produkt:
Art. Nr.:
Menge: 6,000 m

**01.04.0150 Schweres Aluminiumrohr; starr; ALU Steck ES 20**
Schweres Aluminiumrohr; starr; ALU Steck ES 20
Elektroinstallationsrohr DIN EN 61386-21, Maße DIN EN
60423, nicht flammenausbreitend, aus Aluminium,
einwandig, glatt, starr, Außendurchmesser 20 mm,
Klassifizierungscode 44561, Druckfestigkeit schwer,
Schlagfestigkeit schwer, Dauergebrauchs- und
Installationstemperatur min. -45°C max. +250°C,
fachgerecht nach den Verlegerichtlinien verlegen.
Verlegeart: AP incl. Abstandschellen od.
verz.Bügelschellen,
Befestigung auf Beton, Mauerwerk, Holz, ...,
incl.Endtüllen,

kompl. mit allen erforderlichen Aufwendungen, l + m.

Leitfabrikat: Fränkische Rohrwerke
Produkt: Installationsrohr
Art. Nr.: 20910020

Gleichw. Fabrikat:
Produkt:
Art. Nr.:
Menge: 150,000 m

**01.04.0160 Wie vor jedoch Schweres Aluminiumrohr starr Typ ES 25**
Wie vor jedoch Schweres Aluminiumrohr starr Typ ES 25

kompl. mit allen erforderlichen Aufwendungen, l + m.

Leitfabrikat: Fränkische Rohrwerke
Produkt: Installationsrohr
Art. Nr.: 20910025

Gleichw. Fabrikat:
Produkt:
Art. Nr.:
Menge: 120,000 m

**01.04.0170 Leitungsführungskanal aus PVC, Modell LF, Dimension 40x60mm, Farbe Lichtgrau.**
Leitungsführungskanal aus PVC, Modell LF, Dimension
40x60mm, Farbe Lichtgrau.
Optimiert für eine strukturierte und geschützte
Kabelverlegung in Innenbereichen.
Materialbeständigkeit gewährleistet Langlebigkeit und
Schutz vor mechanischen Einwirkungen.
Einfache Montage durch integrierte Befestigungspunkte.

kompl. mit allen erforderlichen Aufwendungen, l + m.

Leitfabrikat: Hager
Produkt: Kabeltragesystem
Art. Nr.: LF4006007035

Gleichw. Fabrikat:
Produkt:
Art. Nr.:
Menge: 10,000 m

**01.04.0180 Wie vor jedoch PVC-Leitungsführungs-Kanal Typ LF 60090**
Wie vor jedoch PVC-Leitungsführungs-Kanal Typ LF 60090

Leitfabrikat: Hager
Produkt: Kabeltragesystem
Art. Nr.: LF6009007035

Gleichw. Fabrikat:
Produkt:
Art. Nr.:
Menge: 8,000 m

**01.04.0190 Wie vor jedoch PVC-Leitungsführungs-Kanal Typ LF 60110**
Wie vor jedoch PVC-Leitungsführungs-Kanal Typ LF 60110

Leitfabrikat: Hager
Produkt: Kabeltragesystem
Art. Nr.: LF60011007035

Gleichw. Fabrikat:
Produkt:
Art. Nr.:
Menge: 12,000 m

*Hinweis*
Vor Bestellung/Montage sind die genauen
Installationsbereiche und Formen festzulegen!
= Hinweis über Rinnenmontage! = (Bauteile)
Es wird darauf hingewiesen, daß im gesamten Verlauf der
Kabelrinnen nur mit zum Produkt passenden Bauteilen
gearbeitet werden darf und muß!!!
Evtl. Schnitte, Etagen oder Biegungen sind ebenfalls
mit gefertigten Bauteilen herzustellen.
Die zur Verwendung kommende Dübel und sonstigen
Befestigungselemente müssen der bauaufsichtlichen
Zulassung entsprechen!  Kabelträger sind tragende
Konstruktionen!!!

**01.04.0200 Kabelrinne gelocht/ungelocht, (nach Wahl/Muster) 60/200, sendzimierverzinkt,**
Kabelrinne gelocht/ungelocht, (nach Wahl/Muster)
60/200, sendzimierverzinkt,
kompl. mit Kabelschutzkante, Stoßstellenverbinder,
Gelenkverbinder,
Bögen, Abzweigungen und einem Trennsteg
und erford.Flachrundschrauben, liefern und an im
Anschluß genannte Bügel/Ausleger
von der Wand/-Decke im Abstand von ca. 1,5m - 2 m in
Absprache mit der Bauleitung
montieren. Leichte Ausführung, sendzimierverzinkt nach
EN 10142. Montagevorschrift
beachten!
Montagehöhe bis ca.4 m über FFB
Rinnenmaße ca.: H= 60 mm, B= 200 mm, Mat.-Stärke: 0,75
mm

kompl. mit allen erforderlichen Aufwendungen, l + m.

Leitfabrikat: OBO Bettermann
Produkt: RKS-Magic 620 FS
Art. Nr.: 6047638

Gleichw. Fabrikat:
Produkt:
Art. Nr.:
Menge: 12,000 m

**01.04.0210 wie vor jedoch Kabelrinne gelocht/ungelocht 60/300**
wie vor jedoch Kabelrinne gelocht/ungelocht 60/300

Leitfabrikat: OBO Bettermann
Produkt: RKS-Magic 630 FS
Art. Nr.: 6047654

Gleichw. Fabrikat:
Produkt:
Art. Nr.:
Menge: 6,000 m

**01.04.0220 wie vor jedoch Kabelrinne gelocht/ungelocht 60/400**
wie vor jedoch Kabelrinne gelocht/ungelocht 60/400

Leitfabrikat: OBO Bettermann
Produkt: RKS-Magic 640 FS
Art. Nr.: 6047689

Gleichw. Fabrikat:
Produkt:
Art. Nr.:
Menge: 6,000 m

**01.04.0230 Hängestiele Länge 200 v.g. Kabelrinne,**
Hängestiele Länge 200  v.g. Kabelrinne,
kompl. mit allen erforderlichen Aufwendungen, l + m.

Leitfabrikat: OBO Bettermann
Produkt: US 7 K 20 FT
Art. Nr.:6339018

Gleichw. Fabrikat:
Produkt:
Art. Nr.:
Menge: 13,000 St.

**01.04.0240 Hängestielausleger 200 v.g.Kabelrinne,**
Hängestielausleger 200 v.g.Kabelrinne,
kompl. mit allen erforderlichen Aufwendungen, l + m.

Leitfabrikat: OBO Bettermann
Produkt: AW 15 21 FT
Art. Nr.: 6420680

Gleichw. Fabrikat:
Produkt:
Art. Nr.:
Menge: 10,000 St.

**01.04.0250 Hängestielausleger 300 v.g.Kabelrinne,**
Hängestielausleger 300 v.g.Kabelrinne,
kompl. mit allen erforderlichen Aufwendungen, l + m.

Leitfabrikat: OBO Bettermann
Produkt: AW 15 31 FT
Art. Nr.: 6420710

Gleichw. Fabrikat:
Produkt:
Art. Nr.:
Menge: 5,000 St.

**01.04.0260 Hängestielausleger 400 v.g.Kabelrinne,**
Hängestielausleger 400 v.g.Kabelrinne,
kompl. mit allen erforderlichen Aufwendungen, l + m.

Leitfabrikat: OBO Bettermann
Produkt: AW 15 41 FT
Art. Nr.: 6420745

Gleichw. Fabrikat:
Produkt:
Art. Nr.:
Menge: 5,000 St.

**01.04.0270 Wandausleger 200, zum Anschrauben der v.g.Kabelrinne,**
Wandausleger 200, zum Anschrauben der v.g.Kabelrinne,
kompl. mit allen erforderlichen Aufwendungen, l + m.

Leitfabrikat: OBO Bettermann
Produkt: AW 15 21 FT
Art. Nr.: 6420680

Gleichw. Fabrikat:
Produkt:
Art. Nr.:
Menge: 6,000 St.

**01.04.0280 Wandausleger 300, zum Anschrauben der v.g.Kabelrinne,**
Wandausleger 300, zum Anschrauben der v.g.Kabelrinne,
kompl. mit allen erforderlichen Aufwendungen, l + m.

Leitfabrikat: OBO Bettermann
Produkt: AW 15 31 FT
Art. Nr.: 6420710

Gleichw. Fabrikat:
Produkt:
Art. Nr.:
Menge: 6,000 St.

**01.04.0290 Wandausleger 400, zum Anschrauben der v.g.Kabelrinne,**
Wandausleger 400, zum Anschrauben der v.g.Kabelrinne,
kompl. mit allen erforderlichen Aufwendungen, l + m.

Leitfabrikat: OBO Bettermann
Produkt: AW 15 41 FT
Art. Nr.: 6420745

Gleichw. Fabrikat:
Produkt:
Art. Nr.:
Menge: 6,000 St.

**01.04.0300 Kabelleiter (nach Wahl/Muster) 200mm, sendzimierverzinkt, in Absprache mit der**
Kabelleiter (nach Wahl/Muster) 200mm,
sendzimierverzinkt, in Absprache mit der
Bauleitung betriebsfertig montieren, kompl. mit
Kabelschutzkante, Stoßstellenverbinder, Gelenkverbinder, einem Trennsteg und
erford.Flachrundschrauben,
Wandanschlußwinkel und allen erf.Befestigungsmateralien
nach DIN VDE.
Montagevorschrift beachten!
Montagehöhe: ca. bis 6m über FFB
Maße ca.:H= 60 mm, B= 200 mm, Mat.-Stärke: 1,5 mm

kompl. mit allen erforderlichen Aufwendungen, l + m.

Leitfabrikat: OBO Bettermann
Produkt: LG 620 VS 3 FS
Art. Nr.: 6208538

Gleichw. Fabrikat:
Produkt:
Art. Nr.:
Menge: 30,000 m

**01.04.0310 Wie vor jedoch als Kabelleiter 300mm,**
Wie vor jedoch als Kabelleiter 300mm,

kompl. mit allen erforderlichen Aufwendungen, l + m.

Leitfabrikat: OBO Bettermann
Produkt: LG 630 VS 3 FS
Art. Nr.: 6208541

Gleichw. Fabrikat:
Produkt:
Art. Nr.:
Menge: 6,000 m

**01.04.0320 Wie vor jedoch als Kabelleiter 400mm,**
Wie vor jedoch als Kabelleiter 400mm,

kompl. mit allen erforderlichen Aufwendungen, l + m.

Leitfabrikat: OBO Bettermann
Produkt: LG 640 VS 3 FS
Art. Nr.: 6208544

Gleichw. Fabrikat:
Produkt:
Art. Nr.:
Menge: 15,000 m

**01.04.0330 Wie vor jedoch als Kabelleiter 500mm,**
Wie vor jedoch als Kabelleiter 500mm,

kompl. mit allen erforderlichen Aufwendungen, l + m.

Leitfabrikat: OBO Bettermann
Produkt: LG 650 VS 3 FS
Art. Nr.: 6208547

Gleichw. Fabrikat:
Produkt:
Art. Nr.:
Menge: 3,000 m

**01.04.0340 Flachträger T 150 160x60 mm**
Flachträger T 150 160x60 mm

kompl. mit allen erforderlichen Aufwendungen, l + m.

Leitfabrikat: Ziegler
Produkt: Kabeltragesystem
Art. Nr.: T150

Gleichw. Fabrikat:
Produkt:
Art. Nr.:
Menge: 90,000 m

**01.04.0350 C-Profilschiene (nach Wahl/Muster), sendzimierverzinkt, in Absprache mit der Bau-**
C-Profilschiene (nach Wahl/Muster), sendzimierverzinkt,
in Absprache mit der Bauleitung betriebsfertig montieren, kompl.allen
erf.Befestigungsmateralien.
Montagevorschrift beachten!
Montagehöhe: ca. bis 4m über FFB
Maße ca.:H= 22 mm, B= 40 mm,
Mat.-Stärke: 2,0 mm

kompl. mit allen erforderlichen Aufwendungen, l + m.

Leitfabrikat: OBO Bettermann
Produkt: MS5030P2000FT
Art. Nr.: 1121464

Gleichw. Fabrikat:
Produkt:
Art. Nr.:
Menge: 12,000 m

**01.04.0360 Bügelschellen für v.g.Steigetrassen in div.Spannbreiten und Größen,**
Bügelschellen für v.g.Steigetrassen in div.Spannbreiten
und Größen,

kompl. mit allen erforderlichen Aufwendungen, l + m.

Leitfabrikat: OBO Bettermann
Produkt: Kabeltragesystem
Art. Nr.:

Gleichw. Fabrikat:
Produkt:
Art. Nr.:
Menge: 300,000 St.

**01.04.0370 Sammelhalterung aus Polypropylen, für max.20 Leitungen,**
Sammelhalterung aus Polypropylen, für max.20 Leitungen,

kompl. mit allen erforderlichen Aufwendungen, l + m.

Leitfabrikat: OBO Bettermann
Produkt: Grip 20 2031 20
Art. Nr.: 2205404

Gleichw. Fabrikat:
Produkt:
Art. Nr.:
Menge: 180,000 St.

**01.04.0380 Sammelhalterung aus Polypropylen, für max.40 Leitungen,**
Sammelhalterung aus Polypropylen, für max.40 Leitungen,

kompl. mit allen erforderlichen Aufwendungen, l + m.

Leitfabrikat: OBO Bettermann
Produkt: Grip 40
Art. Nr.: 2205416

Gleichw. Fabrikat:
Produkt:
Art. Nr.:
Menge: 150,000 St.

**01.04.0390 Sammelhalterung aus Metall, für max.15 Leitungen,**
Sammelhalterung aus Metall, für max.15 Leitungen,
Wie vor jedoch als Kabelleiter 300mm,

Leitfabrikat: OBO Bettermann
Produkt: 2031 M 15 FS
Art. Nr.: 2207028

Gleichw. Fabrikat:
Produkt:
Art. Nr.:
Menge: 15,000 St.

**01.04.0400 Klemmbügel aus Polypropylen, für max.16 Leitungen,**
Klemmbügel aus Polypropylen, für max.16 Leitungen,

kompl. mit allen erforderlichen Aufwendungen, l + m.

Leitfabrikat: OBO Bettermann
Produkt: 2033 SP
Art. Nr.: 2204983

Gleichw. Fabrikat:
Produkt:
Art. Nr.:
Menge: 50,000 St.

#### Titel 01.05 LEITUNGEN / KABEL / STARK + SCHWACH

*Hinweis*
HINWEIS:

Die nachfolgend beschriebenen Positionen, für das
Verlegen der div.Kabel und Leitungen, beinhalten die
Lieferung frei Baustelle, das komplette Verlegen nebst
allen erforderlichen Aufwendungen (wie selbsterstellte
Durchbrüche und Bohrungen) und Befestigungsmaterialien
aller Art, sowie betriebsfertige Endverlegung /
Montage.
Es ist ein Mischpreis zu kalkulieren.ca. 70% in
Trassen, Kanälen, Rohren, in Zwischendecken
ca. 30% als Unterputz in div.Wänden (siehe
Vorbemerkungen)

**01.05.0010 Kunststoff-Mantelleitung NYM-J 3 x 1,5mm², gem.Hinweis in Teillängen verlegen,**
Kunststoff-Mantelleitung NYM-J 3 x 1,5mm², gem.Hinweis
in Teillängen verlegen,
kompl. mit allem erford. Montagezubehör, l + m,
(beidseitig) betriebsfertig anschließen.
Menge: 1300,000 m

**01.05.0020 Wie vor jedoch Kunststoff-Mantelleitung NYM-J 5 x 1,5mm²**
Menge: 3500,000 m

**01.05.0030 Wie vor jedoch Kunststoff-Mantelleitung NYM-J 7 x 1,5mm²**
Menge: 950,000 m

**01.05.0040 Wie vor jedoch Kunststoff-Mantelleitung NYM-J 10 x 1,5mm²**
Menge: 100,000 m

**01.05.0050 Wie vor jedoch Kunststoff-Mantelleitung NYM-J 3 x 2,5mm²**
Menge: 4600,000 m

**01.05.0060 Wie vor jedoch Kunststoff-Mantelleitung NYM-J 5 x 2,5mm²**
Menge: 700,000 m

**01.05.0070 Wie vor jedoch Kunststoff-Mantelleitung NYM-J 5 x 4mm²**
Menge: 220,000 m

**01.05.0080 Wie vor jedoch Kunststoff-Erdleitung NYY-J 3 x 1,5mm²**
Menge: 150,000 m

**01.05.0090 Wie vor jedoch Kunststoff-Erdleitung NYY-J 3 x 2,5mm²**
Menge: 150,000 m

**01.05.0100 Wie vor jedoch Kunststoff-Erdleitung NYY-J 5 x 1,5mm²**
Menge: 100,000 m

**01.05.0110 Wie vor jedoch Kunststoff-Erdleitung NYY-J 5 x 2,5mm²**
Menge: 350,000 m

**01.05.0120 Wie vor jedoch Kunststoff-Erdleitung NYY-J 7 x 2,5mm²**
Menge: 50,000 m

**01.05.0130 Wie vor jedoch Kunststoff-Mantelleitung NYY-J 5 x 6mm²**
Menge: 30,000 m

**01.05.0140 Kunststoff-Kabel-ÖLFLEX 110 - 4x1,0mm², gem.Hinweis in Teillängen verlegen,**
Kunststoff-Kabel-ÖLFLEX 110 - 4x1,0mm², gem.Hinweis in
Teillängen verlegen,
kompl. mit allem erford. Montagezubehör, l + m,
(beidseitig) betriebsfertig anschließen.
Menge: 320,000 m

**01.05.0150 Wie vor jedoch Kunststoff-Kabel-ÖLFLEX 110 - 2x1,0mm**
Menge: 35,000 m

**01.05.0160 Wie vor jedoch Kunststoff-Kabel-ÖLFLEX 110 - 4x1,5mm**
Menge: 35,000 m

**01.05.0170 Schwachstromleitung JY(ST)Y 2x2x0,8, gem. Hinweis in Teillängen verlegen,**
Schwachstromleitung JY(ST)Y 2x2x0,8, gem. Hinweis in
Teillängen verlegen,
kompl. mit allem erford. Montagezubehör, l + m,
(beidseitig) betriebsfertig anschließen.
Menge: 80,000 m

**01.05.0180 Wie vor jedoch Schwachstromleitung JY(ST)Y 4x2x0,8**
Menge: 280,000 m

**01.05.0190 Wie vor jedoch Schwachstromleitung JY(ST)Y 6x2x0,8**
Menge: 40,000 m

**01.05.0200 wie vor jedoch Schwachstromleitung Brandmelde JY(ST)Y 2x2x0,8 qmm ROT**
Menge: 1500,000 m

**01.05.0210 Brandmeldeleitung mit Funktionserhalt E 30, Typ JE-H(ST)H 2x2x0,8 mm²,**
Brandmeldeleitung mit Funktionserhalt E 30, Typ JE-
H(ST)H 2x2x0,8 mm²,
Funktionserhalt nach DIN VDE 0266, Farbe rot, getrennt
und nach DIN VDE Vorschrift verlegen,
kompl. mit allem erford. Montagezubehör, l + m,
(beidseitig) betriebsfertig anschließen.
Menge: 50,000 m

**01.05.0220 Wie vor jedoch Brandmeldeleitung mit Funktionserhalt E 30, Typ JE- H(ST)H 10x2x0,8 mm²,**
Wie vor jedoch Brandmeldeleitung mit Funktionserhalt E
30, Typ JE-H(ST)H 10x2x0,8 mm²,
Menge: 30,000 m

**01.05.0230 Wie vor jedoch KNX-Schwachstromleitung YCY 2x2x0,8 grün**
Menge: 1800,000 m

#### Titel 01.06 ANSCHLUSS VON BAUSEITIG GELIEFERTEN BAUT

**01.06.0010 Provisorischer Anschluss der Heizung (z.B.für Estrichaufheizung,Hotmobiel ...) zu-**
Provisorischer Anschluss der Heizung (z.B.für
Estrichaufheizung,Hotmobiel ...) zusammen mit der Heizungsfirma, pauschal, mit allen
erf.Aufwendungen
Menge: 1,000 psch

**01.06.0020 Anschluss von baus. geliefertem Außenfühler mit ca. 3 Klemmen, incl.**
Anschluss von baus. geliefertem Außenfühler  mit ca. 3
Klemmen, incl.
Montage, kompl. mit allem Zubehör betriebsfertig
anschließen
Menge: 1,000 St.

**01.06.0030 Anschluss von baus. gelieferten Zonenventile mit ca.5 Klemmen, ohne**
Anschluss von baus. gelieferten Zonenventile mit ca.5
Klemmen, ohne
Montage, betriebsfertig, incl.Beschriftung, kompl. mit
allem Zubehör
Menge: 85,000 St.

**01.06.0040 Anschluss von baus.geliefertem Mischer/Umschaltventil, mit 5 Klemmen 1,5 mm²**
Menge: 2,000 St.

**01.06.0050 Anschluss von baus. gelieferter Pumpe, 230/400V, mit 3/5 Klemmen, swv.**
Menge: 2,000 St.

**01.06.0060 Anschluss von baus. geliefertem und montiertem Schwimmschalter mit 3 Klemmen, s.w.v.**
Menge: 1,000 St.

**01.06.0070 Anschluss von baus. geliefertem und montiertem Signal/Hupe mit 3 Klemmen, s.w.v.**
Menge: 1,000 St.

**01.06.0080 Anschluss von baus. geliefertem Anlege-Fühler mit 3 Klemmen, swv.**
Menge: 6,000 St.

**01.06.0090 Anschluss von baus. Gelieferten Rohrbegleitheizung, swv.**
Menge: 1,000 St.

**01.06.0100 Anschluss von baus. Gelieferten Wärmepumpe, swv.**
Menge: 1,000 St.

**01.06.0110 Anschluss von baus. Gelieferten Heizstab 9 KW, swv.**
Menge: 1,000 St.

**01.06.0120 Anschluss von baus.gel.u.mont. Türöffner, swv.**
Menge: 1,000 St.

**01.06.0130 Anschluss von baus.gel.u.mont. Durchlauferhitzern bis 6,5 KW, swv.**
Menge: 29,000 St.

**01.06.0140 Anschluss von baus.gel.u.mont. Durchlauferhitzern bis 13,5 KW, swv.**
Menge: 7,000 St.

**01.06.0150 Anschluss von baus.gel.u.mont. IR-Wärmestrahler, swv.**
Menge: 6,000 St.

**01.06.0160 Anschluss von baus.gel. u. mont.WC ´s**
Menge: 1,000 St.

**01.06.0170 Anschluss von baus.gel.u.mont. Berührungslosen Hygienearmaturen, swv.**
Menge: 6,000 St.

**01.06.0180 Anschluss von baus.gel. u. mont.Lüftung**
Menge: 2,000 St.

**01.06.0190 Anschluss von baus.gel.Mast-Leuchten mit allen erforderlichen Montagezubehör und betriebsfertig**
Anschluss von baus.gel.Mast-Leuchten mit allen
erforderlichen Montagezubehör und betriebsfertig
anschließen swv.
Menge: 5,000 St.

**01.06.0200 Anschluss von baus.gel.Außenleuchten mit allen erforderlichen Montagezubehör und betriebsfertig**
Anschluss von baus.gel.Außenleuchten mit allen
erforderlichen Montagezubehör und betriebsfertig
anschließen swv.
Menge: 20,000 St.

**01.06.0210 Anschluss der Zuleitung des PV Modulwechselrichter mit bauseits gelieferter 3 poliger**
Anschluss der Zuleitung des PV Modulwechselrichter mit
bauseits gelieferter 3 poliger
Kupplung.
Menge: 2,000 St.

**01.06.0220 Betriebsfertiger Anschluss des Jalousien-Motors mittels beigestellten Hirschmann-**
Betriebsfertiger Anschluss des Jalousien-Motors mittels
beigestellten Hirschmann-
Steckern u.-Kupplungen, betriebsf.Montage (ggf.in
baus.UP-Dose), kompl.l+m.mit
allem erfoderlichen Zubehör und Aufwendungen
Menge: 25,000 St.

**01.06.0230 Anschliessen von bauseits gelieferten und montierten Rolladen**
Anschliessen von bauseits gelieferten und montierten
Rolladen
betriebsf.Montage (ggf.in UP-Dose), kompl.l+m.mit
allem erfoderlichen Zubehör und Aufwendungen
Menge: 39,000 St.

#### Titel 01.07 ALLGEMEINES INSTALLATIONSMATERIAL

*Hinweis*
HINWEIS:

Die nachfolgend beschriebenen Positionen der div.Dosen,
beinhalten die Lieferung frei Baustelle, das komplette
Montieren mit allen Nebenarbeiten wie z.B.Ausfräsungen
aller Art (siehe Beschreibung der Wände in den
Vorbemerkungen), Einputzarbeiten aller Art, leihweise
zur Verfügungstellung der Putzdeckel, ..., nebst allen
erforderlichen Aufwendungen (wie selbsterstellte
Mauerschlitze, Durchbrüche und Bohrungen) und
Befestigungsmaterialien aller Art.
Für alle Schalterdosen, Klemmdosen, Klemmkästen, usw.
sind die VDE geprüften Verbindungsklemmen
aller Art wie Verbindungsdosenklemmen,
Microsteckklemmen, usw. (Schraubklemmen sind nicht
Zugelassen !!!) mit in die Einzelpreise
einzukalkulieren und betriebsfertig zu verdrahten.
DIE VORBEMERKUNGEN SIND HIERBEI BESONDERS ZU BEACHTEN
!!!

**01.07.0010 Membrandose, Beton Dose ( Flügeldose )**
Membrandose, Beton Dose ( Flügeldose )
Membrandose - Geräteverbindungs-, Flügelbeton-,
Deckenverbindungs-, M32 Großrohr- und Elektronikdose
aus Kunststoff nach VDE 0606-1 - im Ortbeton.

Einbaudurchmesser: 60 mm
Tiefe: 85 mm
Länge: 110 mm
Breite: 80 mm
Einführungen: 8x M20/M25 oder 6x M20/M25; 2xM32
Einführungen von hinten: 2x M25; 2x M15

Werkzeuglose Rohreinführung durch Membrantechnik mit
Rohrgrip; anreihbar im Normkombinationsabstand;
aufsteckbare Flügel zur Befestigung auf Stahlarmierung;
Membrandichtlippe für Sichtbeton; halogenfrei;
hitzebeständig bis 650°C
Inklusive: Flügel für M-und XL-Serie

kompl. mit allen erforderlichen Aufwendungen, l + m.

Leitfabrikat: Primo GmbH
Produkt: Betondose
Art. Nr.: P760 (incl. Zubehör)

Gleichw. Fabrikat:
Produkt:
Art. Nr.:
Menge: 4,000 St.

**01.07.0020 Hohlwand Geräte-V-Dose 62 mm, luftdicht, halogenfrei**
Hohlwand Geräte-V-Dose 62 mm, luftdicht, halogenfrei
Geräteverbindungsdose für die Hohlwandinstallation,
Durchmesser: 74 mm, Tiefe: 62 mm,
2x3 Schraubdome, 6 Kabeleinführungen, 2
Rohreinführungen bis M25, SCS-Verbindungstechnik
für Mehrfachkombinationen im Normabstand von 71 mm,
einfaches Durchverdrahten ohne
Verbindungsstutzen durch großflächige
Verbindungsmembran mit Cable-Plopp-Technik,
geeignet für Plattenstärken von 0-37 mm, Einbau
vorverdrahteter Geräte durch das Austrennen
des Verbindungsstegs möglich.

kompl. mit allen erforderlichen Aufwendungen, l + m.

Leitfabrikat: Primo GmbH
Produkt: Hohlwanddose
Art. Nr.: P201-01

Gleichw. Fabrikat:
Produkt:
Art. Nr.:
Menge: 60,000 St.

**01.07.0030 Hohlwand Gerätedose 49 mm, luftdicht, halogenfrei**
Hohlwand Gerätedose 49 mm, luftdicht, halogenfrei

Durchmesser: 74 mm
Tiefe: 49 mm
2×3 Schraubdome
6 Kabeleinführungen
2 Rohreinführungen bis M25

SCS-Verbindungstechnik für Mehrfachkombinationen im
Normabstand von 71 mm

Einfaches Durchverdrahten ohne Verbindungsstutzen durch
großflächige Verbindungsmembran mit Cable-Plopp-Technik

Geeignet für Plattenstärken von 0-37 mm

Einbau vorverdrahteter Geräte durch das Austrennen des
Verbindungsstegs möglich.

kompl. mit allen erforderlichen Aufwendungen, l + m.

Leitfabrikat: Primo GmbH
Produkt: Hohlwanddose
Art. Nr.: P200-01

Gleichw. Fabrikat:
Produkt:
Art. Nr.:
Menge: 57,000 St.

**01.07.0040 Hohlwand Geräte-V-Dose 73 mm, luftdicht, halogenfrei**
Hohlwand Geräte-V-Dose 73 mm, luftdicht, halogenfrei
Geräte-, Verbindungsdose für die Hohlwandinstallation,
einsetzbar als Daten- und
Elektronikdose, einsetzbar als Großrohrdose,
Durchmesser: 74 mm, Tiefe: 73 mm,
4x3 Schraubdome, 15 Kabeleinführungen, 5
Rohreinführungen bis M25 darunter eine
Rohreinführung bis M32, integrierter Rohrgrip für
sichere Zugentlastung, SCS-
Verbindungstechnik für Mehrfachkombinationen im
Normabstand von 71 mm, einfaches
Durchverdrahten durch großflächige Verbindungsmembran,
geeignet für Doppelbeplankte
Trockenbauwände 2x12,5 mm (25 mm Gesamtwandstärke).
Einbau nur möglich wenn nur die Seite wo die Dose
eingebaut wird Beplankt ist.
(nur als Sonderdosen, da bei Schalter/Steckdosen
bereits berücksichtigt !!!)

kompl. mit allen erforderlichen Aufwendungen, l + m.

Leitfabrikat: Primo GmbH
Produkt: Hohlwanddose
Art. Nr.: P270-01

Gleichw. Fabrikat:
Produkt:
Art. Nr.:
Menge: 10,000 St.

**01.07.0050 Hohlwand Schallschutz Geräte-V-Dose 62 mm, luftdicht, halogenfrei**
Hohlwand Schallschutz Geräte-V-Dose 62 mm, luftdicht,
halogenfrei
Geräteverbindungsdose mit Schallschutz für die
Hohlwandinstallation, Durchmesser: 74 mm,
Tiefe: 62 mm, 2x3 Schraubdome, 6 Kabeleinführungen, 2
Rohreinführungen bis M25, SCS-
Verbindungstechnik für Mehrfachkombinationen im
Normabstand von 71 mm, einfaches
Durchverdrahten ohne Verbindungsstutzen durch
großflächige Verbindungsmembran mit Cable-
Plopp-Technik, geeignet für Plattenstärken von 0-37 mm,
Einbau vorverdrahteter Geräte durch
das Austrennen des Verbindungsstegs möglich.
(nur als Sonderdosen, da bei Schalter/Steckdosen
bereits berücksichtigt !!!)

kompl. mit allen erforderlichen Aufwendungen, l + m.

Leitfabrikat: Primo GmbH
Produkt: Hohlwanddose
Art. Nr.: P201-02

Gleichw. Fabrikat:
Produkt:
Art. Nr.:
Menge: 95,000 St.

**01.07.0060 Hohlwand Gerätedose Schallschutz 49 mm, luftdicht, halogenfrei**
Hohlwand Gerätedose Schallschutz 49 mm, luftdicht,
halogenfrei
Gerätedose für die Hohlwandinstallation mit
Schallschutz

Durchmesser: 74 mm
Tiefe: 49 mm
2×3 Schraubdome
6 Kabeleinführungen
2 Rohreinführungen bis M25

SCS-Verbindungstechnik für Mehrfachkombinationen im
Normabstand von 71 mm

Einfaches Durchverdrahten ohne Verbindungsstutzen durch
großflächige Verbindungsmembran mit Cable-Plopp-Technik

Geeignet für Plattenstärken von 0-37 mm

Einbau vorverdrahteter Geräte durch das Austrennen des
Verbindungsstegs möglich.

kompl. mit allen erforderlichen Aufwendungen, l + m.

Leitfabrikat: Primo GmbH
Produkt: Hohlwanddose
Art. Nr.: P200-02

Gleichw. Fabrikat:
Produkt:
Art. Nr.:
Menge: 35,000 St.

**01.07.0070 Hohlwand Electronic-Dose Flex, Schallschutz, Ø 68 mm**
Hohlwand Electronic-Dose Flex, Schallschutz, Ø 68 mm

Schallschutz Geräte-Verbindungsdose als Electronic-Dose
für Schallschutzwände, Schallschutzdose Hohlwand,
Ausführung als Electronic-Dose mit zusätzlichem
Anschlussraum, nach DIN EN 60670/VDE 0606 und DIN
49073, aus Kunststoff, mit schallabsorbierender Haptik
sowie zusätzlicher Außenkomponente im
Dosenbodenbereich, für Schallschutzwände bis 68dB,
Installationsöffnung Ø 60 mm, Einbauöffnung Ø 68 mm,
Tiefe 75 mm, Kombinationsabstand 71 mm, Kombination mit
vollisolierten Verbindungsstutzen, für Plattenstärken 7
-30 mm, mit 2 Schraubdomen und 2 Plus-Minus-
Geräteschrauben, Einführungsmarkierungen für 4
Leitungen Ø 4-11,5 und 2 Rohreinführungen bis M25,
Schutzart IP30, halogenfrei nach DIN VDE 0604-2-100,
Maße: 122x71x75 mm (LxBxH)

(nur als Sonderdosen, da bei Daten/Schalter/Steckdosen
bereits berücksichtigt !!!)

kompl. mit allen erforderlichen Aufwendungen, l + m.

Leitfabrikat: Kaiser
Produkt: Hohlwanddose
Art. Nr.: 9068-94

Gleichw. Fabrikat:
Produkt:
Art. Nr.:
Menge: 30,000 St.

**01.07.0080 Hohlwand Geräte-Verbindungsdose, für Massivholz, luftdicht, mit Geräteschrauben, Tiefe 65 mm**
Hohlwand Geräte-Verbindungsdose, für Massivholz,
luftdicht, mit Geräteschrauben, Tiefe 65 mm

Geräte-Verbindungsdose, luftdicht, für
Hohlwandinstallation,

Hohlwanddose, Ausführung als Hohlwand-Geräte-
Verbindungsdose nach DIN EN 60670/VDE 0606 und DIN
49073, aus Kunststoff, luftdichte Ausführung nach DIN
18015-5,

Installationsöffnung Ø 60 mm, Einbauöffnung Ø 68 mm,
Tiefe 65 mm, mit Klemmrippenbefestigung für
mehrschichtige Wandaufbauten in Holzbauweise, mit 4
Schraubdomen, mit 2 Schraubdomen und 2 Plus-Minus-
Geräteschrauben,

4 Markierungen für Leitungs- oder Rohreinführungen bis
max. Ø 25 mm durch Universal-Öffnungsschneider (Art.-
Nr. 1085-80), Schutzart IP 30 nach DIN EN 60529,
flammwidrig nach DIN EN 60695 bis 850° C,

(nur als Sonderdosen, da bei Daten/Schalter/Steckdosen
bereits berücksichtigt !!!)

kompl. mit allen erforderlichen Aufwendungen, l + m.

Leitfabrikat: Kaiser
Produkt: Hohlwanddose
Art. Nr.: 9066-12

Gleichw. Fabrikat:
Produkt:
Art. Nr.:
Menge: 60,000 St.

**01.07.0090 Hohlwand Wandleuchten-Anschlussdose, luftdicht**
Hohlwand Wandleuchten-Anschlussdose, luftdicht

Wandleuchten-Anschlussdose, für Hohlwandinstallation,

Hohlwanddose, Ausführung als Hohlwand-Wandleuchten-
Anschlussdose, aus Kunststoff, luftdichte Ausführung
nach DIN 18015-5,

Einbauöffnung Ø 35 mm, Tiefe 45 mm, für Plattenstärke 7
-40 mm, mit innenliegendem Deckel,

Ausbrechöffnungen für NYM-Leitung (1 x 3 x 1,5 mm²),
Schutzart IP 30 nach DIN EN 60529, flammwidrig nach DIN
EN 60695 bis 850° C, für Hohlwandinstallation,

kompl. mit allen erforderlichen Aufwendungen, l + m.

Leitfabrikat: Kaiser
Produkt: Hohlwanddose
Art. Nr.: 9248-01

Gleichw. Fabrikat:
Produkt:
Art. Nr.:
Menge: 16,000 St.

**01.07.0100 Dichtstopfen M20, luft- und rauchdicht, für metrische und zöllige Rohre**
Dichtstopfen M20, luft- und rauchdicht, für metrische
und zöllige Rohre

Ausführung gemäß DIN 18015-5,
Zuverlässiges Abdichten von Installationsrohrenden,
ECON-Technik zur einfachen Leitungsdurchführung,
Anwendung bei allen Rohrtypen, anwendbar für luftdichte
Installation und Brandschutz,
unterteilte Membranfläche zur Vermeidung von
Leitungszwickel,
für Elektroinstallationsrohre M20 / 3/4 Zoll

kompl. mit allen erforderlichen Aufwendungen, l + m.

Leitfabrikat: Kaiser
Produkt: Luftdichte Installation
Art. Nr.: 1040-20

Gleichw. Fabrikat:
Produkt:
Art. Nr.:
Menge: 50,000 St.

**01.07.0110 Dichtstopfen, luft- und rauchdicht, für metrische und zöllige Rohre**
Dichtstopfen, luft- und rauchdicht, für metrische und
zöllige Rohre

Ausführung gemäß DIN 18015-5,
Zuverlässiges Abdichten von Installationsrohrenden,
ECON-Technik zur einfachen Leitungsdurchführung,
Anwendung bei allen Rohrtypen, anwendbar für luftdichte
Installation und Brandschutz,
unterteilte Membranfläche zur Vermeidung von
Leitungszwickel,
für Elektroinstallationsrohre M25

kompl. mit allen erforderlichen Aufwendungen, l + m.

Leitfabrikat: Kaiser
Produkt: Luftdichte Installation
Art. Nr.: 1040-25

Gleichw. Fabrikat:
Produkt:
Art. Nr.:
Menge: 50,000 St.

**01.07.0120 Dichtstopfen, luft- und rauchdicht, für metrische und zöllige Rohre**
Dichtstopfen, luft- und rauchdicht, für metrische und
zöllige Rohre

Ausführung gemäß DIN 18015-5,
Zuverlässiges Abdichten von Installationsrohrenden,
ECON-Technik zur einfachen Leitungsdurchführung,
Anwendung bei allen Rohrtypen, anwendbar für luftdichte
Installation und Brandschutz,
unterteilte Membranfläche zur Vermeidung von
Leitungszwickel,
für Elektroinstallationsrohre M32

kompl. mit allen erforderlichen Aufwendungen, l + m.

Leitfabrikat: Kaiser
Produkt: Luftdichte Installation
Art. Nr.: 1040-32

Gleichw. Fabrikat:
Produkt:
Art. Nr.:
Menge: 36,000 St.

**01.07.0130 Massivholz Brandschutz Geräte-Verbindungsdose,**
Massivholz Brandschutz Geräte-Verbindungsdose,
für Massivholz Brandschutzwände F30-B bis F90-B

Brandschutz Geräte-Verbindungsdose für Massivholz
Brandschutzwände F30-B-F120-B, Brandschutzdose
Massivholz, Ausführung als Geräte-Verbindungsdose nach
DIN EN 60670/VDE 0606 und DIN 49073, aus Kunststoff,
für Massivholz Brandschutzwände F30-B-F120-B, mit
Klassifizierungsbericht, mit Schallschutzfunktion,
Installationsöffnung Ø 60 mm, Einbauöffnung Ø 74 mm,
Kombinationsabstand 71 mm, Kombinationen mit
vollisolierten Verbindungsstutzen, Tiefe 60 mm, für
Wandstärken ab 100 mm, mit 4 Schraubdomen und 2 Plus-
Minus-Geräteschrauben, Einführungsmarkierungen für 8
NYM-Leitungen bis Ø 11,5 mm, Schutzart IP 30 nach DIN
EN 60529, flammwidrig nach DIN EN 60695 bis 850 °C,
halogenfrei nach DIN VDE 0604-2-100, für
Massivholzinstallationen

 (nur als Sonderdosen, da bei Daten/Schalter/Steckdosen
bereits berücksichtigt !!!)

kompl. mit allen erforderlichen Aufwendungen, l + m.

Leitfabrikat: Kaiser
Produkt: Brandschutz
Art. Nr.: 9464-05

Gleichw. Fabrikat:
Produkt:
Art. Nr.:
Menge: 60,000 St.

**01.07.0140 Kabelabzweigkästen**
Kabelabzweigkästen
nach IEC 60670-22 mit heraustrennbaren, elastischen
Dichtmembranen. Geeignet für Innenräume und geschützte
Installation im Freien nach DIN VDE 0100, Teil 737. Für
Umgebungstemperatur maximal +40 °C und minimal -25 °C,
bei relativer Luftfeuchte 50 % bei +40 °C oder 100 %
bei +25 °C. Werkstoff Temperaturbeständigkeit von -25
°C bis +70 °C, Brennverhalten nach VDE 0471, Teil 2 -
Glühdrahtprüfung 750 °C, UL Subject 94 V-2. Schutzart
nach IEC 60529: IP 66. Bemessungsisolationsspannung
1000 V. Werkstoff: Thermoplast, halogen- und
silikonfrei. Farbe: grau, RAL 7035. Deckelbefestigung
mit Schnellverschluss, ohne Zubehör plombierbar.
Steckbare Außenlaschen zur Wandmontage im Lieferumfang
enthalten. Nennquerschnitt: 2,5 mm², Abmessungen HxBxT
93 x 93 x 62 mm

kompl. mit allen erforderlichen Aufwendungen, l + m.

Leitfabrikat: Hensel
Produkt: Verbindungstechnik
Art. Nr.: DK 0202 G

Gleichw. Fabrikat:
Produkt:
Art. Nr.:
Menge: 15,000 St.

**01.07.0150 Wie vor jedoch als Kabelabzweigkästen**
Wie vor jedoch als Kabelabzweigkästen

kompl. mit allen erforderlichen Aufwendungen, l + m.

Leitfabrikat: Hensel
Produkt: Verbindungstechnik
Art. Nr.: D 0202 B (schwarz)

Gleichw. Fabrikat:
Produkt:
Art. Nr.:
Menge: 36,000 St.

**01.07.0160 Kabelabzweigkasten**
Kabelabzweigkasten
Nennquerschnitt: 1,5-4 mm², 5-polige Klemme,
Abmessungen HxBxT 104 x 104 x 70 mm

kompl. mit allen erforderlichen Aufwendungen, l + m.

Leitfabrikat: Hensel
Produkt: Verbindungstechnik
Art. Nr.: DK 0404 G

Gleichw. Fabrikat:
Produkt:
Art. Nr.:
Menge: 2,000 St.

**01.07.0170 Kabelabzweigkasten**
Kabelabzweigkasten
Nennquerschnitt: 1,5-6 mm², 5-polige Klemme,
Abmessungen HxBxT 130 x 130 x 77 mm

kompl. mit allen erforderlichen Aufwendungen, l + m.

Leitfabrikat: Hensel
Produkt: Verbindungstechnik
Art. Nr.: DK 0606 G

Gleichw. Fabrikat:
Produkt:
Art. Nr.:
Menge: 1,000 St.

**01.07.0180 Kabelabzweigkasten**
Kabelabzweigkasten
Nennquerschnitt: 2,5-10 mm², 5-polige Klemme,
Abmessungen HxBxT 130 x 180 x 77 mm

kompl. mit allen erforderlichen Aufwendungen, l + m.

Leitfabrikat: Hensel
Produkt: Verbindungstechnik
Art. Nr.: DK 1010 G

Gleichw. Fabrikat:
Produkt:
Art. Nr.:
Menge: 1,000 St.

**01.07.0190 Abzweigdose I 12, mit Schutzart IP55, Nennquerschnitt 2,5 mm², Ui=400 V AC,**
Abzweigdose I 12, mit Schutzart IP55, Nennquerschnitt
2,5 mm², Ui=400 V AC,
zertifiziert durch VDE (DIN EN 60670-1/-22 (VDE 0606-1/
-22)), selbstdichtende, weiche Einführungsmembranen,
Dichtbereich 2 - 14 mm, (2 rückseitig, 12 seitlich),
außenliegende Befestigungsstellen, für
Standardinstallationen im Innenbereich,
grau, ohne Klemmen, Maße: 85 x 85 x 37 mm

kompl. mit allen erforderlichen Aufwendungen, l + m.

Leitfabrikat: Spelsberg
Produkt: Verbindungstechnik
Art. Nr.: 34591201

Gleichw. Fabrikat:
Produkt:
Art. Nr.:
Menge: 40,000 St.

**01.07.0200 Abzweigkasten, mit Schutzart IP68, Nennquerschnitt 2,5 mm², Ui=450 V AC, zertifiziert durch VDE**
Abzweigkasten, mit Schutzart IP68, Nennquerschnitt 2,5
mm², Ui=450 V AC, zertifiziert durch VDE (DIN EN 60670-
1/-22 (VDE 0606-1/-22) & DIN VDE V 0606-22-100),
Ausschlagmembranen, M16/M20, (1 rückseitig, 7
seitlich), innenliegende Befestigungsstellen, mit
schraubenlosen Klemmen und Klemmenhalter zum Vergießen,
zur Montage in Überschwemmungsgebieten und im Erdreich
ohne Verkehrslasten, für Installationen im
industriellen Umfeld und ungeschütztem Außenbereich

grau, In=24 A, mit 3 bodenfixierten, schraubenlosen 3-
Leiter-Klemmen Wago 221-413 - 2,5 mm², klemmbare
Querschnitte pro Pol: 3 x 0,2 bis 2,5 mm² starr Cu und
3 x 0,14 bis 2,5 mm² flexibel Cu

Beigefügtes Zubehör:
4 Doppelmembranstutzen IP66 M20 Dichtbereich 7 - 13 mm,
2 Verschlusstopfen M20, 1 Anbaustutzen M20,
Deckelverliersicherung, 1 Gießharzbeutel GHB Pro 1 mit
Einfülltrichter und Einweghandschuhen

kompl. mit allen erforderlichen Aufwendungen, l + m.

Leitfabrikat: Spelsberg
Produkt: Verbindungstechnik
Art. Nr.: Abox Pro XT SLK-2,5 qmm

Gleichw. Fabrikat:
Produkt:
Art. Nr.:
Menge: 10,000 St.

**01.07.0210 Bohrungen (20-30 mm ) für mehrere Kabel und Leitungen in Holzwänden /- decken**
Bohrungen (20-30 mm ) für mehrere Kabel und Leitungen
in Holzwänden /-decken
(Einzelkabeldurchführungen sind bei Leitungsverlegung
Berücksichtigt)
Menge: 150,000 St.

**01.07.0220 Bohrungen ( 32-50 mm ) für mehrere Kabel und Leitungen in Holzwänden / -decken**
Bohrungen ( 32-50 mm ) für mehrere Kabel und Leitungen
in Holzwänden /-decken
(Einzelkabeldurchführungen sind bei Leitungsverlegung
Berücksichtigt)
Menge: 140,000 St.

**01.07.0230 Leitungsmanschette Ø 8-11 mm, Luftdichtungsmanschette, für Leitungen**
Leitungsmanschette Ø 8-11 mm, Luftdichtungsmanschette,
für Leitungen

Luftdichtungsmanschette zur dauerhaften Abdichtung bei
Durchdringungen von Leitungen durch luftdichte
Schichten,

Selbstklebende Luftdichtungsmanschette mit
Knickschutztülle zum Ausgleich montageseitiger oder
bauseitiger Bewegungen, für Einzelleitungen Ø 8-12 mm,
luftdichte Ausführung nach DIN 18015-5,

Temperaturbeständig von -30° C bis 80° C, UV-beständig,
halogenfrei nach DIN VDE 0604-2-100,

kompl. mit allen erforderlichen Aufwendungen, l + m.

Leitfabrikat: Kaiser
Produkt: Luftdichte Installation
Art. Nr.: 9059-46

Gleichw. Fabrikat:
Produkt:
Art. Nr.:
Menge: 20,000 St.

**01.07.0240 Doppel-Leitungsmanschette Ø 8-11 mm, Luftdichtungsmanschette, für Leitungen**
Doppel-Leitungsmanschette Ø 8-11 mm,
Luftdichtungsmanschette, für Leitungen

Luftdichtungsmanschette zur dauerhaften Abdichtung bei
Durchdringungen von Leitungen durch luftdichte
Schichten,

Selbstklebende Luftdichtungsmanschette mit
Knickschutztülle zum Ausgleich montageseitiger oder
bauseitiger Bewegungen, für zwei Leitungen Ø 8-12 mm,
luftdichte Ausführung nach DIN 18015-5,

Temperaturbeständig von -30° C bis 80° C, UV-beständig,
halogenfrei nach DIN VDE 0604-2-100,

kompl. mit allen erforderlichen Aufwendungen, l + m.

Leitfabrikat: Kaiser
Produkt: Luftdichte Installation
Art. Nr.: 9059-47

Gleichw. Fabrikat:
Produkt:
Art. Nr.:
Menge: 20,000 St.

**01.07.0250 Mehrfach-Luftdichtungsmanschette für 1 - 6 Rohre bis Ø 25 mm**
Mehrfach-Luftdichtungsmanschette für 1 - 6 Rohre bis Ø
25 mm
Mehrfach-Luftdichtungsmanschette zur dauerhaften
Abdichtung bei Durchdringungen von Rohren durch
luftdichte Schichten,

Selbstklebende Luftdichtungsmanschette mit
Knickschutztülle zum Ausgleich montageseitiger oder
bauseitiger Bewegungen, für 6 Rohre Ø 16-25 mm,
luftdichte Ausführung nach DIN 18015-5,

Temperaturbeständig von -30° C bis 80° C, UV-beständig,
halogenfrei nach DIN VDE 0604-2-100

kompl. mit allen erforderlichen Aufwendungen, l + m.

Leitfabrikat: Kaiser
Produkt: Luftdichte Installation
Art. Nr.: 9059-62

Gleichw. Fabrikat:
Produkt:
Art. Nr.:
Menge: 30,000 St.

**01.07.0260 Mehrfach-Luftdichtungsmanschette für 1 - 6 Leitungen bis Ø 11 mm**
Mehrfach-Luftdichtungsmanschette für 1 - 6 Leitungen
bis Ø 11 mm

Mehrfach-Luftdichtungsmanschette zur dauerhaften
Abdichtung bei Durchdringungen von Leitungen durch
luftdichte Schichten,

Selbstklebende Luftdichtungsmanschette mit
Knickschutztülle zum Ausgleich montageseitiger oder
bauseitiger Bewegungen, für 6 Leitungen Ø 4-11 mm,
luftdichte Ausführung nach DIN 18015-5,

Temperaturbeständig von -30° C bis 80° C, UV-beständig,
halogenfrei nach DIN VDE 0604-2-100,

kompl. mit allen erforderlichen Aufwendungen, l + m.

Leitfabrikat: Kaiser
Produkt: Luftdichte Installation
Art. Nr.: 9059-61

Gleichw. Fabrikat:
Produkt:
Art. Nr.:
Menge: 25,000 St.

*Hinweis*
HINWEIS:

Vor Bestellung / Montage der einzelnen Bauteile sind
die genauen Installationsbereiche und Programmvarianten
festzulegen!!!
Es wird darauf hingewiesen, dass im gesamten Verlauf
der Installationen nur mit zum Produkt passenden
Bauteilen gearbeitet werden muss!!! und immer die
neuesten Programmvarianten/Updates anzubieten sind!!!

Die nachfolgend beschriebenen Positionen, für das
Montieren der div.UP-Geräteeinsätze, beinhalten die
Lieferung frei Baustelle, das komplette Montieren nebst
allen erforderlichen Aufwendungen und
Befestigungsmaterialien aller Art, sowie
betriebsfertige verschraubte Endmontage und maschinelle
Beschriftung !!!

In der jeweiligen Position ist das Bauteil mit
passender Schalterdose, zugehöriger Wippe
(in passender Farbe), anteiligem Rahmen, benötigtem
Anschluss- & Befestigungsmaterial
(Geräteschrauben in passender Länge & Anschlussklemmen)
anzubieten.

Leitfabrikat ist der Hersteller: Albrecht Jung oder
glw.
Abdeckungen und Rahmen: Serie A 550 oder glw.
Ausgewählte Farbe: "Aluminium"

**01.07.0270 Installationsschalter, -uP-, als Jalousieschaltereinsatz**
Installationsschalter, -uP-, als
Jalousieschaltereinsatz

Siehe Hinweis und Vortext
kompl. mit allen erforderlichen Aufwendungen, l + m.

Leitfabrikat: Jung
Produkt: UP Geräte
Art. Nr.: 509 VU

Gleichw. Fabrikat:
Produkt:
Art. Nr.:
Menge: 3,000 St.

**01.07.0280 SCHUKO®-Steckdose, Safety Plus, Duroplast lackiert,**
SCHUKO®-Steckdose, Safety Plus, Duroplast lackiert,
aluminium Duroplast lackiert
mit integriertem erhöhten Berührungsschutz
(Safety Plus)
mit Federklemmen für starre und unbehandelte flexible
Leiter bis 2,5 mm2
Verbindungsklemmen nach DIN VDE 0620
ohne "Befestigungskralle": Art.-Nr. mit "N", z.B.
..1520 N..
Variante mit Schraubklemmen: Art.-Nr. ..1521..
Tragring, Krallen und Krallenschrauben sind über eine
Erdungsschiene
in die Schutzmaßnahme eingebunden.

Siehe Hinweis und Vortext
kompl. mit allen erforderlichen Aufwendungen, l + m.

Leitfabrikat: Jung
Produkt: UP Geräte
Art. Nr.: A 1520 KI AL

Gleichw. Fabrikat:
Produkt:
Art. Nr.:
Menge: 168,000 St.

**01.07.0290 SCHUKO®-Steckdose, Safety Plus, Thermoplast lackiert,**
SCHUKO®-Steckdose, Safety Plus, Thermoplast lackiert,
aluminium Thermoplast (bruchsicher) lackiert
mit Klappdeckel (mit Rückstellfeder)
mit integriertem erhöhten Berührungsschutz
(Safety Plus)
mit Federklemmen für starre und unbehandelte flexible
Leiter bis 2,5 mm2
Verbindungsklemmen nach DIN VDE 0620
ohne "Befestigungskralle": Art.-Nr. mit "N", z.B.
..1520 N..
Variante mit Schraubklemmen: Art.-Nr. ..1521..
Tragring, Krallen und Krallenschrauben sind über eine
Erdungsschiene
in die Schutzmaßnahme eingebunden.

Mit Dichtungsflansch Art.-Nr.: 551 WU und
programmspezifischen "IP44-Rahmen"

Siehe Hinweis und Vortext
kompl. mit allen erforderlichen Aufwendungen, l + m.

Leitfabrikat: Jung
Produkt: UP Geräte
Art. Nr.: A 1520 BFKIKL AL

Gleichw. Fabrikat:
Produkt:
Art. Nr.:
Menge: 18,000 St.

**01.07.0300 SCHUKO®-Steckdose, Safety Plus, mit Sicherheitsschloss, Thermoplast lackiert,**
SCHUKO®-Steckdose, Safety Plus, mit Sicherheitsschloss,
Thermoplast lackiert,
aluminium Thermoplast (bruchsicher) lackiert
mit Klappdeckel (mit Rückstellfeder)
mit Sicherheitsschloss (24 verschiedene Schließungen)
mit 2 Schlüsseln
mit integriertem erhöhten Berührungsschutz
(Safety Plus)
mit Federklemmen für starre und unbehandelte flexible
Leiter bis 2,5 mm2
Verbindungsklemmen nach DIN VDE 0620
ohne "Befestigungskralle": Art.-Nr. mit "N", z.B.
..1520 N..
Tragring, Krallen und Krallenschrauben sind über eine
Erdungsschiene in die Schutzmaßnahme eingebunden.

Ersatzschlüssel Art.-Nr.: 802 SL bis 825 SL
(Bei Bestellung bitte die zugehörige Schloss-Nr.
angeben, z.B. 813 SL)

Mit Dichtungsflansch Art.-Nr.: 551 WU und
programmspezifischen "IP44-Rahmen"

Siehe Hinweis und Vortext
kompl. mit allen erforderlichen Aufwendungen, l + m.

Leitfabrikat: Jung
Produkt: UP Geräte
Art. Nr.: A 1520 BFKLSL AL

Gleichw. Fabrikat:
Produkt:
Art. Nr.:
Menge: 3,000 St.

**01.07.0310 Aufputz-Kappe 1fach, aluminium Thermoplast (bruchsicher) lackiert**
Aufputz-Kappe 1fach, aluminium Thermoplast
(bruchsicher) lackiert
mit integrierter flammwidriger Bodenplatte und
integriertem Rahmen
für UP-Geräte mit Abdeckungen aus der Serie A
85 x 85 x 47 mm
Einbautiefe max. 34 mm

Farbe: aluminium
Material: Thermoplast lackiert
Ausführung: 1fach

Siehe Hinweis und Vortext
kompl. mit allen erforderlichen Aufwendungen, l + m.

Leitfabrikat: Jung
Produkt: UP Geräte
Art. Nr.: A 5581 BF A AL

Gleichw. Fabrikat:
Produkt:
Art. Nr.:
Menge: 60,000 St.

**01.07.0320 Aufputz-Kappe 2fach, aluminium Thermoplast (bruchsicher) lackiert**
Aufputz-Kappe 2fach, aluminium Thermoplast
(bruchsicher) lackiert
mit integrierter flammwidriger Bodenplatte und
integriertem Rahmen
für UP-Geräte mit Abdeckungen aus der Serie A
156 x 85 x 47 mm
Einbautiefe max. 34 mm

Farbe: aluminium
Material: Thermoplast lackiert
Ausführung: 2fach

Siehe Hinweis und Vortext
kompl. mit allen erforderlichen Aufwendungen, l + m.

Leitfabrikat: Jung
Produkt: UP Geräte
Art. Nr.: A 5582 BF A AL

Gleichw. Fabrikat:
Produkt:
Art. Nr.:
Menge: 43,000 St.

**01.07.0330 Wie vor jedoch als Blindabdeckung, passend zum v.g. Schalterprogramm**
Wie vor jedoch als Blindabdeckung, passend zum v.g.
Schalterprogramm

Siehe Hinweis und Vortext
kompl. mit allen erforderlichen Aufwendungen, l + m.

Leitfabrikat: Jung
Produkt: UP Geräte
Art. Nr.: A 594-0 AL

Gleichw. Fabrikat:
Produkt:
Art. Nr.:
Menge: 5,000 St.

**01.07.0340 Wie vor jedoch als Leitungsauslassdose, passend zum v.g. Schalterprogramm**
Wie vor jedoch als Leitungsauslassdose, passend zum
v.g. Schalterprogramm

Siehe Hinweis und Vortext
kompl. mit allen erforderlichen Aufwendungen, l + m.

Leitfabrikat: Jung
Produkt: UP Geräte
Art. Nr.: A 590 A AL

Gleichw. Fabrikat:
Produkt:
Art. Nr.:
Menge: 2,000 St.

**01.07.0350 Notrufset mit USV, alpinweiß**
Notrufset mit USV, alpinweiß
für die Serie AS
besteht aus Zugtaster, Rufmodul, Abstelltaster,
Netzteil und USV-Modul
(Schraubbefestigung, ohne Befestigungskrallen)
komplett mit Rahmen 1fach
Montagehinweis USV-Modul: tiefe Dose verwenden

Das Notrufsystem dient dem Hilferuf in
behindertengerechten WC-Anlagen. Es entspricht den
sicherheitstechnischen Anforderungen nach DIN VDE 0834.

Das Notrufsystem ist modular aufgebaut.
Die folgenden fünf Komponenten sind zusammen als
komplettes Notrufset erhältlich:

- Zugtaster
Über eine leicht erreichbare Zugschnur kann im Bad/WC
ein Notruf ausgelöst werden. Der Zugtaster kann auch
mitten im Raum an der Decke installiert werden, um für
hilfsbedürftige Menschen gut erreichbar zu sein. Eine
erfolgreiche Rufauslösung wird durch eine rote
Beruhigungslampe am Taster signalisiert.

 - Rufmodul
Das Rufmodul kann z.B. außen neben der WC-Tür oder
Flurtür installiert werden. Ein ausgelöster Notruf wird
hier optisch durch eine rote LED und akustisch durch
einen Summer signalisiert. Beide Signale können
wahlweise von Dauerlicht/Dauerton auf
Blinklicht/pulsierender Ton umgestellt werden.

 - Abstelltaster
Im gleichen Raum, in dem sich der Zugtaster befindet,
wird neben der Tür der Abstelltaster installiert. Das
helfende Personal kann dort den ausgelösten Ruf
abstellen.

 - Netzteil zur Spannungsversorgung des Notrufsystems
mit DC 24 V

 - USV-Modul zur Überbrückung von Spannungsausfällen

 Dienstzimmereinheit, Dienstzimmerterminal und
Ruftaster sind separat erhältlich. Die
Dienstzimmereinheit kann z.B. in einem Personal- oder
Empfangsraum installiert werden. Eine grüne Taste
markiert die Anwesenheit, eine gelbe Taste unterdrückt
das akustische Notrufsignal des Rufmoduls für
20 Sekunden.

Die Komponenten des Notrufsystems werden mit Rahmen aus
den Serien AS / A, CD oder LS ergänzt, so dass ein
einheitliches Design im gesamten Gebäude möglich ist.
Im kompletten Notrufset sind die Rahmen bereits
enthalten.
Zur Erweiterung einer Anlage sind die Komponenten auch
einzeln erhältlich.

Siehe Hinweis und Vortext
kompl. mit allen erforderlichen Aufwendungen, l + m.

Leitfabrikat: Jung
Produkt: UP Geräte
Art. Nr.: NRS AS 0834-2 WW

Gleichw. Fabrikat:
Produkt:
Art. Nr.:
Menge: 1,000 St.

**01.07.0360 Schlüssel-NOT-AUS Taster selbstrastend,**
Schlüssel-NOT-AUS Taster selbstrastend,
mit sep. Rückmeldungsleuchte in ROT UP

Siehe Hinweis und Vortext
kompl. mit allen erforderlichen Aufwendungen, l + m.

Leitfabrikat: Jung
Produkt: UP Geräte
Art. Nr.: 133.18 + Lichtsignal

Gleichw. Fabrikat:
Produkt:
Art. Nr.:
Menge: 2,000 St.

**01.07.0370 Steckdosen -aP-, mit Schutzkontakt, IP 44, VDE 0620, 2-pol.,**
Steckdosen -aP-, mit Schutzkontakt, IP 44, VDE 0620, 2-
pol.,
16 A/250 V/AC, incl. Beschriftung,

Siehe Hinweis und Vortext
kompl. mit allen erforderlichen Aufwendungen, l + m.

Leitfabrikat: Jung
Produkt: AP Geräte
Art. Nr.: 820 KIW

Gleichw. Fabrikat:
Produkt:
Art. Nr.:
Menge: 6,000 St.

**01.07.0380 Wie vor jedoch Doppel-Steckdose -aP-**
Wie vor jedoch Doppel-Steckdose -aP-

Siehe Hinweis und Vortext
kompl. mit allen erforderlichen Aufwendungen, l + m.

Leitfabrikat: Jung
Produkt: AP Geräte
Art. Nr.: 8220 KIW

Gleichw. Fabrikat:
Produkt:
Art. Nr.:
Menge: 1,000 St.

**01.07.0390 Leitungsauslaß-Herdanschlußdose VDE 0606, Klemmstein 5x2,5mm²,**
Leitungsauslaß-Herdanschlußdose VDE 0606, Klemmstein
5x2,5mm²,

Siehe Hinweis und Vortext
kompl. mit allen erforderlichen Aufwendungen, l + m.

Leitfabrikat: Merten
Produkt: UP Geräte
Art. Nr.: MEG10109019

Gleichw. Fabrikat:
Produkt:
Art. Nr.:
Menge: 2,000 St.

**01.07.0400 Wie vor jedoch AP-CEE16A Steckdose 5-polig**
Wie vor jedoch AP-CEE16A Steckdose 5-polig

Siehe Hinweis und Vortext
kompl. mit allen erforderlichen Aufwendungen, l + m.

Leitfabrikat: Mennekes
Produkt: AP Geräte
Art. Nr.: CEE Wandsteckdose Twin Contact 16A5P6h 400V
IP 44

Gleichw. Fabrikat:
Produkt:
Art. Nr.:
Menge: 2,000 St.

#### Titel 01.08 SCHALTGERÄTE EIB/KNX - SYSTEMBUS

*Hinweis*
HINWEIS:

Vor Bestellung / Montage der einzelnen Bauteile sind
die genauen Installationsbereiche und Programmvarianten festzulegen!!!
Es wird darauf hingewiesen, daß im gesamten Verlauf der
Installationen nur mit zum Produkt passenden Bauteilen
gearbeitet werden muß !!! und immer die neuesten
Programmvarianten/Updates anzubieten sind!!!

Die nachfolgend beschriebenen Positionen, für das
Montieren der div.UP-Geräteeinsätze, beinhal-ten die
Lieferung frei Baustelle, das komplette Montieren nebst
allen erforderlichen Aufwendungen und
Befestigungsmaterialien aller Art, sowie
betriebsfertige verschraubte Endmontage und maschinelle Beschriftung !!!

Das l+m von Schaltschrank- und uP - Bauteilen
beinhaltet auch die evtl. dazugehörigen Verbinder,
Systemkabel bzw. Steckklemmen und alle benötigten
Reiheneinbauklemmen mit Verkabelung für
Ein- und Ausgangsmodule (sind in Beschreibung UVT noch
nicht berücksichtigt !!!) aller Art nebst geprüfter
betriebsbereiter Montage !!!
Bauteile in Verteiler komplett liefern und nach
Absprache mit der Bauleitung / Planungsbüro betriebsfertig anschließen (auf Klemmen u.mit
Sammelschienensystemen für L1-L3/N/PE u.FI) und mittels
gravierten Hartplastikschilder sauber maschinell
beschriften. Incl. Erstellung der Strom-lauf-
/Verteilerpläne mit allen benötigten Bauteilen. (siehe
hierzu auch Vorbemerkungen Allgemein und Verteilungen
!!!)

In der jeweiligen Position ist das Bauteil mit
passender Schalterdose, zugehöriger Wippe
(in passender Farbe), anteiligem Rahmen, benötigtem
Anschluss- & Befestigungsmaterial
(Geräteschrauben in passender Länge & Anschlussklemmen)
anzubieten.

Leitfabrikat ist der Hersteller: Albrecht Jung oder
glw.
Abdeckungen und Rahmen: Serie A 550 oder glw.
Ausgewählte Farbe: "Aluminium"

**01.08.0010 Präsenzmelder Wandeinbau +1,10m FFB**
Präsenzmelder Wandeinbau +1,10m FFB

Merkmale:
Passiv-Infrarot-Präsenzmelder KNX für Wandmontage in UP
-DoseAbdeckung im Theben-DesignDurch Zubehör passend in
viele gängige SchalterprogrammeKNX Data
SecureAutomatische präsenz- und helligkeitsabhängige
Steuerung für Beleuchtung und HLKSchalten oder
Konstantlichtregelung mit Stand-by-Funktionalität
(Orientierungslicht)Wählbare Regelgeschwindigkeit
Dimmbare Beleuchtung im Schaltbetrieb mit und ohne
TageslichteinflussErfassungsbereich rechteckig 170°,
max. 14 m x 17 mBereichseinschränkung im Lieferumfang2
Kanäle Licht C1, C2 mit 1 Lichtmessung2 Kanäle HKL C4,
C5, einzeln parametrierbar1 Kanal Raumüberwachung C6,
sichere Übermittlung der
PräsenzinformationMischlichtmessung für
Fluoreszenzlampen (FL/PL/ESL), Halogen-/Glühlampen und
LED's geeignetEinfacher Abgleich der Helligkeitsmessung
mit Eingabe des gemessenen Lux-WertesAuraeffekt für
bessere Orientierung und mehr SicherheitIntegrierter,
freiparametrierbarer Taster (deaktivierbar)Betrieb als
Voll- oder Halbautomat, automatisches Umschalten auf
Halbautomat bei Nacht möglichHelligkeits-Sollwert in
Lux einstellbar über Potentiometer (nur Tag),
Parameter, Objekt oder FernbedienungTeach-In
FunktionNachlaufzeit Licht einstellbar über
Potentiometer (nur Tag), Parameter, Objekt oder
FernbedienungVerkürzung der Nachlaufzeit bei kurzer
Anwesenheit (Kurzzeit-Präsenz)Tag-/Nacht-Umschaltung
mittels TelegrammManuelle Übersteuerung mittels
integriertem Taster, Telegramm oder
FernbedienungVerhalten nach manueller Übersteuerung
wählbarErfassungsempfindlichkeit
einstellbarIntegriertes Orientierungslicht (weiss)Rote
LED steuerbar mittels ObjektIntegrierter
TemperatursensorAkustikfunktion6 Logikkanäle
(UND/ODER/XOR)2 BinäreingängeFernparametrierbar mit
FernbedienungSzenenfunktionalität Testbetrieb zur
Überprüfung von Funktion und Erfassungsbereich
Parallelschaltung mehrerer Präsenzmelder (Master/Slave-
oder Master/Master)

Technische Daten:
Betriebsspannung: Busspannung KNX, max. 32 V
Eigenverbrauch: < 12 mA (typisch)
Erfassungsbereich radial: 12 x 10 m
Erfassungsbereich tangential: 14 x 17 m
Empfohlene Montagehöhe Mh:  0,8 - 1,2 m
Helligkeits-Sollwert: 5 - 3000 Lux
Nachlaufzeit Licht: 30 s - 60 min
Stand-by Zeit Licht: 30 s - 60 min / dauerhaft ein /
inaktiv
Stand-by Dimmwert: 1 - 25 % der Lampenleistung
Einschaltverzögerung HKL: 10 s - 30 min / inaktiv
Nachlaufzeit HKL: 10 s - 120 min
Messbereich Temperatursensor:-5 - +45°C
Schutzart: IP 20
Betriebstemperatur: -15° C bis +45° C
Abmessungen: 85 x 85 mm, Einbautiefe 24 mm
Montage: Wandeinbau in UP-Dose Gr. 1

Siehe Hinweis und Vortext
kompl. mit allen erforderlichen Aufwendungen, l + m.

Leitfabrikat: Theben AG
Produkt: the Mura P180 KNX UP WH
Art. Nr.: 2069655

Gleichw. Fabrikat:
Produkt:
Art. Nr.:
Menge: 4,000 St.

**01.08.0020 Präsenzmelder Wandeinbau +2,20m FFB**
Präsenzmelder Wandeinbau +2,20m FFB

Merkmale:
 Passiv-Infrarot-Präsenzmelder KNX für Wandmontage in
UP-Dose
 Abdeckung im Theben-Design
 Durch Zubehör passend in viele gängige
Schalterprogramme
 KNX Data Secure
 Automatische präsenz- und helligkeitsabhängige
Steuerung für Beleuchtung und HLK
 Schalten oder Konstantlichtregelung mit Stand-by-
Funktionalität (Orientierungslicht)
 Wählbare Regelgeschwindigkeit
 Dimmbare Beleuchtung im Schaltbetrieb mit und ohne
Tageslichteinfluss
 Erfassungsbereich rechteckig 170°, max. 14 m x 17 m
 Bereichseinschränkung im Lieferumfang
 2 Kanäle Licht C1, C2 mit 1 Lichtmessung
 2 Kanäle HKL C4, C5, einzeln parametrierbar
 1 Kanal Raumüberwachung C6, sichere Übermittlung der
Präsenzinformation
 Mischlichtmessung für Fluoreszenzlampen (FL/PL/ESL),
Halogen-/Glühl. und LED's  geeignet
 Einfacher Abgleich der Helligkeitsmessung mit Eingabe
des gemessenen Lux-Wertes
 Auraeffekt für bessere Orientierung und mehr
Sicherheit
 Integrierter, freiparametrierbarer Taster
(deaktivierbar)
 Betrieb als Voll- oder Halbautomat, automatisches
Umschalten auf Halbautomat bei Nacht möglich
 Helligkeits-Sollwert in Lux einstellbar über
Potentiometer (nur Tag), Parameter, Objekt oder
Fernbedienung
 Teach-In Funktion
 Nachlaufzeit Licht einstellbar über Potentiometer (nur
Tag), Parameter, Objekt oder Fernbedienung
 Verkürzung der Nachlaufzeit bei kurzer Anwesenheit
(Kurzzeit-Präsenz)
 Tag-/Nacht-Umschaltung mittels Telegramm
 Manuelle Übersteuerung mittels integriertem Taster,
Telegramm oder Fernbedienung
 Verhalten nach manueller Übersteuerung wählbar
 Erfassungsempfindlichkeit einstellbar
 Integriertes Orientierungslicht (weiss)
 Rote LED steuerbar mittels Objekt
 Integrierter Temperatursensor
 Akustikfunktion
 6 Logikkanäle (UND/ODER/XOR)
 2 Binäreingänge
 Fernparametrierbar mit Fernbedienung
 Szenenfunktionalität
 Testbetrieb zur Überprüfung von Funktion und
Erfassungsbereich
 Parallelschaltung mehrerer Präsenzmelder (Master/Slave
- oder Master/Master)

Technische Daten:
Betriebsspannung: Busspannung KNX, max. 32 V
Eigenverbrauch: < 12 mA (typisch)
Erfassungsbereich radial: 12 x 10 m
Erfassungsbereich tangential: 14 x 17 m
Empfohlene Montagehöhe Mh:0,8 - 1,2 m
Helligkeits-Sollwert: 5 - 3000 Lux
Nachlaufzeit Licht: 30 s - 60 min
Stand-by Zeit Licht: 30 s - 60 min / dauerhaft ein /
inaktiv
Stand-by Dimmwert: 1 - 25 % der Lampenleistung
Einschaltverzögerung HKL: 10 s - 30 min / inaktiv
Nachlaufzeit HKL: 10 s - 120 min
Messbereich Temperatursensor:-5 - +45°C
Schutzart: IP 20
Betriebstemperatur: -15° C bis +45° C
Abmessungen: 85 x 85 mm, Einbautiefe 24 mm
Montage: Wandeinbau in UP-Dose Gr. 1

Siehe Hinweis und Vortext
kompl. mit allen erforderlichen Aufwendungen, l + m.

Leitfabrikat: Theben AG
Produkt: The Mura P180 2.20 KNX UP WH
Art. Nr.: 2069658

Gleichw. Fabrikat:
Produkt:
Art. Nr.:
Menge: 10,000 St.

**01.08.0030 Präsenzmelder Deckenmontage**
Präsenzmelder Deckenmontage

Merkmale:
Passiv-Infrarot-Präsenzmelder, Unterputzmontage im
Auslieferzustand mit beigelegten MontagerahmenRunder
Erfassungsbereich 360°, Ø 12 m (113 m²) bei 3 m
MontagehöheEinschränkung des Erfassungsbereichs mit
AbdeckclipsAuch für Anwendungen im Außenbereich
geeignet, durch Umstellen des Installationsorts
reduziert sich der Erfassungsbereich auf Ø 8 mSchutzart
IP 54 (im eingebauten Zustand)Aufbauhöhe im eingebauten
Zustand nur 13,5 mm, Durchmesser 80 mmKNX Data
SecureAutomatische präsenz- und helligkeitsabhängige
Steuerung für Beleuchtung und HLKSchalten oder
Konstantlichtregelung mit Stand-by-Funktionalität
(Orientierungslicht)Wählbare Regelgeschwindigkeit
Dimmbare Beleuchtung im Schaltbetrieb mit und ohne
TageslichteinflussBereichseinschränkung im
Lieferumfang2 Kanäle Licht C1, C2 mit 1 Lichtmessung2
Kanäle HKL C4, C5, einzeln parametrierbarIntegrierter
Temperatursensor3 Logikkanäle
(UND/ODER/XOR)Mischlichtmessung für Fluoreszenzlampen
(FL/PL/ESL), Halogen-/Glühlampen und LED's
geeignetEinfacher Abgleich der Helligkeitsmessung mit
Eingabe des gemessenen Lux-WertesBetrieb als Voll- oder
Halbautomat, automatisches Umschalten auf Halbautomat
bei Nacht möglichVerkürzung der Nachlaufzeit bei kurzer
Anwesenheit (Kurzzeit-Präsenz)Tag-/Nacht-Umschaltung
über TelegrammManuelle Übersteuerung mit Telegramm oder
FernbedienungVerhalten nach manueller Übersteuerung
wählbarRote LED über Objekt steuerbarFernparametrierbar
mit FernbedienungSzenenfunktionalität Teach-In
FunktionTestbetrieb zur Überprüfung von Funktion und
Erfassungsbereich Parallelschaltung mehrerer
Präsenzmelder (Master/Slave- oder Master/Master)Durch
werkseitige Voreinstellung sofort betriebsbereitDie
Änderungen der Werte und Einstellungen per ETS und mit
einer dieser optionalen Fernbedienungen möglich: App-
/Universal-Fernbedienung theSenda B, Service-
Fernbedienung theSenda POptionale Benutzer-
Fernbedienung zur manuellen Übersteuerung theSenda
S/theSenda B
Technische Daten:
Betriebsspannung: Busspannung KNX, max. 32 V
Eigenverbrauch: < 12,5 mA (typisch)
Helligkeits-Sollwert: 5 - 1000 Lux, Messung aus
Nachlaufzeit Licht: 30 s - 60 min
Stand-by Zeit Licht: 30 s - 60 min / dauerhaft ein /
inaktiv
Stand-by Dimmwert: 1 - 100 % der Lampenleistung
Einschaltverzögerung HKL: 10 s - 30 min / inaktiv
Nachlaufzeit HKL: 10 s - 120 min
Messbereich Temperatursensor:-25° C bis +55° C
Betriebstemperatur: -25° C bis +55° C
Abmessungen: Ø88mm x 38,5 mm, Einbautiefe 25 mm

Siehe Hinweis und Vortext
kompl. mit allen erforderlichen Aufwendungen, l + m.

Leitfabrikat: Theben AG
Produkt: Luxa 103 S360-12 KNX UP WH + Surface box Luxa
103 B GR
Art. Nr.: 1039052 + 9080020

Gleichw. Fabrikat:
Produkt:
Art. Nr.:
Menge: 21,000 St.

**01.08.0040 KNX-Raumcontroller,**
KNX-Raumcontroller,
KNX TP, mit integriertem Temperaturregler für
Temperatur, Luftfeuchtigkeit (relativ),
Näherung und Helligkeit, 4 Zoll Touch-Display mit
Bildschirmauflösung 480 x 480 px
Ermöglicht auf bis zu 6 Seiten (mit je 8 Funktionen)
die Steuerung und Bedienung verschiedener Funktionen
wie Schalten, Dimmen, Jalousie- oder Raumklimasteuerung
im Wohn- und Objektbau
Hintergrundbilder frei wählbar über Micro SD-Karte

Technische Daten
Betriebsspannung KNX Busspannung, =5 mA
Betriebsspannung 12 - 30 V DC
Anschlussart KNX Busklemme
Stand-by Leistung 70 mA
Farbe Schwarz
Umgebungstemperatur 0°C ... 45°C
Schutzart IP 20
Schutzklasse III

Siehe Hinweis und Vortext
kompl. mit allen erforderlichen Aufwendungen, l + m.

Leitfabrikat: Theben AG
Produkt: ionprime CP4 KNX
Art. Nr.: 4969300

Gleichw. Fabrikat:
Produkt:
Art. Nr.:
Menge: 1,000 St.

**01.08.0050 Tastsensor 1-fach Hauptmodul**
Tastsensor 1-fach Hauptmodul

Siehe Hinweis und Vortext
kompl. mit allen erforderlichen Aufwendungen, l + m.

Leitfabrikat: Jung
Produkt: Tastsensor
Art. Nr.: A 10911 ST

Gleichw. Fabrikat:
Produkt:
Art. Nr.:
Menge: 49,000 St.

**01.08.0060 Tastsensor 1-fach Erweiterungsmodul**
Tastsensor 1-fach Erweiterungsmodul

Siehe Hinweis und Vortext
kompl. mit allen erforderlichen Aufwendungen, l + m.

Leitfabrikat: Jung
Produkt: Tastsensor
Art. Nr.: A 10911 TE

Gleichw. Fabrikat:
Produkt:
Art. Nr.:
Menge: 6,000 St.

**01.08.0070 Tastsensor 2-fach Hauptmodul**
Tastsensor 2-fach Hauptmodul

Siehe Hinweis und Vortext
kompl. mit allen erforderlichen Aufwendungen, l + m.

Leitfabrikat: Jung
Produkt: Tastsensor
Art. Nr.: A 10921 ST

Gleichw. Fabrikat:
Produkt:
Art. Nr.:
Menge: 16,000 St.

**01.08.0080 Tastsensor 2-fach Erweiterungsmodul**
Tastsensor 2-fach Erweiterungsmodul

Siehe Hinweis und Vortext
kompl. mit allen erforderlichen Aufwendungen, l + m.

Leitfabrikat: Jung
Produkt: Tastsensor
Art. Nr.: A 10921 TE

Gleichw. Fabrikat:
Produkt:
Art. Nr.:
Menge: 36,000 St.

**01.08.0090 KNX Taster BA - Tasterstellung - 1fach**
KNX Taster BA - Tasterstellung - 1fach
Je nach Ausführung der Taster BA - 1fach oder 2fach -
werden Schalter-Wippen bzw.
Serienschalter-Wippen mit und ohne Lichtleiter
verwendet.
Bei der Ausführung "Mittenstellung" erfolgt eine
Betätigung der Wippe "oben" bzw. "unten", bei der
Ausführung "Tasterstellung" kann nur "unten" eine
Betätigung erfolgen. Der Taster BA ist nur mit einem
Applikationsprogramm funktionsfähig, d.h. der Taster BA
besteht aus dem Gerät (Hardware) und dem
Applikationsprogramm (Software). Mit Hilfe der ETS
können die Applikationsprogramme ausgewählt und die
spezifischen Parameter und Adressen vergeben werden
Funktion: Schalten (Tasten), Dimmen
LED: Dauer-AUS, Dauer-EIN
KNX Medium: TP 256

Siehe Hinweis und Vortext
kompl. mit allen erforderlichen Aufwendungen, l + m.

Leitfabrikat: Jung
Produkt: Tastsensor AP
Art. Nr.: 8471.01 LED W + Wippe 800 NT

Gleichw. Fabrikat:
Produkt:
Art. Nr.:
Menge: 1,000 St.

**01.08.0100 Gebäudevisualisierungssystem**
Gebäudevisualisierungssystem

- Visualisieren und Bedienen von KNX-Systemen über
Endgeräte mit HTML5-fähigem Browser oder App (iOS,
Android), z.B. Smart Control (Art.-Nrn.: SC 5 SW,
SC 0081 U), Smartphone, Tablet, Laptop, PC usw.
- Visualisieren und Bedienen von Philips Hue Systemen
- Betrieb in lokalen IP-Netzen, die DHCP (Dynamic Host
Configuration Protocol) unterstützen, oder mit fester
IP-Adresse (IPv4)
- Betrieb im Innenbereich

 Produkteigenschaften

- Webvisualisierung der KNX-Anlage zur Zustandsanzeige
und Bedienung (SV-Home)
- Empfohlener gleichzeitiger Zugriff von max. 10
unterschiedlichen Clients auf das SV-Home
- Integriertes webbasiertes Inbetriebnahmetool (SV-
Control)
- Einfache Erstellung einer vorkonfigurierten
Bedienoberfläche, optimiert  für Anwendungen im
Heimbereich und kleinen gewerblichen Objekten
- Grafische Bedienelemente, Auswahl der Symbolik aus
mitgelieferten Bibliotheken
- Import der Gruppenadressen (dreistufig) über OPC-
Import
- Für eine KNX Secure Verbindung ist der ETS-
Schlüsselbund erforderlich
- Manuelle Eingabe der Gruppenadressen möglich
- 32 Bereiche
- 320 dynamische Funktionen (max. 1600 Datenpunkte)
- 32 Aktionsgruppen
- 320 konfigurierbare Aktionen (max. 32 Funktionen pro
Aktion)
- Benutzerdefiniert
- Zeitschaltpunkte
- Statuslogiken
- Ereignisabhängig
- Astro
- Erstellung von bis zu 24 Benutzern mit
unterschiedlichen Rollen und Rechten
- Speicherung von Daten (z.B. Temperaturwerte) und
Erstellung von Diagrammen (Anzeige von Diagrammen mit
SC 5 SW nicht möglich)
- Anbindung an den KNX-Bus über eine REG IP
Schnittstelle, diese Schnittstellen ist nicht im
Lieferumfang enthalten.
- Anbindung an Funk Systeme über separate Gateways
möglich
- Einbinden von Philips Hue Systemen in die KNX-Anlage
- Anbindung an Philips Hue über die Philips Hue Bridge
- Einbinden von SONOS-Lautsprechern in die KNX-Anlage
- Einbinden von Smart-Home-fähigen SONORO-Lautsprechern
in die KNX-Anlage
- Einbinden des Sprachservice Amazon Alexa über einen
Account beim Hersteller
- Einbinden des Sprachservice Google Home über einen
Account beim Hersteller
- Einbinden von Samsung SmartThings über einen Account
beim Hersteller
- Gesicherter Fernzugriff über einen Account beim
Hersteller
- Gesichertes Remote Sharing mit weiteren Accounts beim
Hersteller
- Update- und upgradefähig

Ausführung: mit Eurostecker

Siehe Hinweis und Vortext
kompl. mit allen erforderlichen Aufwendungen, l + m.

Leitfabrikat: Jung
Produkt: Zentrales Bediengerät
Art. Nr.: SV-SERVER2

Gleichw. Fabrikat:
Produkt:
Art. Nr.:
Menge: 1,000 St.

**01.08.0110 Smart Control 8**
Smart Control 8

- Visualisieren und Bedienen von Anlagenzuständen in
der Gebäudeautomation
- Montage waagerecht (empfohlen) oder senkrecht
- Montage auf Gerätedose mit Abmessungen nach DIN 49073
(Empfehlung: ca. 60 mm tief)

Produkteigenschaften

- Hochauflösendes HD-Display
- Näherungssensor
- Kapazitiver Touchscreen
- Reinigungsmodus mit Touchscreen-Sperre
- Lüfterlos, ohne mechanisch bewegliche Teile
- Kompatibel zur eingesetzten Gebäude Visualisierung
- Türsprechfunktion in Verbindung mit passendem Gateway
- Anzeige von bis zu sechs IP-Kamerabildern
- Bildspeicher integriert in Smart Gateway

Farbe: schwarz
Einbautiefe:: 22 mm

Siehe Hinweis und Vortext
kompl. mit allen erforderlichen Aufwendungen, l + m.

Leitfabrikat: Jung
Produkt: Zentrales Bediengerät
Art. Nr.: SC 008 1U

Gleichw. Fabrikat:
Produkt:
Art. Nr.:
Menge: 1,000 St.

**01.08.0120 UP-Einbaugehäuse für LV Pos. 1.8.110**
UP-Einbaugehäuse für LV Pos. 1.8.110

Siehe Hinweis und Vortext
kompl. mit allen erforderlichen Aufwendungen, l + m.

Leitfabrikat: Jung
Produkt: Zentrales Bediengerät
Art. Nr.: EBG 24

Gleichw. Fabrikat:
Produkt:
Art. Nr.:
Menge: 1,000 St.

**01.08.0130 Netzteil 24V DC für LV Pos. 1.8.110 + 1.8.210**
Netzteil 24V DC für LV Pos. 1.8.110 + 1.8.210

Siehe Hinweis und Vortext
kompl. mit allen erforderlichen Aufwendungen, l + m.

Leitfabrikat: Jung
Produkt: Systemgerät
Art. Nr.: NT 2415 REG VDC

Gleichw. Fabrikat:
Produkt:
Art. Nr.:
Menge: 2,000 St.

**01.08.0140 KNX Heizungsaktor 6fach mit Regler,**
KNX Heizungsaktor 6fach mit Regler,
REG, 4 TE, Secure, mit Regler
REG-Gehäuse 4 TE
6 Ausgänge "Triac"
mit elektronischer Handbetätigung und LED-Statusanzeige
ETS-Produktfamilie: Heizung, Klima, Lüftung
Produkttyp: Ventile

Bestimmungsgemäßer Gebrauch

- Schalten elektrothermischer Stellantriebe für
Heizungen (z.B. TSA 230 NC WW, TSA 24 NC WW) oder
Kühldecken
- Montage auf Hutschiene nach DIN EN 60715 in
Unterverteiler

 Produkteigenschaften

- Integrierte Raumtemperaturregelung mit
Sollwertvorgabe
- 12 unabhängige Regler zur Regelung von bis zu 12
unabhängigen Räumen
- Reglerfunktion für Heiz- und Kühlbetrieb
- Schaltbetrieb oder PWM-Betrieb
- Stellantriebe mit Charakteristik stromlos offen oder
stromlos geschlossen ansteuerbar
- Stellantriebe 230 V oder 24 V ansteuerbar
- Ausgänge manuell bedienbar, Baustellenbetrieb
- Rückmeldung im Handbetrieb und im Busbetrieb
- Sperren einzelner Ausgänge per Hand oder Bus
- Überlastsicher, kurzschlusssicher
- Fehleranzeige mit LED
- Schutz gegen festsitzende Ventile
- Zwangsstellung
- Unterschiedliche Sollwerte für Zwangsstellung oder
Notbetrieb bei Busausfall für Sommer und Winter
- Zyklische Überwachung der Eingangssignale
parametrierbar
- Rückmeldung über Bus z.B. bei Spannungsausfall,
Überlast oder Sensorausfall
- KNX Data Secure kompatibel ab ETS 5.7.7 oder ab
ETS 6.3.0
- Updatefähig mit ETS Service-App

Siehe Hinweis und Vortext
kompl. mit allen erforderlichen Aufwendungen, l + m.

Leitfabrikat: Jung
Produkt: REG Aktor
Art. Nr.: 36006 1S R

Gleichw. Fabrikat:
Produkt:
Art. Nr.:
Menge: 10,000 St.

**01.08.0150 KNX IP-Schnittstelle, REG, 2 TE, Secure**
KNX IP-Schnittstelle, REG, 2 TE, Secure
REG-Gehäuse 2 TE
Projektierung und Inbetriebnahme mit ETS5 oder neuer

Bestimmungsgemäßer Gebrauch

- Verbindung von KNX-Geräten mit PC oder anderen
Datenverarbeitungsgeräten via IP
- Betrieb als Datenschnittstelle
- Montage auf Hutschiene nach DIN EN 60715 in
Unterverteiler

 Produkteigenschaften

- KNX Data Secure kompatibel ab ETS 5.7.3
- KNX IP Secure kompatibel ab ETS 5.7.3
- Max. 48 Telegramme pro Sekunde im Modus IP Secure
- LED-Anzeige für KNX-Kommunikation, Ethernet-
Kommunikation und Programmiermodus
- Konfiguration über ETS, Telnet oder separatem
Softwaretool
- SNTP-Server, gepuffert
- Inbetriebnahme mit Display-Unterstützung
- Max. 8 Verbindungen zu IP-Endgeräten, z.B. zum
gleichzeitigen Visualisieren und Konfigurieren
- Ausfall des KNX-Systems wird vom IP-System erkannt
und gemeldet (z.B. mit Smart Visu Server)
- Galvanische Trennung zwischen KNX und IP-Netzwerk
- Leistungsaufnahme max. 1 W

Ab V05 und in Verbindung mit Fernzugrifflizenz (Art.-
Nr. IPS-L):

- Verschlüsselter Zugriff auf KNX-Geräte zur
Konfiguration und Wartung außerhalb des lokalen
Netzwerkes
- Freigabe des Zugriffs über Kommunikationsobjekte
- Rückmeldung über Zugriff und Programmiervorgänge über
Kommunikationsobjekte

 Voraussetzungen für administrierte Netzwerke

- TCP-Port 3672 für das IP-Gerät
- TCP-Port 3671 für den ETS-PC
- DNS-Adresse 9.9.9.9 bei statischer Netzwerkvorgabe
(für NTP-Server)
- Erreichbarkeit Remote-Host: ipsremote.jung.de

Siehe Hinweis und Vortext
kompl. mit allen erforderlichen Aufwendungen, l + m.

Leitfabrikat: Jung
Produkt: IP Schnittstelle
Art. Nr.: IPS 300 SREG

Gleichw. Fabrikat:
Produkt:
Art. Nr.:
Menge: 1,000 St.

**01.08.0160 KNX Bereichs-/Linienkoppler, REG, 1 TE, Secure**
KNX Bereichs-/Linienkoppler, REG, 1 TE, Secure
REG-Gehäuse 1 TE
ETS-Produktfamilie: Systemgeräte
Produkttyp: Linienkoppler

Bestimmungsgemäßer Gebrauch

- Verbindet datentechnisch zwei KNX-Linien / Segmente /
Bereiche miteinander und gewährleistet eine galvanische
Trennung zwischen diesen Linien / Segmenten / Bereichen
- Durch Adressierung als Bereichskoppler, Linienkoppler
oder Segmentkoppler zu betreiben
- Montage auf Hutschiene nach DIN EN 60715 in
Unterverteiler

 Produkteigenschaften

- KNX Data Secure kompatibel ab ETS 5.7.7 oder ab
ETS 6.3.0
- Updatefähig mit ETS Service-App
- Secure Proxy zur Verbindung einer unverschlüsselten
und verschlüsselten Linie
- Galvanische Trennung zwischen übergeordneter und
untergeordneter Linie
- Handbedienung zum Deaktivieren der Filterfunktionen

Siehe Hinweis und Vortext
kompl. mit allen erforderlichen Aufwendungen, l + m.

Leitfabrikat: Jung
Produkt: Systemgerät
Art. Nr.: 21420 1S R

Gleichw. Fabrikat:
Produkt:
Art. Nr.:
Menge: 4,000 St.

**01.08.0170 KNX DALI-2 Gateway Colour 1fach, REG, 4 TE, Secure**
KNX DALI-2 Gateway Colour 1fach, REG, 4 TE, Secure

- Steuern von Leuchten und anderen Anwendungen mit DALI
Betriebsgerät,
  in KNX-Installationen, z.B. EVG
- Montage auf Hutschiene nach DIN EN 60715 in
Unterverteiler

 Produkteigenschaften

- DALI-2 zertifiziert
- Steuerung von max. 64 DALI Teilnehmern in max.
32 Gruppen
- Einstellung der Farbtemperatur oder der Lichtfarbe
(RGB, RGBW) für Leuchten mit DALI Device Type 8 gemäß
IEC 62386-209
- Kurzschluss-, überlast- und überspannungssicher
- Betriebsstundenzähler
- Automatischer Farbkreisdurchlauf oder
Helligkeitsdurchlauf
- HCL-Modus (Human Centric Lighting), automatischer
Tagesfarbtemperaturverlauf
- CT-Modus (Color Transition), automatischer
Tagesfarbverlauf
- Geeignet für den Betrieb mit DC-Spannung von
Notbeleuchtungsanlagen
- Einzel-, Gruppen- oder Zentraladressierung
- 16 Lichtszenen je DALI System
- Auslesen DALI Teilnehmer-Zustand über KNX, z.B.
Helligkeit oder Leuchtenfehler
- Handbedienung der DALI Gruppen, Einzelgeräte oder
Zentral (Broadcast) getrennt für jedes DALI System
- Zwangsführung oder Sperrfunktionen
- Rückmeldung von Schaltzustand und Helligkeitswert im
Bus- und im Handbetrieb
- Sammelrückmeldung
- Zentrale Schalt- und Dimmfunktion
- Sperrfunktion für jede DALI Gruppe oder jedes
Einzelgerät
- Separate Ein- und Ausschaltverzögerung
- Treppenlichtschalter mit Abschaltwarnung
- Online- oder Offline-Projektierung der DALI
Teilnehmer mit ETS-DCA
- Standby-Abschaltung der DALI Teilnehmer
- Austausch eines einzelnen DALI Teilnehmers gleichen
Typs, während des Betriebs, ohne Software möglich
- KNX Data Secure kompatibel ab ETS 5.7.7 oder ab
ETS 6.3.0
- Updatefähig mit ETS Service-App

 Ab Geräteversion V01 oder Softwareversion V2.0.8:

- Multimasterfähig: es können DALI-2 Sensoren als
Application Controller eingesetzt werden
- DALI-2 Sensoren werden als Eingabegeräte (Input
Devices) im Instanzmodus unterstützt

Siehe Hinweis und Vortext
kompl. mit allen erforderlichen Aufwendungen, l + m.

Leitfabrikat: Jung
Produkt: Gateway
Art. Nr.: 30064 1S DA2 R

Gleichw. Fabrikat:
Produkt:
Art. Nr.:
Menge: 1,000 St.

**01.08.0180 KNX Schaltaktor 6fach, KNX Jalousieaktor 3fach,**
KNX Schaltaktor 6fach, KNX Jalousieaktor 3fach,
16 A / 140 µF, REG, 4 TE, Secure, REG-Gehäuse 4 TE
mit elektronischer Handbetätigung und LED-Statusanzeige
Projektierung und Inbetriebnahme mit ETS5 oder neuer
ETS-Produktfamilie: Ausgabe, Produkttyp:
Binärausgang mix

Bestimmungsgemäßer Gebrauch

- Schalten elektrischer Verbraucher mit potentialfreien
Kontakten
- Schalten elektrisch betriebener Jalousien, Rollläden
und Markisen
- Montage auf Hutschiene nach DIN EN 60715 in
Unterverteiler

 Produkteigenschaften

- Ausgänge manuell bedienbar, Baustellenbetrieb
- Rückmeldung im Handbetrieb und im Busbetrieb
- Sperren einzelner Ausgänge per Hand oder Bus
- Zentralfunktionen
- Zyklische Überwachung
- KNX Data Secure kompatibel ab ETS 5.7.3
- Updatefähig mit ETS Service-App

 Eigenschaften Schalterbetrieb

- Schließer- oder Öffnerbetrieb
- Rückmeldefunktion
- Logische Verknüpfung und Zwangsführung
- Zentrale Schaltfunktion mit Sammelrückmeldung
- Zeitfunktionen: Ein-, Ausschaltverzögerung,
Treppenlichtschalter mit Abschaltwarnung
- Szenenfunktion
- Betriebsstundenzähler

 Eigenschaften Jalousiebetrieb

- Eignung für AC-Motoren 230 V
- Betriebsarten "Jalousie mit Lamelle",
"Rolllade/Markise", "Lüftungsklappe/Dachfenster"
- Behangposition direkt ansteuerbar
- Lamellenstellung direkt ansteuerbar
- Rückmeldung von Fahrzustand, Behangposition und
Lamellenstellung
- Zyklische Rückmeldung im Fahrzustand
- Zwangsstellung durch übergeordnete Steuerung
- Sicherheitsfunktion: Regenalarm, Frostalarm, 3
unabhängige Windalarme
- Sonnenschutzfunktion mit Heizen-Kühlen-Automatik
- Szenenfunktion

Benachbarte Ausgänge nur soweit belasten, dass die
Summe ihrer Ausgangsströme,
max. 20 A beträgt.,Einbaubreite:: 4 TE

Siehe Hinweis und Vortext
kompl. mit allen erforderlichen Aufwendungen, l + m.

Leitfabrikat: Jung
Produkt: REG Aktor
Art. Nr.: 23006 1S R

Gleichw. Fabrikat:
Produkt:
Art. Nr.:
Menge: 2,000 St.

**01.08.0190 KNX Spannungsversorgung, 320 mA, REG, 4 TE**
KNX Spannungsversorgung, 320 mA, REG, 4 TE
REG-Gehäuse 4 TE
ETS-Produktfamilie: Systemgeräte
Produkttyp: Spannungsversorgung

Bestimmungsgemäßer Gebrauch

- Versorgung von KNX-Geräten mit Busspannung
- Versorgung von Geräten mit Gleichspannung
- Montage auf Hutschiene nach DIN EN 60715 in
Unterverteiler

 Produkteigenschaften

- Ausgang mit integrierter Drossel zur Versorgung von
KNX-Buslinien
- Ausgang DC 30 V zur Versorgung zusätzlicher Geräte
- Nennstrom beliebig auf Ausgänge aufteilbar
- Reset-Taste
- Kurzschlussfest
- Überspannungsfest
- Leerlaufsicher
- Geeignet für Betrieb in Anlagen mit
Notstromversorgung
- Potentialfreier Meldekontakt für Betriebs- und
Diagnosemeldung
- Mit identischer KNX-Spannungsversorgung
parallelschaltbar (bis der maximale Kurzschlussstrom
erreicht ist)

Siehe Hinweis und Vortext
kompl. mit allen erforderlichen Aufwendungen, l + m.

Leitfabrikat: Jung
Produkt: Spannungsversorgung
Art. Nr.: 20320 REG

Gleichw. Fabrikat:
Produkt:
Art. Nr.:
Menge: 1,000 St.

**01.08.0200 Aufputzgehäuse zum Einbau in den bauseitigen Heizkreisverteiler**
Aufputzgehäuse zum Einbau in den bauseitigen
Heizkreisverteiler

Siehe Hinweis und Vortext
kompl. mit allen erforderlichen Aufwendungen, l + m.

Leitfabrikat: Hager
Produkt: AP Gehäuse
Art. Nr.: Hager TGC 600

Gleichw. Fabrikat:
Produkt:
Art. Nr.:
Menge: 10,000 St.

**01.08.0210 Wetterstation KNX-GPS**
Wetterstation KNX-GPS

Wetterstation für das KNX-Bus-System. Erfassung von
Helligkeit (Maximum aus 3 Helligkeitssensoren),
Windgeschwindigkeit (Schalen-Anemometer), Niederschlag
(beheizter Sensor), Temperatur. GPS-Empfänger (Uhrzeit,
Datum, Position), Kalender- und Wochenzeitschaltuhr.
Berechnung des Sonnenstands. Integrierte
Beschattungssteuerung, Schattenkanten- und
Lamellennachführung für 8 Fassaden. 6 UND- und 6 ODER-
Logik-Gatter. 254 Kommunikationsobjekte.
Betriebsspannung: 24 V DC Hilfsspannung.( siehe
Pos.1.8.130 )
Maße 113 × 101 × 225 (B x H x T in mm).

Siehe Hinweis und Vortext
kompl. mit allen erforderlichen Aufwendungen, l + m.

Leitfabrikat: Elsner Elektronik
Produkt: Wetterstation
Art. Nr.: 71236

Gleichw. Fabrikat:
Produkt:
Art. Nr.:
.
Menge: 1,000 St.

**01.08.0220 KNX Busspannungsversorgung, 4TE REG, 640 mA**
KNX Busspannungsversorgung, 4TE REG, 640 mA
Ausführung mit Nennstrom 640 mA

· KNX Busspannungsversorgung mit integrierter Drossel
· Versorgungsspannung 230 V AC
· Nennstrom 640 mA, Dauerstrom 900 mA, Spitzenstrom
1200 mA
· Kurzschlussfest
· Überlastsicher
· Temperaturüberwachung mit Abschaltung bei
Übertemperatur
· LED Anzeige für KNX-Bus-Reset, Normalbetrieb und
Überlast
· Zusätzlicher unverdrosselter Ausgang U2
· 3 Jahre Produktgarantie

Siehe Hinweis und Vortext
kompl. mit allen erforderlichen Aufwendungen, l + m.

Leitfabrikat: MDT Technologies
Produkt: Spannungsversorgung
Art. Nr.: STV-0640.02

Gleichw. Fabrikat:
Produkt:
Art. Nr.:
Menge: 4,000 St.

**01.08.0230 KNX Jalousieaktor 4-fach, 8 A, 230 V AC**
KNX Jalousieaktor 4-fach, 8 A, 230 V AC
Für 230 V AC Motoren bis 300 W. Mit
Sonnenstandsberechnung

· Mit Sonnenstandsberechnung
· Umfangreiche Applikation
· Handbedienung sperrbar und LED Anzeige je Kanal
· Betriebsart für Jalousie/Rollladen
· Praxisnahe Lüftungsfunktion (Fenster
geöffnet/gekippt)
· Automatische Beschattung/Lamellennachführung mit
Sonnenstandsberechnung
· Lauf-, Pausen- und Schrittzeit frei einstellbar
· Separat einstellbare Verfahrzeiten für Auf/Ab
· Tastbetrieb zur genauen Positionierung
· Erweiterte 1 Bit Automatikpositionen und
Szenenfunktionen
· 1 Byte absolute Positionierung für Höhe und Lamelle
· Alarm-, Zentral- und Sperrfunktionen
· Verhalten nach Alarm und Sperre separat einstellbar
· Priorität/Zwangsführung mit automatischer
Rückfallzeit
· Einstellbares Verhalten bei Busspannungsausfall/-
wiederkehr
· Je zwei L-Anschlüsse intern gebrückt
· Schneller Download der Applikation (long frame
support ab ETS 5)
· 3 Jahre Produktgarantie

Siehe Hinweis und Vortext
kompl. mit allen erforderlichen Aufwendungen, l + m.

Leitfabrikat: MDT Technologies
Produkt: Jalousieaktor
Art. Nr.: JAL-0410.02

Gleichw. Fabrikat:
Produkt:
Art. Nr.:
Menge: 4,000 St.

**01.08.0240 Wie vor jedoch Jalousieaktor 8-fach**
Wie vor jedoch Jalousieaktor 8-fach

Siehe Hinweis und Vortext
kompl. mit allen erforderlichen Aufwendungen, l + m.

Leitfabrikat: MDT Technologies
Produkt: Jalousieaktor
Art. Nr.: JAL-0810.02

Gleichw. Fabrikat:
Produkt:
Art. Nr.:
Menge: 6,000 St.

**01.08.0250 KNX Schaltaktor 8-fach, 6TE REG, 16 A, 230 V AC, C-Last, Standard, 140 µF**
KNX Schaltaktor 8-fach, 6TE REG, 16 A, 230 V AC, C-
Last, Standard, 140 µF
Standardausführung mit bistabilen Relais Strom max. 16
A, kapazitive Last max. 140 µF

· Platzsparend durch optimalen Formfaktor
· Umfangreiche Applikation
· Handbedienung sperrbar und LED Anzeige je Kanal
· Schließer- und Öffnerbetrieb
· Status Rückmeldung für alle Kanäle (auch bei
manueller Betätigung)
· Zeitfunktionen (Ein-/Ausschaltverzögerung,
Treppenlichtfunktion)
· Erweiterte Logik und Szenenfunktion je Kanal
· Erweiterte Statusfunktionen (invertiert, zyklisch,
bei Sperre)
· Schwellwertschalter (1 Byte/2 Byte/2 Byte float)
· Betriebsstundenzähler
· Priorität/Zwangsführung mit automatischer
Rückfallzeit
· 4 mm² Anschlussklemmen. Alle L-Anschlüsse getrennt
· Versorgungsspannung über KNX-Bus
· Schneller Download der Applikation (long frame
support ab ETS 5)
· 3 Jahre Produktgarantie

Siehe Hinweis und Vortext
kompl. mit allen erforderlichen Aufwendungen, l + m.

Leitfabrikat: MDT Technologies
Produkt: Schaltaktor
Art. Nr.: AKS-0816.03

Gleichw. Fabrikat:
Produkt:
Art. Nr.:
Menge: 1,000 St.

**01.08.0260 Wie vor jedoch Schaltaktor 12-fach**
Wie vor jedoch Schaltaktor 12-fach

Siehe Hinweis und Vortext
kompl. mit allen erforderlichen Aufwendungen, l + m.

Leitfabrikat: MDT Technologies
Produkt: Schaltaktor
Art. Nr.: AKS 1216.03

Gleichw. Fabrikat:
Produkt:
Art. Nr.:
Menge: 2,000 St.

**01.08.0270 Wie vor jedoch Schaltaktor 20-fach**
Wie vor jedoch Schaltaktor 20-fach

Siehe Hinweis und Vortext
kompl. mit allen erforderlichen Aufwendungen, l + m.

Leitfabrikat: MDT Technologies
Produkt: Schaltaktor
Art. Nr.: AKS 2016.03

Gleichw. Fabrikat:
Produkt:
Art. Nr.:
Menge: 1,000 St.

**01.08.0280 DALI Control 64 Gateway, 4TE REG, KNX,**
DALI Control 64 Gateway, 4TE REG, KNX,
Das DALI-Gateway ist DALI-2 zertifiziert.
Farbeinstellung durch HSV Ansteuerung. 1 DALI-Ausgang

· Einzelansteuerung von bis zu 64 EVGs / 16 DALI-
Gruppen
· Unterstützt DALI und DALI-2 Standard, sowie DALI
DT6/DT8
· Innovative HSV Farbsteuerung, RGB, RGBW und XY Farbe
nach DALI DT8 Standard
· Tunable White Farbtemperatursteuerung
· Integriertes Farbsteuermodul zur zeitabhängigen
Steuerung der Lichtfarbe
· Aktive Statusabfrage einzelner EVGs bei externer
Übersteuerung
· Unterstützt EVGs vom Device-Typ 51, um Energie- oder
Leistungswerte direkt zur Verfügung zu stellen
· Betriebsarten: Normal, Dauer, Nacht, Treppenhaus,
Panik und Handbedienung
· 16 Szenen mit individuellen Dimmzeiten
· Energiesparfunktion zur Abschaltung der EVGs in den
DALI-Gruppen (über zusätzlichen KNX Schaltaktor)
· Erkennung von fehlerhaften Lampen und EVGs, EVG
Schnellaustausch
· Kostenfreie DCA App zur Inbetriebnahme und
Konfiguration des DALI Bussystems, Inbetriebnahme ab
ETS 5
· 3 Jahre Produktgarantie

Siehe Hinweis und Vortext
kompl. mit allen erforderlichen Aufwendungen, l + m.

Leitfabrikat: MDT Technologies
Produkt: Gateway
Art. Nr.: SCN-DA641.04

Gleichw. Fabrikat:
Produkt:
Art. Nr.:
Menge: 4,000 St.

**01.08.0290 EIB/KNX Pflichtenhefterstellung aller benötigten System-Teilnehmer, nur**
EIB/KNX Pflichtenhefterstellung aller benötigten System
-Teilnehmer, nur
in Zusammenarbeit und n. Absprache mit den
Bauherren/Nutzern/Plan-
ungsbüro, kompl. mit allen erforderlichen Aufwendungen
und Materialien.

(Hinweis speziell für Jalousiesteuerung /
Bedienungsfunktionen:
Örtliche Einrichtung und Bedienung, Automatiksperre,
Endkundenbedienung (EKB), Gruppen- oder Etagenbedienung),
Sicherheitsautomatiken
Windautomatik, Frostautomatik, Niederschlagsautomatik,
Putzschaltung
Jalousien, Markisen etc., Putzschaltung Fenster,
Sicherheitsschaltung für
RWA, BMA etc., Prioritäten Handling, Sensorüberwachung,
Zeitautomatiken, Zeitautomatik mit Wochenprogramm, Zeitautomatik
mit Jahreszeitschaltuhr, Beschattungsautomatiken und
Positionierungen, Beschattungsautomatiken, Berücksichtigung von Schattenwurf je
Sektor, Auswertung
Diffuslicht, Temperatur- und Hitzeautomatiken,
Temperaturautomatik,
Hitzeprogramm, Ein- und Ausgangsautomatiken.)
Menge: 1,000 psch

**01.08.0300 EIB/KNX Inbetriebnahme und Parametrierung aller System-Teilnehmer gem.frei-**
EIB/KNX Inbetriebnahme und Parametrierung aller System-
Teilnehmer gem.frei-
gegebenem Pflichtenheft, mit Hilfe der EIB / KNX
Software neuestem Stand, kompl.
mit allen erforderlichen Aufwendungen und Materialien.
Menge: 1,000 psch

**01.08.0310 EIB/KNX Bauherren/Nutzereinweisung der kompl.Anlage, nach Absprache**
EIB/KNX Bauherren/Nutzereinweisung der kompl.Anlage,
nach Absprache
mit der Bauherrschaft/Planungsbüro, kompl.mit allen
erf. Aufwendungen.
Menge: 1,000 psch

#### Titel 01.09 BELEUCHTUNGSKÖRPER / GERÄTE

*Hinweis*
HINWEIS:

Vor Bestellung der Leuchten,  Zubehör und Geräte ist
mit dem
ELT Fachbauleiter Rücksprache zu halten!!!

Bei Bedarf sind die ausgeschriebenen Leuchten zu
bemustern (einschl. Transport, Leuchtmittel,
Befestigungsmaterial und Montage). Die Kosten hierfür
sind in die Einheitspreise mit einzukalkulieren.

Bei LEUCHTEN, LEUCHTMITTELN und deren ZUBEHÖR ist auf
Lieferzeiten zu achten und nach Rücksprache mit dem ELT
Fachbauleiter rechtzeitig zu bestellen!!!

Bezüglich Alternativer Produkte ist der entsprechende
Passus in den Technischen Vorbemerkungen zu beachten
und zu berücksichtigen.

Die Beleuchtungskörper in und an der Decke der Wohn-
und Allgemeinräume werden grundsätzlich in einer Höhe
von über 2m montiert und sind dementsprechend mit
Mehraufwand (Bockleiter, fahrbares Gerüst) zu
kalkulieren. Die anfallenden Mehrkosten für ein Gerüst
werden nicht gesondert verrechnet und müssen in die
Einheitspreise mit einkalkuliert werden.

In der jeweiligen Position ist das Bauteil mit
zugehörigem Seil- Pendelsatz, benötigtem
Befestigungsmaterial und zum System passenden
Deckenbaldachin anzubieten.
.

**01.09.0010 Typ 1 Feuchtraumleuchte mit schlanker und flacher Gehäuseform. Seitenteile Kunststoff**
Typ 1 Feuchtraumleuchte mit schlanker und flacher
Gehäuseform. Seitenteile Kunststoff (Polycarbonat)
grau, schlagzäh. Diffusor aus Kunststoff (Polycarbonat)
opal, schlagzäh. Diffusor extrudiert, innenprismatisch
und UV-beständig. Lichtverteilung symmetrisch. Homogene
Ausleuchtung. Rückwärtiger Lichtanteil zur
Deckenaufhellung. Flexible Installation durch
verschiebbare Montagebügel. Ideal bei
Leuchtenaustausch. Deckenmontagebügel aus Edelstahl und
Triangel-Bügel für Pendelmontage im Lieferumfang
enthalten. Leuchte mit integrierter 4-poliger
Durchgangsverdrahtung für das Aneinanderreihen von
weiteren Leuchten. Komfortable Leitungseinführung über
Kabelverschraubungen. Einfache Installation durch
herausnehmbare Steckverbindung und Drehverschluss auf
beiden Seiten. Austauschbare und herausnehmbare LED-
Einheit mit integriertem Betriebsgerät. MultiLumen:
Einstellbarkeit des Leuchtenlichtstroms in 2 Stufen.
Werkseitig auf höchsten Leuchtenlichtstrom
voreingestellt.  Leuchte mit begrenzter
Oberflächentemperatur nach DIN EN 60598-2-24 zur
Verwendung in einer Umgebung, in der eine Ablagerung
von leitfähigem Staub auf der Leuchte erwartet werden
kann.  Zugelassen für den Einsatz in der Lebensmittel-
und Getränkeindustrie.

Farbe: grau
Länge: 1699 mm
Breite: 62 mm
Höhe: 50 mm
Gewicht: 1.04 kg
Lichtquelle: LED
Farbtemperatur: 4000K
Farbwiedergabeindex: 80
Lichtverteilung: symmetrisch
Schutzart: IP 66
Umgebungstemperatur: -30 °C ... + 50 °C
Schlagschutz: IK08

Siehe Hinweis und Vortext
kompl. mit allen erforderlichen Aufwendungen, l + m.

Leitfabrikat: RZB
Produkt: Planox ECO
Art. Nr.: 451243.009

Gleichw. Fabrikat:
Produkt:
Art. Nr.:
Menge: 9,000 St.

**01.09.0020 Typ 2 Wandleuchte Einseitig abgeblendetes Licht. Dark Sky: Kein Lichtstromanteil im oberen**
Typ 2 Wandleuchte Einseitig abgeblendetes Licht. Dark
Sky: Kein Lichtstromanteil im oberen Halbraum bei
Montage mit dem Lichtaustritt nach unten. Die
Farbtemperatur der Leuchte kann wahlweise auf 3000 K
(Werkseinstellung) oder 4000 K eingestellt werden. LED,
6,7 W Leuchten-Anschlussleistung, Leuchten-Lichtstrom
412 lm im Betrieb bei Farbtemperatur 3000 K. Leuchten-
Lichtstrom 442 lm im Betrieb bei Farbtemperatur 4000 K.
Farbwiedergabeindex (CRI) > 80. Mit austauschbarem LED-
Modul mit einer mittleren Bemessungslebensdauer von >
200.000 Betriebsstunden (L80B50 bei ta = 25 °C). 20-
jährige Nachliefergarantie auf das LED-Modul und die
Verschleißteile. Mit Ultimate Driver® LED-Netzteil 220-
240 V, 0/50-60 Hz. Schutzart IP 65. Leuchte aus
Aluminiumguss, Aluminium und Edelstahl
Beschichtungstechnologie Unidure® , Farbe Silber.
Sicherheitsglas weiß. Zwei Leitungseinführungen zur
Durchverdrahtung der Netzanschlussleitung bis Ø 10,5
mm. Abmessungen: 300 x 55 x 120 mm.
kompl. mit allem erf. Montagematerial l+m,
betriebsfertig anschließen

Siehe Hinweis und Vortext
kompl. mit allen erforderlichen Aufwendungen, l + m.

Leitfabrikat: Bega
Produkt: Wandleuchte
Art. Nr.: 24472A

Gleichw. Fabrikat:
Produkt:
Art. Nr.:
Menge: 3,000 St.

**01.09.0030 Typ 3 Wand-Anbau Leuchte, Gehäuse aus recyceltem Aluminium, Gehäusefarbe: GR - Grau, ,**
Typ 3 Wand-Anbau Leuchte, Gehäuse aus recyceltem
Aluminium, Gehäusefarbe: GR - Grau, , Endkappen aus
Recyceltes Aluminium, Länge: 593 mm, Breite: 88 mm,
Höhe: 85 mm, mit OP - Opaler Acryl-Diffusor  ,
Lichtquelle: LED, 4203 Lumen out, Systemleistung (max):
30.55 Watt, 138 Lumen pro Watt, mittlere
Nutzlebensdauer (IEC 62717) bei L80B50 Ta 25 Grad
Celsius: 100 000 Stunden, mittlere Nutzlebensdauer (IEC
62717) bei L80B50 MaxTa:  Stunden, Farbwiedergabeindex
(CRI) Ra > >80, 3000 K, Farborttoleranz (initial
MacAdam): 3, Lichtverteilung (indirekt/direkt): 50 % /
50 %, Gewicht: 2.5 kg, IP-Schutzart: 40, minimale
Umgebungstemperatur: -25 Grad Celsius, maximale
Umgebungstemperatur (MaxTa): 25 Grad Celsius,
5x2x2.5mm2 Steckklemme, Anzahl Betriebsgeräte: 1,
Betriebsgerät: Schaltbar (HF), das Betriebsgerät und
die Lichtquelle sind entsprechend der Ökodesign-
Anforderungen VO(EU) 2019/2020) austauschbar,

Siehe Hinweis und Vortext
kompl. mit allen erforderlichen Aufwendungen, l + m.

Leitfabrikat: Glamox
Produkt: Wandleuchte
Art. Nr.: C80556327

Gleichw. Fabrikat:
Produkt:
Art. Nr.:
Menge: 16,000 St.

**01.09.0040 Typ 4 Lineare Rohrleuchte**
Typ 4 Lineare Rohrleuchte
PC-Rohrleuchte L=1752mm IP67
mit HO LED-Bestückung 48,2W/230V/3000K/
CRI>80/5520lm und satiniertem Diffusor,
inkl. integriertem DALI Konverter,
D=50mm, IK08, mit beidseitig transparenten PC-Endkappen und darauf
markierten Installationswinkeln
Inklusive:

43705.20
Tubo 50
Pendelzubehör für Leuchten
mit 2x Aufhängungen und 1x Zuleitungskabel für DALI-Version, max. L=2000mm,
inkl. transparentem PC-Aufbau-Baldachin
D=59mm und H=34mm

43701.20
Tubo 50
Aufbauzubehör für PC-Rohrleuchte D=50mm
inkl. 2x transparenten PC-Decken-
halterungen

Siehe Hinweis und Vortext
kompl. mit allen erforderlichen Aufwendungen, l + m.

Leitfabrikat: O/M
Produkt: Tubo 50
Art. Nr.: 62743.25

Gleichw. Fabrikat:
Produkt:
Art. Nr.:
Menge: 160,000 St.

**01.09.0050 Typ 5 Lineare Rohrleuchte**
Typ 5 Lineare Rohrleuchte
PC-Rohrleuchte L=2408mm IP44
mit HO LED Bestückung 67W/230V/3000K/
CRI>90/5875lm, Wide Flood 76°,
UGR<19, inkl. DALI Konverter,
leicht satinierter Diffusor, Direktbeleuchtung
durch Linearlinsen (Lightstream) in Kombination
mit einem weißen Reflektor, in einem weißen
stranggepressten Aluminiumprofil, Leuchte D=70mm,
IK03 mit beiseitig transparenten PC-Endkappen
und darauf markierten Installationswinkeln,
mit 2m Zuleitungskabel (5x0,75mm²)

Inklusive: 59147.20
Tubo Pro Pendant
Pendelzubehör Leuchten >1800mm
Mit 2x Aufhängungen und 1x Zuleitungs-
Kabel für DALI-Version, max. Länge 2000mm
Inkl. transparentem PC-Aufbaubaldachin
D=60mm, H=34mm

Siehe Hinweis und Vortext
kompl. mit allen erforderlichen Aufwendungen, l + m.

Leitfabrikat: O/M
Produkt: Tubo Pro
Art. Nr.: 64922.01

Gleichw. Fabrikat:
Produkt:
Art. Nr.:
Menge: 20,000 St.

**01.09.0060 Typ 6 Dekorative runde LED Anbauleuchte für den Innen- und Außenbereich. Armatur Aluminium-**
Typ 6 Dekorative runde LED Anbauleuchte für den Innen-
und Außenbereich. Armatur Aluminium-Druckguss
pulverbeschichtet. Serienmäßig mit GoreT Protective
Vents Membranventil zur Kondenswasservermeidung.
Diffusor aus vergilbungsfreiem Kunststoff (PMMA) opal.
Befestigung des Diffusors mit Bajonettverschluss.
Homogene Ausleuchtung durch Einsatz von LED-
Flächenmodulen. Geeignet für Deckenanbau, Wandanbau.
Einfachste Installation durch Plug-and-Play-
Stecksystem.
Der rückseitig große Anschlussraum für die komfortable
Verlegung der Anschlussleitung eignet sich auch perfekt
für Durchgangsverdrahtung. MultiLumen: Einstellbarkeit
des Leuchtenlichtstroms in 2 Stufen. Werkseitig
höchster Leuchtenlichtstrom eingestellt. MultiColour:
Farbtemperatur 3000 K oder 4000 K mit Schaltelement
individuell einstellbar. Werkseitig 3000 K eingestellt.
DALI dimmbar.  Leuchte mit begrenzter
Oberflächentemperatur nach DIN EN 60598-2-24 zur
Verwendung in einer Umgebung, in der eine Ablagerung
von leitfähigem Staub auf der Leuchte erwartet werden
kann.
Farbe: silber, matt (ca. RAL 9006)

Durchmesser: 300 mm
Höhe: 70 mm
Gewicht: 1.66 kg
Lichtquelle: LED
Sockel: ohne Sockel
Farbtemperatur: 3000K, 4000K
Farbwiedergabeindex: 80
Farbtoleranz (McAdam): 3 SDCM
Lebensdauer Lichtquelle: 100000 h (L80/B50)
Bemessungsleistung: 11 W
Bemessungsleuchtenlichtstrom: 1300 lm
Ausstrahlwinkel Down: 131°
Blendungsbewertungsindex RUG (4H 8H): 21.6
Systemeffizienz: 118 lm/W
Bemessungsleistung 2: 11 W
Bemessungsleuchtenlichtstrom 2: 1350 lm
Ausstrahlwinkel Down 2: 131°
Blendungsbewertungsindex RUG (4H 8H) 2: 21.7
Leuchtenlichtausbeute 2: 123 lm/W
Bemessungsleistung 3: 20 W
Bemessungsleuchtenlichtstrom 3: 2400 lm
Ausstrahlwinkel Down 3: 131°
Blendungsbewertungsindex RUG (4H 8H) 3: 23.7
Leuchtenlichtausbeute 3: 120 lm/W
Bemessungsleistung 4: 20 W
Bemessungsleuchtenlichtstrom 4: 2450 lm
Ausstrahlwinkel Down 4: 131°
Blendungsbewertungsindex RUG (4H 8H) 4: 23.8
Leuchtenlichtausbeute 4: 123 lm/W
Lichtaustritt: direkt
Lichtverteilung: symmetrisch
Schutzart: IP 65
Umgebungstemperatur: -25 °C bis +35 °C
Schlagschutz: IK02

Siehe Hinweis und Vortext
kompl. mit allen erforderlichen Aufwendungen, l + m.

Leitfabrikat: RZB
Produkt: Deckenleuchte
Art. Nr.: 312630.004.76

Gleichw. Fabrikat:
Produkt:
Art. Nr.:
Menge: 68,000 St.

**01.09.0070 Typ 7 Dekorative runde LED Anbauleuchte für den Innen- und Außenbereich. Armatur Aluminium-**
Typ 7 Dekorative runde LED Anbauleuchte für den Innen-
und Außenbereich. Armatur Aluminium-Druckguss
pulverbeschichtet. Serienmäßig mit GoreT Protective
Vents Membranventil zur Kondenswasservermeidung.
Diffusor aus vergilbungsfreiem Kunststoff (PMMA) opal.
Befestigung des Diffusors mit Bajonettverschluss.
Homogene Ausleuchtung durch Einsatz von LED-
Flächenmodulen. Geeignet für Deckenanbau, Wandanbau.
Einfachste Installation durch Plug-and-Play-
Stecksystem.
Der rückseitig große Anschlussraum für die komfortable
Verlegung der Anschlussleitung eignet sich auch perfekt
für Durchgangsverdrahtung. MultiLumen: Einstellbarkeit
des Leuchtenlichtstroms in mehreren Stufen. Werkseitig
höchster Leuchtenlichtstrom eingestellt. MultiColour:
Farbtemperatur 3000 K oder 4000 K mit Schaltelement
individuell einstellbar. Werkseitig 3000 K eingestellt.
Mit integriertem HF-Bewegungsmelder und Lichtsensor.
Funktionsparameter des Bewegungsmelders (Deckenmontage
von bis zu 4,0 m bzw. Wandmontage von bis zu 2,5 m): HF
-Melder 5,8 GHz. Erfassungswinkel 30°-150°.
Erfassungsbereich bis zu 6 m radial, abhängig von
Montagesituation und Diffusor/Abdeckung. Haltezeit,
Tageslichtschwellenwert und Empfindlichkeit über Dip-
Schalter einstellbar. Als Masterleuchte bis 400 W
(ohmsche Last), 300 VA (LED) schaltbar.  Leuchte mit
begrenzter Oberflächentemperatur nach DIN EN 60598-2-24
zur Verwendung in einer Umgebung, in der eine
Ablagerung von leitfähigem Staub auf der Leuchte
erwartet werden kann.
Farbe: silber, matt (ca. RAL 9006)

Durchmesser: 300 mm
Höhe: 70 mm
Gewicht: 1.6 kg
Lichtquelle: LED
Sockel: ohne Sockel
Farbtemperatur: 3000K, 4000K
Farbwiedergabeindex: 80
Farbtoleranz (McAdam): 3 SDCM
Lebensdauer Lichtquelle: 100000 h (L80/B50)
Bemessungsleistung: 11 W
Bemessungsleuchtenlichtstrom: 1300 lm
Ausstrahlwinkel Down: 131°
Blendungsbewertungsindex RUG (4H 8H): 21.6
Systemeffizienz: 118 lm/W
Bemessungsleistung 2: 11 W
Bemessungsleuchtenlichtstrom 2: 1350 lm
Ausstrahlwinkel Down 2: 131°
Blendungsbewertungsindex RUG (4H 8H) 2: 21.7
Leuchtenlichtausbeute 2: 123 lm/W
Bemessungsleistung 3: 20 W
Bemessungsleuchtenlichtstrom 3: 2400 lm
Ausstrahlwinkel Down 3: 131°
Blendungsbewertungsindex RUG (4H 8H) 3: 23.7
Leuchtenlichtausbeute 3: 120 lm/W
Bemessungsleistung 4: 20 W
Bemessungsleuchtenlichtstrom 4: 2450 lm
Ausstrahlwinkel Down 4: 131°
Blendungsbewertungsindex RUG (4H 8H) 4: 23.8
Leuchtenlichtausbeute 4: 123 lm/W
Lichtaustritt: direkt
Lichtverteilung: symmetrisch
Schutzart: IP 65
Umgebungstemperatur: -20 °C bis +35 °C
Schlagschutz: IK02

Siehe Hinweis und Vortext
kompl. mit allen erforderlichen Aufwendungen, l + m.

Leitfabrikat: RZB
Produkt: Deckenleuchte
Art. Nr.: 312674.004.19

Gleichw. Fabrikat:
Produkt:
Art. Nr.:
Menge: 3,000 St.

**01.09.0080 Typ 8 Dekorative runde LED Anbauleuchte für den Innen- und Außenbereich. Armatur Aluminium-**
Typ 8 Dekorative runde LED Anbauleuchte für den Innen-
und Außenbereich. Armatur Aluminium-Druckguss
pulverbeschichtet. Serienmäßig mit GoreT Protective
Vents Membranventil zur Kondenswasservermeidung.
Diffusor aus vergilbungsfreiem Kunststoff (PMMA) opal.
Befestigung des Diffusors mit Bajonettverschluss.
Homogene Ausleuchtung durch Einsatz von LED-
Flächenmodulen. Geeignet für Deckenanbau, Wandanbau.
Einfachste Installation durch Plug-and-Play-
Stecksystem.
Der rückseitig große Anschlussraum für die komfortable
Verlegung der Anschlussleitung eignet sich auch perfekt
für Durchgangsverdrahtung. TouchDim Sensor fähig.
Sensoren für Helligkeit und/oder Anwesenheit können mit
eingebunden werden.  Leuchte mit begrenzter
Oberflächentemperatur nach DIN EN 60598-2-24 zur
Verwendung in einer Umgebung, in der eine Ablagerung
von leitfähigem Staub auf der Leuchte erwartet werden
kann.
Farbe: silber, matt (ca. RAL 9006)

Durchmesser: 230 mm
Höhe: 63 mm
Gewicht: 1.14 kg
Lichtquelle: LED tauschbar
Sockel: Stecker
Farbtemperatur: 3000K
Farbwiedergabeindex: 80
Farbtoleranz (McAdam): 3 SDCM
Lebensdauer Lichtquelle: 50000 h (L80/B10)
Bemessungsleistung: 12 W
Bemessungsleuchtenlichtstrom: 1150 lm
Ausstrahlwinkel Down: 119°
Blendungsbewertungsindex RUG (4H 8H): 22.6
Systemeffizienz: 96 lm/W
Lichtaustritt: direkt
Lichtverteilung: symmetrisch
Schutzart: IP 65
Umgebungstemperatur: -20 °C bis +30 °C
Schlagschutz: IK02

Siehe Hinweis und Vortext
kompl. mit allen erforderlichen Aufwendungen, l + m.

Leitfabrikat: RZB
Produkt: Deckenleuchte
Art. Nr.: 312135.004.76

Gleichw. Fabrikat:
Produkt:
Art. Nr.:
Menge: 6,000 St.

**01.09.0090 Typ 9 Handlaufbeleuchtung, Leuchte für Handläufe, direktstrahlend, Einbaustrahler Schutzscheibe,**
Typ 9 Handlaufbeleuchtung, Leuchte für Handläufe,
direktstrahlend, Einbaustrahler Schutzscheibe,
IP66/IK10, Edelstahl V4A HLR, einseitige asymmetrische
Ausstrahlung;
Rohrwandstärken ab 1,5 mm
Handlauf rund

Produkt: MP1201601-70-30
inklusive:
Montagewerkzeug: MP061
Gel Connector: MP-003 (2 Stück je Puck SC)

Lichttechnik
Einseitige asymmetrische Ausstrahlung
Hauptausstrahlrichtung in Querrichtung 55°
Brillante Linse für größtmögliche Abstände zwischen den
Lichtpunkten
Farbwiedergabe Ra > 80
Konstante Farbtemperatur 3000K
Lebensdauer 50.000h (L90/B10)

Leuchtengehäuse
Korrosionsgeschützter Edelstahl V4A
Vandalismusschutz, Schlagfestigkeit IK10 (EN62262)
Geeignet für runde Handläufe mit einem Durchmesser von
38 bis 100 mm
Für Rohrwandstärken ab 1,5 mm
Schutzart IP66 für Außenbereiche

Betriebs- und Montagetechnik
Externe LED-Betriebsgeräte IP20, Bestellung separat
Betrieb von max. 20 Pucks in Serienschaltung pro
Betriebsgerät (SELV)
Im Fehlerfall nur Einzelpunkt-Ausfall (übrige Pucks
weiter in Funktion)
Geeignet für Handläufe z.B. aus Edelstahl mit rundem
Querschnitt
Montage erfolgt in M 18 x 1 Gewindeöffnungen
nachträgliche Integration bauseits möglich
Einfacher Austausch einzelner LED-Pucks über
Schraubgewinde
Diebstahlschutz durch Spezialwerkzeug zur Demontage

Bestückung: 1,5  W
Farbwiedergabe Ra: 80
Farbtemperatur: 3000 K
Leuchtenlichtstrom: 130 Llm
Systemeffizienz: 87 Llm/W
Durchmesser: 18 mm
Höhe: 15 mm
Einbautiefe: 18 mm

Schutzart IP66
CE-Kennzeichen
Gesamtsystem: Schutzklasse 2

Siehe Hinweis und Vortext
kompl. mit allen erforderlichen Aufwendungen, l + m.

Leitfabrikat: Schmitz-Wila
Produkt: Handlauf Einzelleuchten
Art. Nr.: MP1201601-70-30, MP061, MP-003

Gleichw. Fabrikat:
Produkt:
Art. Nr.:
Menge: 40,000 St.

**01.09.0100 Zu Typ 9 Treiber mit Gehäuse für Pos. 1.8.90**
Zu Typ 9 Treiber mit Gehäuse für Pos. 1.8.90
Betriebsgerät DALI 2, 1-10V oder Push dim
Leistung max. 35W, Konstantstrom
Nennspannung 230V 0/50/60Hz, (99-264V)
Schutzart IP20
geeignet für max. 20 PUCK SC in Serienschaltung.
Gewicht netto 0,205kg
Einschaltstrom 10A/200µs
ENEC Zeichen
Abmessungen:
LxBxH: 124x79x22 mm
Inklusieve
Kabelabzweigkästen DK 0600 G mit ADG 25 Verschraubungen
nach IEC 60670-22 mit heraustrennbaren, elastischen
Dichtmembranen. Geeignet für Innenräume und geschützte
Installation im Freien nach DIN VDE 0100, Teil 737. Für
Umgebungstemperatur maximal +40 °C und minimal -25 °C,
bei relativer Luftfeuchte 50 % bei +40 °C oder 100 %
bei +25 °C. Werkstoff Temperaturbeständigkeit von -25
°C bis +70 °C, Brennverhalten nach VDE 0471, Teil 2 -
Glühdrahtprüfung 750 °C, UL Subject 94 V-2. Schutzart
nach IEC 60529: IP 66. Bemessungsisolationsspannung
1000 V. Werkstoff: Thermoplast, halogen- und
silikonfrei. Farbe: grau, RAL 7035. Deckelbefestigung
mit Schnellverschluss, ohne Zubehör plombierbar.
Steckbare Außenlaschen zur Wandmontage im Lieferumfang
enthalten.
Nennquerschnitt: 6 mm², Abmessungen HxBxT 130 x 130 x
77 mm

Siehe Hinweis und Vortext
kompl. mit allen erforderlichen Aufwendungen, l + m.

Leitfabrikat: Schmitz Wila
Produkt: LED Treiber für Puck SC
Art. Nr.: TP072

Gleichw. Fabrikat:
Produkt:
Art. Nr.:

Leitfabrikat: Hensel
Produkt: Außputzgehäuse
Art. Nr.: DK 0600 G

Gleichw. Fabrikat:
Produkt:
Art. Nr.:
Menge: 2,000 St.

**01.09.0110 Lieferung und Montage von LED Baufassungen 9W,**
Lieferung und Montage von LED Baufassungen 9W,
kompl. mit allem erford. Montagematerial liefern,
montieren,
u. betriebsfertig anschließen, als prov. Beleuchtung im
Gebäude.
Menge: 50,000 St.

#### Titel 01.10 SICHERHEITSBELEUCHTUNG

**01.10.0010 Leuchte zur Rettungswegkennzeichnung. Gehäuse Aluminium- Strangpressprofil pulverbeschichtet.**
Leuchte zur Rettungswegkennzeichnung. Gehäuse Aluminium
-Strangpressprofil pulverbeschichtet.
4 Rettungszeichenfolien und 1 weiße Folie inklusive
Befestigungs-Pins zum Aufstecken beigelegt. Universal
Befestigungssatz für Decken- und Wandanbau.
Betriebsgeräte integriert. Einzelbatteriesystem mit
automatischem Selbsttest und Rückmeldung an das
Überwachungssystem  Variante MULTIDIGIT.

Farbe: silber, matt (ca. RAL 9006)
Länge: 247 mm
Breite: 45 mm
Höhe: 195 mm
Gewicht: 1 kg
Sicherheitsleuchte: mit eingebauter Einzelbatterie
Überwachung: MultiDigit
Schaltungsart: NL Dauerschaltung
Erkennungsweite: 24 m
Bemessungsbetriebsdauer: 3 h
Akku: NiMh
Lichtquelle: LED
Sockel: ohne Sockel
Farbtemperatur: 4000K
Bemessungsleistung: 2.6 W
Bemessungsleuchtenlichtstrom: 70 lm
Ausstrahlwinkel Down: 180° / 123°
Blendungsbewertungsindex RUG (4H 8H): 13.3
Systemeffizienz: 27 lm/W
Bemessungsleuchtenlichtstrom Not: 50 lm
Bemessungsleistung Not: 0 W
Lichtaustritt: direkt/indirekt
Lichtverteilung: symmetrisch
Betriebsgerät: Konstantstrom-Versorgung
Spannung: 220 - 240 V / 50 Hz, 60 Hz
Schutzklasse: I
Schutzart: IP 30
Umgebungstemperatur: 5 °C bis +25 °C
Schlagschutz: IK03
Glühdrahtprüfung: 650 °C
Konformitätszeichen: CE

Siehe Hinweis und Vortext
kompl. mit allen erforderlichen Aufwendungen, l + m

Leitfabrikat: RZB
Produkt: GSUN S
Art. Nr.: 672217.004.1.04

Gleichw. Fabrikat:
Produkt:
Art. Nr.:
Menge: 16,000 St.

**01.10.0020 Seilpendelset bestehend aus zwei Drahtseilen aus verzinktem Stahl (d = 1,2 mm) mit**
Seilpendelset bestehend aus zwei Drahtseilen aus
verzinktem Stahl (d = 1,2 mm) mit Deckenbefestigung
Gewinde M6 und Haken mit Seil-Schnellversteller,
 mit Aushängesicherung. Pendellänge: 3000 mm, Gewicht:
97 g

Siehe Hinweis und Vortext
kompl. mit allen erforderlichen Aufwendungen, l + m

Leitfabrikat: RZB
Produkt: GSUN S
Art. Nr.: 982763.000

Gleichw. Fabrikat:
Produkt:
Art. Nr.:
Menge: 10,000 St.

**01.10.0030 Rundes Anbau-Downlight. Sonderfarbe Silber Zur Rettungswegbeleuchtung.**
Rundes Anbau-Downlight. Sonderfarbe Silber Zur
Rettungswegbeleuchtung.
Gehäuse Kunststoff (Polycarbonat). Abdeckung Kunststoff
(Polycarbonat). Kunststofflinsen zur Flächen- und
Rettungswegbeleuchtung im Lieferumfang enthalten.
Geeignet für Deckenanbau. Einzelbatteriesystem mit
automatischem Selbsttest und Rückmeldung an das
Überwachungssystem Variante MULTIDIGIT.

Farbe: Sonderfarbe Silber
Durchmesser: 110 mm
Höhe: 46 mm
Gewicht: 0.29 kg
Sicherheitsleuchte: mit eingebauter Einzelbatterie
Überwachung: MultiDigit
Schaltungsart: NL Bereitschaftsschaltung
Bemessungsbetriebsdauer: 3 h, 8 h
Akku: LiFePO4
Lichtquelle: LED
Sockel: ohne Sockel
Farbtemperatur: 4000K
Farbwiedergabeindex: 70
Lebensdauer Lichtquelle: 70000 h
Bemessungsleuchtenlichtstrom Not: 240 lm
Bemessungsleistung Not: 0 W
Bemessungsleuchtenlichtstrom Not 2: 240 lm
Bemessungsleistung Not 2: 0 W
Bemessungsleuchtenlichtstrom Not 3: 120 lm
Bemessungsleistung Not 3: 0 W
Bemessungsleuchtenlichtstrom Not 4: 120 lm
Betriebsgerät: EVG nur im Notbetrieb
Spannung: 220 - 240 V / 50 Hz, 60 Hz
Schutzart: IP 20
Umgebungstemperatur: 5 °C bis +25 °C
Schlagschutz: IK06
Glühdrahtprüfung: 850 °C
Sicherheitszeichen: Einbauleuchte nicht bedecken!
Konformitätszeichen: CE

Siehe Hinweis und Vortext
kompl. mit allen erforderlichen Aufwendungen, l + m

Leitfabrikat: RZB
Produkt: LUCIO 2
Art. Nr.: 672527.002.04

Gleichw. Fabrikat:
Produkt:
Art. Nr.:
Menge: 2,000 St.

**01.10.0040 Mit dem System ist es möglich, Einzelbatterie-Sicherheitsleuchten von zentraler Stelle aus permanent**
Mit dem System ist es möglich, Einzelbatterie-
Sicherheitsleuchten von zentraler Stelle aus permanent
zu überwachen. Die Sicherheitsleuchten melden dabei
ihren momentanen Zustand über den integrierten
Touchscreen oder über ein LAN-Netzwerk an einen PC mit
Webbrowser, der die Auswertung und Steuerung der
gesamten Anlage übernimmt. Somit kann der
Anlagenzustand sofort und übersichtlich eingesehen
werden und es kann jederzeit eine Aussage über die
Einsatzbereitschaft der Sicherheitsbeleuchtungsanlage
gemacht werden. Eine gesonderte Software zum Betrieb
der Anlage ist nicht notwendig. Es können 125
Einzelbatterie-Sicherheitsleuchten installiert werden.
Alternativ können am Bus-Ausgang des Moduls bis zu 125
Signalverstärker, für jeweils 125 Leuchten
angeschlossen und somit die Anzahl der überwachbaren
Geräte auf  bis zu 15.625 Leuchten erweitert werden. Es
werden keine besonderen Anforderungen an die Busleitung
gestellt, der Aufbau ist in T-förmiger, sternförmiger,
linearer oder auch gemischter Struktur möglich. Die
Polarität der Busleitung muss dabei nicht beachtet
werden. Maximal Länge der Kommunikationsleitung 1.000
Meter, bei Einsatz von Signalverstärkern 2 x 1.000
Meter. Funktionen: Automatische Konfiguration der
Anlage. Meldung aller auflaufenden Störungen im
Klartext mit Ortsangaben. Koordination der Testzeiten
aller Einzelbatterie-Notleuchten. Protokollierung von
Fehlermeldungen. Detaillierte Informationen und
Steuermöglichkeiten von jeder einzelnen
Sicherheitsleuchte. Fortlaufende Protokollierung aller
Anlagenstörungen. Automatische Führung eines
detaillierten Prüfbuchs der Anlage. Minimaler
Kostenaufwand für die vorgeschriebenen Kontrollen der
Sicherheitsbeleuchtungsanlage. Passwortschutz für
Änderungen der Systemdaten. Die Abfrage des Moduls kann
vom integrierten Touchscreen oder jedem im Netzwerk
angeschlossenen intranet- / internetfähigen PC über
einen Webnavigator ohne spezielle Software erfolgen.
Dabei werden die im Modul gespeicherten Daten mittels
TCP-IP Protokoll über das Netzwerk an den Navigator
gesandt. Tritt eine Störung in der Anlage auf, wird
dies umgehend im Navigatorfenster angezeigt. Mit der
eingebauten E-Mail-Funktion kann eine detaillierte
Störungsangabe an den Systemverantwortlichen der Anlage
versendet werden. Bei entsprechender
Netzwerkkonfiguration ist die Anlage auch über das
Internet erreichbar.

Länge: 160 mm
Breite: 110 mm
Höhe: 53 mm
Montageart: DIN Profilschiene
kompl. mit allem erf. Montagematerial l+m,
betriebsfertig anschließen

Siehe Hinweis und Vortext
kompl. mit allen erforderlichen Aufwendungen, l + m

Leitfabrikat: RZB
Produkt: Multidigit touch
Art. Nr.: 672174.000

Gleichw. Fabrikat:
Produkt:
Art. Nr.:
Menge: 1,000 St.

**01.10.0050 Jährliche Wartungskosten für die Sicherheitsbeleuchtung**
Jährliche Wartungskosten für die Sicherheitsbeleuchtung

mit Preisbindung für eine Dauer von 5 Jahren.
Mit Anfahrtskosten, Messgeräte und allem erforderl.
Zubehör.

" OHNE ERSATZTEILE "
Menge: 5,000 Jr

#### Titel 01.11 DATENINSTALLATIONEN

*Hinweis*
HINWEIS:

Die nachfolgend beschriebenen Positionen, für das
Verlegen der div.Kabel und Leitungen, beinhalten die
Lieferung frei Baustelle, das komplette Verlegen nebst
allen erforderlichen Aufwendungen (wie selbsterstellte
, Durchbrüche und Bohrungen) und
Befestigungsmaterialien aller Art, sowie
betriebsfertige Endverlegung / Montage.
Es ist ein Mischpreis zu kalkulieren.ca. 70 % auf/in
Trassen, Kanälen, Rohren, Doppelboden
ca.  30 % als Unterputz in div.Wänden (siehe
Vorbemerkungen)

Die Kabel und Leitungen in dem BV werden z.T.in einer
Höhe von bis zu 3 - 4,5m montiert und sind
dementsprechend mit Mehraufwand (fahrbares Gerüst,
Steiger, Schwenkbühne, ...) zu kalkulieren.
Die anfallenden Mehrkosten werden nicht gesondert
verrechnet und müssen in die Einheitspreise mit
einkalkuliert werden.

Auf Grundlage der EN 50173-1:2007 ist ein Datennetz als
anwendungs- und dienstneutrales Local- Area- Network
(LAN) aufzubauen. Die Verkabelung muss flächendeckend
im Gebäude sternförmig vom dazugehörigen Verteiler zu
den Anschlussdosen erfolgen und es ist besonders auf
ausreichende Reserven bei den Übertragungsbandbreiten
und Sicherstellung der Elektromagnetischen
Verträglichkeit (EMV) gemäß EN 55022, EN 61000-6-3 und
EN 61000-6-1 zu achten.
Bei der Kupferverkabelung sind im Tertiärbereich Kabel
der Kategorie 7 gemäß EN 50288 zu verlegen.
Installationskabel sind ausschließlich in halogenfreier
Ausführung zu verwenden.

Kupferkabel
Pro Datenanschluss sind 4 Adernpaare vorzusehen.
Grundsätzlich finden ausschließlich geschirmte RJ45-
Anschlussdosen und 4- paarige symmetrische Leitungen
Verwendung. Dabei sind alle Adernpaare aufzulegen.
Diese symmetrische Verkabelung muss Datenraten bis zu
10 GBit/s (IEEE802.3an) ermöglichen. In der Tertiären
Kupferverkabelung müssen die angebotenen Datenkabel
paarig geschirmt und min. 900 MHz spezifiziert sein.
Auf Grund höherer Anforderungen in den zentralen
Datenräumen sind Datenkabel mit einer Spezifizierung
von 1200 MHz oder 1500 MHz empfohlen.
Zusätzlich werden Ressourcen von mindestens 25 (db)
über der Cat.7 Norm bei PS-NEXT empfohlen, sowie die
Möglichkeit Mulimedia- Dienste durch Cable- Sharing
realisieren zu können.
Geeignete Datenkabel sind bis 1500 MHz spezifiziert und
bieten eine optimale Kanaltrennung. Diese wird mittels
zusätzlicher Folienlegung um die geschirmten Paare
erreicht.

Die Rangierschnüre müssen gemäß Cat. 6 zertifiziert
sein und zusätzlich die Anforderungen für 10 GBit gem.
IEEE 802.3an erfüllen. Diese Rangierschnur mit dem
dazugehörigen RJ 45 - Stecker (Patchkabel) sind
grundsätzlich in geschirmter Technik anzubieten. Das
flexible Kabel muss eine Folienpaarschirmung und ein
geflechts basierenden Gesamtschirm besitzen.

Messung

Klasse E Messung
Zum Nachweis Qualität der installierten Kategorie 6
Verkabelungsstrecke ist eine Permanent Link Messung
gemäß EN 50173-1:2007 bzw. ISO/IEC 11801 Edition 2.1
2008-05 vorzunehmen. Die installierte
Verkabelungsstrecke ist vom Patchfeld im Netzwerk bis
zur Anschlussdose im Brüstungskanal definiert. Die
Messung ist entsprechend der Norm über alle vier Paare
des Verkabelungssystems und über die volle Bandbreite
bis 500 MHz durchzuführen und zu dokumentieren. Zur
Messung sind Testgeräte, die über den Normen
entsprechende Permanent Link Adapter der Kategorie 6
verfügen zu benutzen. Hierbei ist der aktuelle
Ausgabezustand der normgerechten Messgerätesoftware
nachzuweisen. Im einzelnen sind folgende Parameter zu
messen und zu dokumentieren:

RückflussdämpfungEinfügedämpfungNahnebensprechdämpfungL
eistungssummierte
NahnebensprechdämpfungFernnebensprechdämpfungLeistungss
ummierte FernnebensprechdämpfungAusgangsseitige
FernnebensprechdämpfungLeistungssummierte
ausgangsseitige FernnebensprechdämpfungDämpfungs-
Nebensprechdämpfungs-VerhältnisLeistungssummierte
Dämpfungs-Nebensprechdämpfungs-
VerhältnisGleichstromschleifenwiderstandLaufzeitLaufzei
tunterschiedeLängeVerdrahtungUnterbrechungsfreiheit
Zudem sind auf dem Messprotokoll folgende Angaben zu
machen:
Verkabelungsstrecke (lt. Kabelplan)Nummer des
Verteilers(raum) und AnschlussdosenbezeichnungTyp und
Ausgabestand des verwendeten Messgerätes und der
Software sowie des Permanent Link AdaptersDatum,
Uhrzeit, Name und Unterschrift des PrüfersNVP-Wert
Das Messprotokoll ist der Bauleitung zur Abnahme
vorzulegen. Die Bauleitung behält es sich vor,
stichprobenweise Kontrollmessungen vom Auftragnehmer
durchführen zu lassen.

Abnahmemessung für 10 GBit/s
Voraussetzung ist die Abnahmemessung nach Klasse EA.
Zusätzlich ist  eine Channelmessung nach Klasse EA
ISO/IEC 11801 Edition 2.1 2008-05 bis 500 MHz
durchzuführen.
Bei diesen Messungen werden 2 Meter Hersteller System
Patchkabel am Verteilerfeld bzw. an der Anschlussdose
einbezogen.

Die Herstellerspezifischen Richtlinien für das
jeweilige Messgerät sind einzuhalten.

Dem Angebot ist ein Prüfbericht zur 4-Connector-Channel
-Link Messung zu dieser Funktionalität beizulegen.

Lichtwellenleiterkabel
Bei der Verlegung von Lichtwellenleiterkabeln in
Gebäuden sind Kabel nach EN 60794 einzusetzen.
Auch hier gilt die Norm EN 50173-1:2007 in vollem
Umfang.

Verlegung
Die Verlegung der Kabel hat normkonform ausschließlich
nach den Maßgaben der Hersteller zu erfolgen.
Die Bündelung der Kabel muss grundsätzlich unter
Einhaltung der vom Hersteller vorgesehenen
Querbelastung, Bündelungsdichte, Biegeradien usw.
erfolgen; die Bündelung wird mittels Klettbändern
empfohlen.

Bei Angeboten und Alternativangeboten ist
deckungsgleich zu folgenden Funktionalitäten der
Komponenten, die dem letzten Stand der Technik
entsprechen, anzubieten:

Kupfer Datendosen und Patchfelder:
Bei Datendosen, Komponenten und Patchfeldern ist
grundsätzlich normkonforme Cat. 6a Ausführung inklusive
10Gbit/s-Funktionalität anzubieten. Alle Datendosen
sollen in RAL 1013 oder in RAL 9010 lieferbar und
designfähig sein. Die Datendosen müssen einen separaten
Erdungsanschluss haben. Die Produkte müssen Power over
Ethernet (PoE) geeignet sein, entsprechend IEEE 802.3
af PoE.

I. Modulare Datenanschlusstechnik

Modulare Anschlusstechnik
Einzelgeschirmtes RJ 45 Modul, Rundum geschlossenes
Zinkdruckgussgehäuse veredeltModulgehäuse nur aus 2
Teilen bestehendGHMT PVP - zertifiziert10 Gigabit
Ethernet nach IEEE 802.3an, Klasse EA ISO/IEC 11801
Edition 2.1 2008-05Von der Zugentlastung getrennte
Schirmkontaktierung großflächiger 360°
SchirmanschlussZugentlastung mit Kabelbinder am
ModulKontaktierungsfeder für Kabelschirm
unverlierbarFührung der Adernpaare ohne Aufdrehung der
Verseilung bis zur KlemmeMontage ohne
SpezialwerkzeugVollgeschirmtEMV sicher nach 55022-B, EN
61000-6-1Anschließbare Kabelquerschnitte AWG 26-7 bis
AWG 22-1Module wiederverwendbar, einfach zu öffnen
Modulare Anschlussdose
Die Modulträger sollen in 1-fach, 2-fach und 3-fach
Ausführung verfügbar seinSchalterprogrammhersteller
kompatibelFarbige StaubschutzklappenSteckrichtung der
Module 45°Power over Ethernet (PoE) geeignet nach IEEE
802.3 af PoE
Modulares Patchfeld 19"
Modulträger aus Edelstahl oder aus silbereloxiertem
AluminiumIntegrierte Kabelabfangung mit zusätzlicher
Zugentlastung ohne KabelbinderSichtfenster für
BeschriftungseinlagenErdungsbolzen M6 x 10 mit Mutter
und ZahnscheibeVerbindung aller vollgeschirmter
Einzelmodule mittels ErdungsschienenMontage und
Demontage der Einzelmodule von vorn und hinten
möglichFarbige StaubschutzklappenPower over Ethernet
(PoE) geeignet nach IEEE 802.3 af PoE ohne zusätzliche
elektronische Bauteile im Patchfeld
Modulare Unterflureinheit
Anschlusseinheit zum Einbau in Geräteeinsätze für den
Unterflurbereich
passend zu Unterflur-Geräteeinsätzen von Bettermann,
Ackermann, Electraplan

Die Produkte müssen PVP zertifiziert sein. Ein
entsprechendes Zertifikat muss vorgelegt werden. Das
installierende Unternehmen muss herstellerzertifiziert
sein.
Im Lieferumfang der Patchfelder sollen
Beschriftungseinlagen und ein 30 cm Erdungskabel
enthalten sein.
Weiterhin muss ein Gewährleistungspaket bis 15 Jahre
mit Option auf 20 Jahre auf die Einhaltung der
Technischen Eigenschaften des Modul-Systems, die
Einhaltung der Klasse Ea und die
Übertragungseigenschaften nach 10 GBit/s nach IEEE
802.3an bis 500 MHz des Cat 6a Moduls im System mit dem
Kabel angeboten werden.

II. Lichtwellenleiter (LWL) Anschlussdosen und
Patchfelder

Die LWL- Produkte sind normkonform zu EN 50173-1:2007
anzubieten.

Lichtwellenleiter Anschlussdose
Kraftfreie Lagerung der LWL- Steckverbinder im Inneren
der AnschlussdoseDefinierte Kabelführung zur Einhaltung
der zulässigen Biegeradien > 30 mmAbschluss von bis zu
8 LWL- FasernVerschraubte LWL- Adapter / Kupplungen mit
Metallgehäuse auf den AdapterplattenAuslassrichtung 10°
bzw. 45° nach untenAuswechselbares Beschriftungsfeld
unter transparenter KunststoffklappeMöglichkeit für
Kabelmanagement in der Dose
Lichtwellenleiter Patchfeld 19"
Ausbrüche für 24 Simplex - oder 12 Duplex -
KupplungenEinbaumöglichkeit in 19"
SystemschränkeGehäuse aus AluminiumEloxierte
AluminiumprofilfrontMin. 4 auswechselbare
Beschriftungsstreifen oberhalb der
KupplungenVerdrehsichere Aufnahme von 2 Standard -
SpleißkassettenVariable Kabeleinführung über
Verschraubung oder KabelbinderMöglichkeit von
Kabelmanagement durch freipositionierbare
Führungselemente
Die Qualität der Spleißung ist durch Protokollausdruck
eines Impulsreflektormeters nachzuweisen.
Für die Installation ist eine Hersteller-
Systemgewährleistung von mindestens 10 Jahren auf
Einhaltung der Übertragungseigenschaften nach EN 50173-
1:2007 10 GBit/s anzubieten. Die Installation muss
entsprechend aller relevanten Normen insbesondere der
EN 50174 und nach den entsprechenden Herstellerangaben
ausgeführt werden. Bei Übergabe sind die geforderten
Funktionalitäten mit Messprotokollen und Datenblättern
nachzuweisen. Grundsätzlich ist mit dem Auftraggeber zu
klären, bei welchen Messungen in Ergänzung zu den
geforderten Permanent- Link- Messungen, Channel- Link-
Messungen durchgeführt werden müssen.

In der jeweiligen Position ist das Bauteil mit
passender Schalterdose, zugehöriger Wippe
(in passender Farbe), anteiligem Rahmen, benötigtem
Anschluss- & Befestigungsmaterial
(Geräteschrauben in passender Länge & Anschlussklemmen)
anzubieten.

Leitfabrikat ist der Hersteller: Albrecht Jung oder
glw.
Abdeckungen und Rahmen: Serie A 550 oder glw.
Ausgewählte Farbe: "Aluminium"

**01.11.0010 Netzwerkschrank 19" 12HE**
Netzwerkschrank 19" 12HE
Höhe: 1200mm Tiefe: 820mm Breite: 800mm
Nutzbare Einbauhöhe: 12 HE
(4,44cm = 1 HE=Höheneinheit)
Stabile Schweisskonstruktion, alle Teile
pulverbeschichtet.
Farbe: RAL7035

Beschreibung Netzwerkschrank 19" 41HE:

·19" Netzwerkschrank
·Höhe 2100mm (mit Sockel), Breite 800mm,Gesamttiefe
820mm, 41HE
·Schutzklasse: IP55
·Front- und Rücktüre als Sichttüre (Plexiglas) oder
Volltüre aus Stahlblech. Die Schließung erfolgt
mittels Schwenkhebelgriff (3 Punkt Stangenverschluß)
vorbereitet für Profilhalbzylinder. Der Öffnungswinkel
der Türe beträgt bei Anreihmontage 180° und bei
Einzelaufstellung 270°. Der Türanschlag ist links oder
rechts ohne Zubehör möglich.
·Seitenwände und Rückwand aus Stahlblech mit
eingeschäumter Dichtung, unten gesteckt, mittels
Drehriegeln verschlossen. Oben befindet sich ein
Sicherheitsverschluß (Innen) um das Öffnen der
Seitenwände von außen zu verhindern.
·Seitentüren (optional) aus Stahlblech mit
verstärktem Stahl-Rahmen, pulverbeschichtet und
eingeschäumter Dichtung. Die Schließung erfolgt
mittels Schwenkhebelgriff (3 Punkt Stangenverschluß)
vorbereitet für Profilhalbzylinder.
·Sockel 100mm (200mm optional) 4-teilig, 2 Teile
Vollblech, 2 Teile mit Lüftungskiemen, zwei
Filtermatten leicht auswechselbar durch abnehmbare
Frontblende.
·Datenschranktür als Volltüre, 2-flüglig (optional)
·19" Rahmen stufenlos verstellbar und komplett
ausbaubar
·Einbaumöglichkeit für 19"-Geräte bis 600mm
(Nutztiefe)
·robuste, selbsttragende Konstruktion
·Grundgehäuse aus verschweissten und
verwindungssteifen Holmen, aus 2mm Stahlblech
·Alle Teile pulverbeschichtet, mehrfach gekantet,
Dichtungen aufgeschäumt
·belastbar bis 500 kg bei gleichmäßiger Belastung
·19" Profile mit ASA-Lochraster für Käfigmuttern
·gleichlaufende Innenprofile mit ½ HE Höhenraster zum
Einbau von Fachböden
·von allen Seiten leicht zugänglich, durch abnehmbare
Seitenteile
·je Seite 5 Kabelbügel (100x280mm) für rundum
laufende Kabelführung
·zwei Kunststoffkabelkämme seitlich am 19" Rahmen
·Höheneinstellung mittels Nivellierelementen zwischen
Schrank und Sockel möglich.
·Rückseitig montierte Kabelmontagebleche beidseitig
zur geordneten Kabelführung
·Dach- und Boden-Abdeckungen 3-teilig: Teil A:
Vollabdeckung (1/3), Teil B: Abdeckung vorbereitet für
3 Lüfter/Filter (1/3), Teil C: Kabelführungsabdeckung
mit 2 verschiebbaren Bürstenleisten als
Kabeleinführung (1/3)
·mehrere Erdungsmöglichkeiten über Gewindebolzen
gemäß VDE 0100
·mehrere Befestigungsbohrungen zur Bodenverankerung
·Anreihen von mehreren Datenschränken ohne
Sonderzubehör

Alle Teile sind pulverbeschichtet, komplett montiert,
verpackt, und versandfertig auf Palette verschraubt.
Farbe: RAL7035
Änderungen nach Kundenwunsch möglich.

komplett mit allem erforderlichen Zubehör / Sockel /
Wänden und Türen

Leitfabrikat: Rittal
Produkt: Datenschrank 19" 4 HE
Art. Nr.:

Gleichw. Fabrikat:
Produkt:
Art. Nr.:
Menge: 1,000 Stck

**01.11.0020 6-fach Steckdosenleiste mit Überspannungsschutz und Filter,**
6-fach Steckdosenleiste mit Überspannungsschutz und
Filter,
Ableiter Typ 3 nach EN 61643-11
Entstörfilter nach DIN VDE 0565 Teil 3 mit
Betriebsanzeige: grün, optische Defektanzeige: rot

kompl. mit allen erforderlichen Aufwendungen, l + m.

Leitfabrikat: Dehn & Söhne
Produkt: SFL PRO 6X 19"
Art. Nr.: 909 251

Gleichw. Fabrikat:
Produkt:
Art. Nr.:
Menge: 1,000 St.

**01.11.0030 (19") - Kabelrangierpanel, 2 HE, RAL 9005,**
(19") - Kabelrangierpanel, 2 HE, RAL 9005,
Material: Panel: Stahlblech, lackiert, RAL 9005,
Kabelführungsbügel: Stahl, verzinkt,
chromatiert, Abmessungen (BxHxT): Bügelgröße 85 mm x
125 mm
Menge: 2,000 St

**01.11.0040 Kabelträger Patchpanel Standard**
Kabelträger Patchpanel Standard

Siehe Hinweis und Vortext
kompl. mit allen erforderlichen Aufwendungen, l + m.

Leitfabrikat: BTR
Produkt: PP-CU-S-KT-24P
Art. Nr.:

Gleichw. Fabrikat:
Produkt:
Art. Nr.:
Menge: 1,000 Stck

**01.11.0050 Spleiß Boxen für 4 Fasern mit LC/APC Stecker**
Spleiß Boxen für 4 Fasern mit LC/APC Stecker
mit spleißen und messen
Menge: 2,000 St.

**01.11.0060 LWL Erdkabel Singlemode 4 Fasern**
LWL Erdkabel Singlemode 4 Fasern
Beidseitig gepleißt und beidseitig gemessen
Menge: 70,000 m

**01.11.0070 Fernmeldeerdkabel A (2Y) L- 2Y 6x2x0,6**
Menge: 70,000 m

**01.11.0080 Fernmedekabel Innenkabel 6x2x0,6 I Y (ST) Y**
Menge: 90,000 m

**01.11.0090 Datendose 2-fach**
Datendose 2-fach

Hinweis: [A] = tiefgestellter Buchstabe
Universal-Datenanschlussdose RJ45 1 Port,
zum Anschluss von Kategorie 6[A] bis 8.1/2 Datenkabel
geeignet fuer
10BaseT, 100BaseT, ATM 155 MBit/s, Gigabit-Ethernet,
10Gigabit-Ethernet,
Remote Powering (PoE, PoE plus, UPoE und 4PPoE [Typ 3
und 4]),
HDBaseT, SAT-IP und AVoverIP,
cable-sharing Anwendungen
vollgeschirmtes Gehaeuse
mit einbauoptimierter Kabelzufuehrung-, Zugentlastung-
und grossflaechiger Schirmanschluss- unverlierbar,
mit 16 moeglichen Kabelzufuehrungspositionen,
8 Kabelzufuehrungspositionen 90° fuer die Installation
in 35 mm tiefe Geraetebecher/Hohlwandbecher,
8 Kabelzufuehrungspositionen 45° fuer die Installation
in 60 mm tiefe Geraetebecher/Hohlwandbecher,
mit 2 Potenzialanschlussmoeglichkeiten,
1 x 90°, 1x 45° mittels Kabelschuh 6,3 mm,
mit 60 mm-Befestigungsspur horizontal und vertikal
sowie diagonaler Befestigungsspur, Befestigungsspur
abbrechbar
mit Sichtfenster Beschriftungsfeld,
mit Staubschutzklappe
einbaubar in Abdeckungen mit 45 mm-Lochung gem DIN
49075
Gehaeuseteile mittels Akkuschrauber verschraubbar.
Dienstkodierung ueber farbige Staubschutzklappen
moeglich.
Metall und Kunststoffteile recyclingfaehig,
halogenfrei,
RoHS-konform, Nachweis des Herstellers ist beizufuegen.
Eigenschaften:
Einhaltung der
-Kategorie 6[A] Komponentenpruefung nach
ISO/IEC 11801-1, DIN EN 50173-1 und IEC 60603-7-51
von einem akkreditierten Prueflabor zertifiziert
-Klasse E[A] nach ISO/IEC 11801, DIN EN 50173-1
Anzahl der Buchse(n): 2
Buchse: RJ45, geschirmt, 45° geneigt
Anschluss: 8-polig, 8P/8C
Steckzyklen: min. 750
Schirm: grossflaechige Klemmverbindung
Anschlusstechnik: IDC-Schneidklemme
Beschaltung: T568A und T568B
Leiterquerschnitt: AWG26/1 -AWG22/1
Aderndurchmesser: 0,409 - 0,643 mm
Montagetechnik: Unterputz

Siehe Hinweis und Vortext
kompl. mit allen erforderlichen Aufwendungen, l + m.

Leitfabrikat: Metz Connect
Produkt: Datenanschlussdose 2-fach
Art. Nr.: E-DAT C6[A] IDC 2 Port UP

Gleichw. Fabrikat:
Produkt:
Art. Nr.:
Menge: 48,000 St.

**01.11.0100 C6Amodul 180° Jack incl. REG Adapter**
C6Amodul 180° Jack incl. REG Adapter

Universelle Anschlusseinheit Datentechnik
Kategorie 6A, 500 MHz Komponenten geprüfte Ausführung
für Datenübertragungsraten bis 10 GBit nach IEEE
802.3an aus Zinkdruckguss, Oberflächen veredelt, mit
einzelgeschirmter RJ45-Buchse, einteiliges Modulgehäuse
mit Modul-Steckgesicht, Ladestück mit 180°
Kabelzuführung, 360°-Schirmanschluss und rastbarer
Zugentlastung, zum Anschluss von Kategorie 6A, 7 und 7A
Datenkabeln.
Einhaltung der Kategorie 6A Komponentenprüfung nach
ISO/IEC 11801 Ed.2.2(2010), TIA/EIA-568-C.2 (2009-08)
und IEC 60603-7-51 Ed.1 (12/2008), von einem
akkreditierten Prüflabor zertifiziert, PVP zertifiziert
(kontinuierliche Qualitätskontrolle) insbesondere im
Bezug auf Übertragungsbandbreiten durch ein
akkreditiertes Prüflabor.
Einhaltung der Channel-Link Klasse EA / 500 MHz auf
allen Paarbelegungen nach ISO/IEC 11801 Ed.2.2 (2010)
und TIA/EIA 568B.2-10, für 10BaseT, 100BaseT, ATM 155
MBit/s, Gigabit-Ethernet, 10Gigabit-Ethernet, geeignet
für Power over Ethernet (PoE und PoE plus),
Potentialausgleich mittels Federkontakt zur
Applikation, zusätzlicher Anschluss für
Potentialausgleich mit FlAachstecker 2,8 mm, Metall und
Kunststoffteile recyclingfähig, RoHS-konform, Nachweise
des Herstellers sind beizufügen.

Buchse: RJ45, vollgeschirmt
Anzahl der Buchsen: 1
Anschluss: 8-polig, T568A/T568B
Anschlusstechnik: IDC Schneidklemme
Kabelzuführung: 180°, axial
Beschaltung: Norm
Aderndurchmesser: 0,4 - 0,63 mm
Einbauform: Modul

mit REG Adapter für Verteilereinbau

Siehe Hinweis und Vortext
kompl. mit allen erforderlichen Aufwendungen, l + m.

Leitfabrikat: BTR
Produkt: C6A modul 180° Jack
Art. Nr.: 130B11-E

Gleichw. Fabrikat:
Produkt:
Art. Nr.:
Menge: 96,000 St.

**01.11.0110 Buchsenmodul mit Kabelstecker**
Buchsenmodul mit Kabelstecker

Connect100 Kabelstecker Kat.7A
Connect100 Buchsenmodul RJ45 Kat.6A

Beschreibung: Mit dem Connect100
Kabelstecker wird es möglich,
anwendungsneutrale Übertragungsstrecken über die Anforderungen der
Klasse FA hinaus zu errichten und
dabei das Steckgesicht zum Anwender
auch nachträglich ohne weiteren
Installationsaufwand zu bestimmen. Der
Connect100 Kabelstecker
wird einfach und schnell fest an das
Installationskabel gecrimpt und bildet
so das Interface zum modular austauschbaren Connect100 Buchsenmodul. Mit dem Connect100
Buchsenmodul stehen verschiedene
Steckgesichter zur Verfügung.

Beschreibung: RJ45-Buchsenmodul zum Aufstecken auf
den MegaLine® Connect100 Kabelstecker.
Geeignet zur Übertragung von analogen
und digitalen Sprach-, Bild- und Datensignalen.
Die Leistungsmerkmale entsprechen der Klasse
EA bis 500 MHz gemäß EN 50173-1 und
10GBase-T bis 500MHz. Die Installation wird
durch einfaches Stecken des Buchsenmoduls
auf den MegaLine® Connect100 Kabelstecker
durchgeführt. Durch die geschirmte Weiterführung
der Datenpaare ist gewährleistet, dass die Werte
der Kat.6A sicher erreicht werden.

Aufbau: Vollmetall; Zink-Druckguss, vernickelt

Beschaltung: 4-paarig über Schneidklemmtechnik nach
EIA/TIA 568A

Zugentlastung: mittels Kabelbinder

Schirmung: großflächiger 360°-Schirmanschluss

Elektrische
Werte: Kat. 7A

Normen: ISO/IEC 11801, EN 50173-1, IEC 61076-3-104

Leitfabrikat: Leonie-Kerpen
Produkt: Buchsenmodul
Art. Nr.: 9A902330 / 9A902010

Gleichw. Fabrikat:
Produkt:
Art. Nr.:
Menge: 5,000 Stck

**01.11.0120 Messung Kupfer-Übertragungsstrecke inkl. Messprotokoll gemäß Vorbemerkungen**
Messung Kupfer-Übertragungsstrecke inkl. Messprotokoll
gemäß Vorbemerkungen
und technische Beschreibungen
Menge: 96,000 St.

**01.11.0130 DATENKABEL mit Übertragungseigenschaften nach Cat. 7, 10GBit, best. aus 4 verdrillte**
DATENKABEL mit Übertragungseigenschaften nach Cat. 7,
10GBit, best. aus 4 verdrillte
Doppeladern 4x2xAWG23, je eine Abschirmung pro
Doppelader (Alu kaschierte
Polyesterfolie) plus eine gemeinsame Abschirmung
(verzinntes Cu-Geflecht), incl.
fachgerechter Verlegung in Teillängen, in
Kanälen/Trassen (siehe Vorbem. Kabel + Leitungen),
komplett mit allen erforderl.
Aufwendungen/Montagezubehör liefern und montieren, mit
dauerhafter, maschineller Beschriftung (mit Quellen-
Ziel-Angabe) an den jew. Kabelenden.

Siehe Hinweis und Vortext
kompl. mit allen erforderlichen Aufwendungen, l + m.

Leitfabrikat: Draka
Produkt: GC900 HS23 Cat.7 S/FTP 4P LSHF
Art. Nr.:

Gleichw. Fabrikat:
Produkt:
Art. Nr.:
Menge: 2850,000 m

#### Titel 01.12 SPRECHANLAGE

**01.12.0010 Türstation für IP / hybride Sprechstellen für 8 Klingeltaster,**
Türstation für IP / hybride Sprechstellen für 8
Klingeltaster,
Zum Einbau in den bauseitigen Briefkasten, benötigte
Aussparungen und Halter,
sind mit dem ELT Fachbauleiter abzustimmen.

kompl. mit allen erforderlichen Aufwendungen, l + m

Leitfabrikat: Telekom Behnke
Produkt: Türstation
Art. Nr.: 20-0005-BS

Gleichw. Fabrikat:
Produkt:
Art. Nr.:
Menge: 1,000 St.

**01.12.0020 IP / hybride Kamera 5MP/185°**
IP / hybride Kamera 5MP/185°
Zum Einbau in den bauseitigen Briefkasten, benötigte
Aussparungen und Halter
sind mit dem ELT Fachbauleiter abzustimmen.

kompl. mit allen erforderlichen Aufwendungen, l + m

Leitfabrikat: Telekom Behnke
Produkt: IP hybride Kamera
Art. Nr.: 43-9582B

Gleichw. Fabrikat:
Produkt:
Art. Nr.:
Menge: 1,000 St.

**01.12.0030 Lautsprecher**
Lautsprecher
Zum Einbau in den bauseitigen Briefkasten, benötigte
Aussparungen und Halter
sind mit dem ELT Fachbauleiter abzustimmen.

kompl. mit allen erforderlichen Aufwendungen, l + m

Leitfabrikat: Telekom Behnke
Produkt: Lautsprecher
Art. Nr.: 20-9201

Gleichw. Fabrikat:
Produkt:
Art. Nr.:
Menge: 1,000 St.

**01.12.0040 Microfon**
Microfon
Zum Einbau in den bauseitigen Briefkasten, benötigte
Aussparungen und Halter
sind mit dem ELT Fachbauleiter abzustimmen.

kompl. mit allen erforderlichen Aufwendungen, l + m

Leitfabrikat: Telekom Behnke
Produkt: Microfon
Art. Nr.: 20-9204

Gleichw. Fabrikat:
Produkt:
Art. Nr.:
Menge: 1,000 St.

**01.12.0050 POE Zubehör**
POE Zubehör
Zum Einbau in den bauseitigen Briefkasten, benötigte
Aussparungen und Halter
sind mit dem ELT Fachbauleiter abzustimmen.

kompl. mit allen erforderlichen Aufwendungen, l + m

Leitfabrikat: Telekom Behnke
Produkt: POE Zubehör
Art. Nr.: 20-9596

Gleichw. Fabrikat:
Produkt:
Art. Nr.:
Menge: 1,000 St.

**01.12.0060 Innenstation 7'' kapazitives Touchdisplay**
Innenstation 7'' kapazitives Touchdisplay
Hybridbetrieb möglich, Sprechanlagen-Modus, Versorgung
mittels POE IEEE 802.3af,
2 potentialfreie Relais, SIP-Direktrufe
Abmessungen: 128 x 201 x 25 mm

kompl. mit allen erforderlichen Aufwendungen, l + m

Leitfabrikat: Telekom Behnke
Produkt: Innenstation mit Touchdisplay + Wandhalter
Art. Nr.: 43-9622 + 43-9624

Gleichw. Fabrikat:
Produkt:
Art. Nr.:
Menge: 1,000 St.

**01.12.0070 Briefkastenanlage Aufputz,**
Briefkastenanlage Aufputz,
Gehäusefarbe nach Vorgabe NCS Farbsystem,
Anordnung: B= 1 x H= 1 Briefkästen, bestehend aus:
- 1 St.Briefkästen 300x440x145mm, mit Alu-Klappe 265x33
mit Namenschild und "Bitte keine Werbung"
- 1 St. Info/Blindkasten mit Tür + Gehäuse mit
Sprechgitter Video IP/Hybride Sprechanlage
- 7 x Klingel- drücker und Bel. Beschriftungsfeld,
Aufnahme für vg. Kameramodul

Zum Einbau in den bauseitigen Briefkasten, benötigte
Aussparungen und Halter
sind mit dem ELT Fachbauleiter abzustimmen.

kompl. mit allen erforderlichen Aufwendungen, l + m

Leitfabrikat: Renz
Produkt: Plan
Art. Nr.:

Gleichw. Fabrikat:
Produkt:
Art. Nr.:
Menge: 1,000 St.

#### Titel 01.13 BRANDMELDEANLAGE

**01.13.0010 Brandmelderzentrale mit Bedienfeld**
Brandmelderzentrale mit Bedienfeld
Brandmelderzentrale in teilmodularer
Einschubtechnik zum Einsatz als Einzelzentrale,
im Zentralenring oder in Zentralennetzwerken.
Ausführung im
geschlossenen Wandschrank mit eingebautem Bedienfeld.

Typenbeschreibung Brandmelderzentrale:
- Entspricht EN 54-2, EN 54-4 und
  EN 54-13
- EMV-Schutzmaßnahmen nach EN 50082-2
- Überspannungskonzept nach VDE 0185/
  VdS 2833
- Hauptrechnereinheit + Netzgerät 3,9 A
- Integrierte USB-Schnittstelle für
  lokale Verbindung
- Integrierte 10/100 Base TX (Ethernet)
  Service-Schnittstelle für
  Fernzugriff-und diagnose (Remote):
  Vollumfõngliche Fern-Bedienbarkeit und
  bidirektionale Kommunikation bis auf
  die Programmierebene nach VDE 0833-1
- Automatischer Versand von E-Mails
  über integrierten Client möglich.
- Freie Modbus -Schnittstelle
  (Ethernet)
- Ereignisspeicher für bis zu
  64.000 Ereignisse
- Anschluss von zwei Ringleitungen
  Ausbaufõhigkeit auf bis zu 4 Ringe
  mit bis zu 250 Elementen pro
  Ringleitung
- Ringleitungslänge bis zu 3.500 m
- Auch Konfigurationen eine Ringleitung
  /zwei adressierbare Stichleitungen
  oder vier adressierbare Stichleitungen möglich
- Mischbetrieb von Ring- und Stichleitung sowie von
Modernisierungring
  leitungstechnik möglich
- Steuerung der digitalen Ringkommunikation und
Datensicherung
- Überwachung aller angeschlossenen
  Elemente
- Lokalisierung von Drahtbruch und
  Kurzschluss auf dem Ring
- Max. 768 Elemente pro Zentrale, frei
  auf Meldergruppen, Eingänge und
  Steuerungen verteilbar
- Softwaregesteuerte Zuordnung der
  Melder zu Ansteuerkriterien und
  Zweimelder- und/oder Zweigruppenabhängigkeit
- Einzelmelderabschaltung
- Auswertung Melderzustände
  (Verschmutzung)
- Zwei überwachte Ausgänge für übertragungs- u.
Alarmierungseinrichtung
- Zwei überwachte Eingänge
- Schnittstelle für paralleles FBF nach
  DIN 14661
- Schnittstelle zur Ansteuerung eines
  externen Geräte-BUS (max. Länge1.200 m) zum Anschluss
externer
  Bedien- und Anzeigefelder sowie des
  Feuerwehr-Anzeigetableaus nach
  DIN 14662
- Max. 16 Bedienfelder pro Zentrale
- Max. 3 Drucker pro Zentrale
- Max. 8 Feuerwehr-Bedienfelder pro Zentrale
- 5 frei programmierbare Relaisausgänge
- Steckplatz für eine zusätzliche
  Baugruppe
- Einbauplatz für zwei Akkus 12 V/18 Ah
- Inklusive Anschlussstecker
- Zentralen- und ringübergreifende
  Meldergruppenvergabe

Typenbeschreibung Bedienfeld:
- Menßgesteuerte Bedienerführung
- Sprachen im laufenden Betrieb
  umschaltbar
- Bereichs- und Summenbedienung
- Schnittstelle für Feuerwehr-Anzeigetableau und
Feuerwehr-Bedienfeld über
  separaten Geräte-BUS mit Cat5 Kabel
- Beschriftung über separate Beschriftungsplatte

Typenbeschreibung Zentralenring:
- Bis zu 16 Zentralen vernetzbar:
- Bis zu 100 m mit 100-Base TX
- Bis zu 1.200 m mit RS-485
- Bis zu 30.000 m mit Glasfaser-LWL
- Verwaltung von bis zu 56.000 Brandmeldern
- Aufschaltbar an übergeordnetes
  Zentralennetzwerk

Typenbeschreibung Zentralennetzwerk:
- Bis zu 254 Zentralenringe vernetzbar:
- Bis zu 1.200 m mit RS-485
- Bis zu 30.000 m mit Glasfaser-LWL
- Verwaltung von bis zu 4.000 Zentralen
- übergeordnete Bedienung möglich
- Möglichkeit der standortübergreifenden,
  informativen Vernetzung über
  bestehende IP-Netze zur flexiblen,
  globalen Verwaltung von bis zu 254
  Zentralen unterschiedlichster
  Generationen über Ethernet.

Technische Daten:
- Netzspannung: 110 bis 230 V AC
- Ausgangsspannung: typ. 27 V DC
- Ausgangsstrom: max. 3,9 A
- Schutzart: IP 30
- Zul. Umgebungstemperatur:
  -5 °C bis +50 °C
- Abmessungen: (H x B x T)
  400 x 445 x 140 mm
- Gehäuse: Stahlblech anthrazitgrau,
  RAL 7016

kompl. mit allen erforderlichen Aufwendungen, l + m.

Leitfabrikat: Hekatron Vertriebs GmbH
Produkt: Brandmeldezentrale
Art. Nr.: B9-X2-C-2

VdS-Nr: G 205049
DoP-Nr: CPR-30-21-501-de-en
DIBt-Nr: beantragt

Gleichw. Fabrikat:
Produkt:
Art. Nr.:
Menge: 1,000 Stk

**01.13.0020 Beschriftungsplatte in deutscher Ausführung für das Einbau-Bedienfeld**
Beschriftungsplatte in deutscher Ausführung für das
Einbau-Bedienfeld
Großzentrale und Kleinzentrale.

kompl. mit allen erforderlichen Aufwendungen, l + m.

Leitfabrikat: Hekatron Vertriebs GmbH
Produkt: Beschriftungsplatte
Art. Nr.: MAPTXT-RA DE01

Gleichw. Fabrikat:
Produkt:
Art. Nr.:
Menge: 1,000 Stk

**01.13.0030 Erweiterungsbaugruppe X-LINE für EvoxX C**
Erweiterungsbaugruppe X-LINE für EvoxX C
Ringleitungsbaugruppe X-LINE mit
Ethernet zum Einbau in den zusätzlichen
Steckplatz der Zentrale.

Typenbeschreibung:
- Anschluss von zwei Ringleitungen
  X-LINE
- Max. 250 Elemente pro Ringleitung
- Ringleitungslänge bis zu 3.500 m
- Auch Konfigurationen eine Ringleitung/zwei
adressierbare
Stichleitungen oder vier adressierbare Stichleitungen
möglich
- Mischbetrieb von Ring- und Stichleitung sowie von
Standardringleitungstechnik und X-LINE möglich
- Steuerung der digitalen Ringkommunikation und
Datensicherung
- Überwachung aller angeschlossenen
  Elemente
- Lokalisierung von Drahtbruch und
  Kurzschluss auf dem Ring
- Max. 768 Elemente pro Zentrale, frei
  auf Meldergruppen, Eingänge und
  Steuerungen verteilbar
- Freie Meldergruppenzuordnung über
  Ringleitungen
- Freie Meldergruppenzuordnung über
  Zentralen
- Softwaregesteuerte Zuordnung der
  Melder zu Ansteuerkriterien und
  Zweimelder- und/oder Zweigruppenabhängigkeit
- Einzelmelderabschaltung
- Auswertung Melderzustände
  (Verschmutzung)
- Inklusive Anschlussstecker

Technische Daten:
- Spannungsversorgung: intern über
  System-BUS
- Stromaufnahme: 31 mA
- Zul. Umgebungstemperatur:
  -5 °C bis +50 °C

kompl. mit allen erforderlichen Aufwendungen, l + m.

Leitfabrikat: Hekatron Vertriebs GmbH
Produkt: Erweiterungsgruppe
Art. Nr.: B9-DXI2

VdS-Nr: G 205049/G 206058

Gleichw. Fabrikat:
Produkt:
Art. Nr.:
Menge: 1,000 Stk

**01.13.0040 Akku zur Notstromversorgung 12 V / 18 Ah**
Akku zur Notstromversorgung 12 V / 18 Ah
Akku zur Notstromversorgung der
Zentrale.

Typenbeschreibung:
- Anschluss Akkukabel über Schraube M5
- Inklusive Befestigungsmaterial für
  Akkukabelanschluss
- Zwei Stück für 24 V / 18 Ah
  erforderlich

kompl. mit allen erforderlichen Aufwendungen, l + m.

Leitfabrikat: Hekatron Vertriebs GmbH
Produkt: Akku 12V / 18 Ah
Art. Nr.: G 114033

Gleichw. Fabrikat:
Produkt:
Art. Nr.:
Menge: 2,000 Stk

**01.13.0050 Brandschutzgehäuse als Wandverteiler-**
Brandschutzgehäuse als Wandverteilergehäuse zum Einbau einer Brandmelderzentrale oder einer externen Stromversorgung.

Typenbeschreibung:
- Erfüllt die Schutzziele an den
  Funktionserhalt von Alarmierungsanlagen gemäß Muster-
Leitungsanlagen-Richtlinie (MLAR)
- Allgemeine bauaufsichtliche Zulassung
  (abZ)durch das DIBt für das Leergehäuse
- Allgemeine Bauartgenehmigung durch
  das DIBt für das Leergehäuse mit
  eingebauter Brandmelderzentrale
- Gemeinsame Typprüfung durch staatliche
  Materialprüfungsanstalt (MPA) für das
  Leergehäuse mit eingebauter externer
  Stromversorgung
- Wandgehäuse aus Brandschutzplatten
  nach DIN 4102
- Natürliches Belüftungssystem in der
  Tür und Gehäuseoberseite (D 80 mm)
  mit integrierten Filtermatten
- Lüftungssystem im Brandfall selbstschließend ab ca.
70 °C
- Verschließbare einflügelige Türe mit
  Links- oder Rechtsanschlag
- Öffnung durch Schwenkhebel mit Zweipunktverriegelung,
Nachrüstung auf
  Profilhalbzylinder möglich
- Kabeleinführungen oben und unten
  jeweils 2x40 und 32x18 mm
- Vorgebohrte Befestigungslöcher mit
  Befestigungsmaterial für Zentrale oder
  Stromversorgung und zwei Hutschienen
- Inklusive Wandbefestigungssatz und
  Doppelbartschlüssel

Technische Daten:
- Schutzart: IP 54
- Abmessungen: (H x B x T)
  außen 928 x 678 x 365 mm
  innen 750 x 500 x 270 mm
- Gehäuse: lichtgrau, ähnlich RAL 7035
- Gewicht: ca. 109 kg

Fabrikat: Hekatron Vertriebs GmbH
Typ: BSG FWE 30-H
VdS-Nr: beantragt
DIBt-Nr. Allgemeine bauaufsichtliche
  Zulassung: Z-86.100-73
DIBT-Nr. Allgemeine Bauartgenehmigung: Z-86.2-79

oder gleichwertig

liefern, montieren, in Funktion setzen

Alternativangebot:

Fabrikat:..............................

Typ:...................................

DIBt-Nr. Allgemeine
bauaufsichtliche
Zulassung:.............................

DIBt-Nr. Allgemeine
Bauartgenehmigung:.....................
Menge: 1,000 Stk

**01.13.0060 Externes Bedienfeld deutsch zur Anzeige und**
Externes Bedienfeld deutsch zur Anzeige und
Bedienung der Brandmelderzentrale oder
eines Zentralennetzwerks.

Typenbeschreibung:
- Menßgesteuerte Bedienerführung
- Sechszeiliges Display, 40 Zeichen pro Zeile
- Statusanzeige in der 1. Zeile des Displays
- Als Hauptbedienfeld im Netzwerk einsetzbar
- Sprachen im laufenden Betrieb umschaltbar
- Zwei frei programmier- und beschriftbare Tasten
- Zwei frei programmier- und beschriftbare LEDs
- Fünf Zustandslisten
- Bereichs- und Summenbedienung
- Individuelle Benutzerverwaltung mit
  Passwort und Benutzerebene
- Anschluss über redundanten Geräte-BUS
- Bis zu 1.200 m Kabellänge
- Schnittstelle für Feuerwehr-Anzeigetableau, Feuerwehr
-Bedienfeld und
  Externes Anzeige- und Bedienfeld über
  separaten Geräte-BUS mit Cat5 Kabel
- Schnittstelle für externen Drucker

Technische Daten:
- Betriebsspannung: 10 bis 30 V DC
- Stromaufnahme: 50 mA
- Schutzart: IP 30
- Zul. Umgebungstemperatur:
  -5 °C bis +50 °C
- Abmessungen: (H x B x T)
  192 x 361 x 41 mm
- Gehäuse: ABS anthrazitgrau,
  RAL 7016

Fabrikat: Hekatron Vertriebs GmbH
Typ: B8-MMI-CIP-DE-2
VdS-Nr: G 223061

oder gleichwertig

liefern, montieren, in Funktion setzen

Alternativangebot:

Fabrikat:..............................

Typ:...................................
Menge: 1,000 Stk

**01.13.0070 Polkappe zur Isolierung der Akku-**
Polkappe zur Isolierung der Akkuanschlussklemmen.

Typenbeschreibung:
- Kabelabgang seitlich
- Kabeldurchmesser max. 20 mm
- Für Akkukapazitõt von 7,2 bis 65 Ah
- Packung mit 4 Stück für einen Akku-Satz 24 V (zwei
rote und zwei schwarze)

Fabrikat: Hekatron Vertriebs GmbH
Typ: POKA rt-sw 4er

oder gleichwertig

liefern, montieren, in Funktion setzen

Alternativangebot:

Fabrikat:..............................

Typ:...................................
Menge: 1,000 Stk

**01.13.0080 Aufkleber mit Text <Brandmelderzentrale>**
Aufkleber mit Text <Brandmelderzentrale>
zur Kennzeichnung der Brandmelderzentrale.

Technische Daten:
- Abmessungen: (B x H) 297 x 105 mm

Fabrikat: Hekatron Vertriebs GmbH
Typ: S BMZ

oder gleichwertig

liefern, montieren, in Funktion setzen

Alternativangebot:

Fabrikat:..............................

Typ:...................................
Menge: 1,000 Stk

**01.13.0090 Betriebsbuch zur Eintragung der regel-**
Betriebsbuch zur Eintragung der regelmäßigen Überprüfung der Anlage, der
Wartungsarbeiten, aller Änderungen,
Erweiterungen und Reparaturen sowie der
Störungs- und Alarmmeldungen mit
Angabe von Datum und Uhrzeit.

Typenbeschreibung:
- Mustervordruck VdS 2182
- DIN A5 Ausführung

Fabrikat: Hekatron Vertriebs GmbH
Typ: Betriebsbuch für BMA

oder gleichwertig

liefern, montieren, in Funktion setzen

Alternativangebot:

Fabrikat:..............................

Typ:...................................
Menge: 1,000 Stk

**01.13.0100 Vorkonfigurierter VPN-Router LAN zur**
Vorkonfigurierter VPN-Router LAN zur
Umsetzung eineszeit- und standortunabhängigen
Fernzugriffs auf die
Brandmelderzentrale über das Internet
im Rahmen eines Lizenzvertrages für die
Anbindung einer  Brandmeldeanlage an
den Remote Dienst.
(Mindestlaufzeit 24 Monate)

Technische Daten:
- Betriebsspannung: 10 bis 30 V DC
- Schutzart: IP 20
- Zul. Umgebungstemperatur:
  -30 °C bis +60 °C
- Abmessungen: (H x B x T)
  49 x 116 x 90 mm
- Gehäuse: Kunststoff grau

Fabrikat: Hekatron Vertriebs GmbH
Typ: LAN-Router

oder gleichwertig

liefern, montieren, in Funktion setzen

Alternativangebot:

Fabrikat:..............................

Typ:.................................
Menge: 1,000 Stk

**01.13.0110 Paket M Monatliche Gebühr im Rahmen eines**
Paket M Monatliche Gebühr im Rahmen eines
Lizenzvertrags für die Anbindung einer
Brandmeldeanlage an den Remote Dienst
(Mindestlaufzeit 24 Monate)

Typenbeschreibung:
Vollumfänglicher und ortsunabhängiger
Fernzugriff auf die Software der
Brandmeldeanlage über PC / Laptop zur
Anzeige, Bedienung und Programmierung

Zusätzlich bis zu zwei zeitgleiche
Fernzugriffe auf Bedienfeld der
Brandmeldeanlage zur Anzeige und
Bedienung mittels mobilem Endgerät
(App) oder über einen Internet Browser.
Keine gesetzte Begrenzung der Anzahl
der Empfänger der Push-Meldungen.

- Fernabfrage (z.B. Meldungs-,Störungs-, Betriebs- und
Systemzustände oder Abfrage des  Ereignisspeichers)
- Fernsteuerung (z.B. Rücksetzen von Meldungs-  und
Störungszuständen oder Abschalten von Betriebsmitteln)
- Fernreparatur (z.B. zur Beseitigung von
Systemfehlern)
- Fernparametrierung (z.B. zur Funktionsänderung)
- Mehrstufiges Sicherheitskonzept
  nach VDE 0833-1
- Gesicherte Verbindungen über Remote Dienst auf
herstellereigenem Rechenzentrum
- Routerzertifikat zur Authentizitätsprüfung
- PC-Zertifikat zur Authentifizierung am VPN-Router
- Benutzerverwaltung mit Rechtevergabe
- Passwort für Zugriff und Code für
  Bedienung
- Zugriff über Zentralensoftware mit Dongle
- Passwort für Zugriff und Code für Bedienung
- Freigabe vor Ort durch Betreiber
- Registrierung Fernzugriff mit Benutzerangabe im
Ereignisspeicher
  der Brandmelderzentrale
- Automatischer Versand von E-Mails
  durch die Brandmelderzentrale
  ohne gesetzte Begrenzung der
  Anzahl an Empfänger durch
  Möglichkeit der Nutzung von
  Mailverteiler-Listen
- Zustandsübertragung von Alarm,
  Störung und anderen Zuständen (z.B.Aktivierungen oder
Auslösungen)
- Separate Einstellung und Priorität
  für jeden Zustand
- Automatische zyklische Verbindungsprüfung zum
Mailserver
- Automatische Sendungsverzögerung
  bei mehreren gleichzeitigen
  Ereignissen
- Automatisches Setzen von Zustandstexten der Elemente
im Betreff
- Automatische Benachrichtigung bei
  Ende eines anstehenden Zustandes
- Testmailfunktion

Fabrikat: Hekatron Vertriebs GmbH
Typ: Paket M

oder gleichwertig

liefern, montieren, in Funktion setzen

Alternativangebot:

Fabrikat:..............................

Typ:...................................
Menge: 12,000 Mt

**01.13.0120 Hutschienenschrank Leerschrank im Zentralendesign zur**
Hutschienenschrank Leerschrank im Zentralendesign zur
Verwendung als Verteilerschrank oder
zur Montage von Modulen.

Typenbeschreibung:
- Eingebaute Hutschiene 35 mm
- Ein eingebauter Kabelkanal
- Inklusive Schloss

Technische Daten:
- Schutzart: IP 30
- Abmessungen (H x B x T)
  400 x 445 x 140 mm
- Gehäuse: Stahlblech anthrazitgrau,
  RAL 7016

Fabrikat: Hekatron Vertriebs GmbH
Typ: B6-CTR-2

oder gleichwertig

liefern, montieren, in Funktion setzen

Alternativangebot:

Fabrikat:..............................

Typ:...................................
Menge: 1,000 Stk

**01.13.0130 X-LINE Mehrfachsensormelder R/W**
X-LINE Mehrfachsensormelder R/W
Mehrfachsensormelder zur Detektion der
Brandkenngrößen Rauch und Wärme zum
Einsatz in X-LINE Ringleitungssystemen.

Typenbeschreibung:
- Entspricht EN 54-5, EN 54-7, EN 54-29 und EN 54-17
- Entspricht Mehrfachsensorrauchmelder nach CEA 4021
- DIBt-Zulassung zur Überwachung von BS-Türen
- Integrierte bidirektionale Ringschnittstelle
- Integrierter Kurzschlussisolator
- Volle Funktionsfähigkeit bei Ringdefekten
- Automatische Adressierung
- Nutzung einer Unique Number möglich
- Brandkenngrößen einzeln aktivierbar
- Täuschungsalarmsichere Auswertung
- Datenbank für Auswertealgorithmen
- Warnsignal bei zu hoher Umgebungstemperatur
- Rauchsensorik
  - Automatische Verschmutzungskompensation
  - Alarmfilter mit Brandkenngrößenmustervergleich
  - Temperaturunterstützte CUBUS-
  Nivellierung zur automatischen
  Anpassung an die Umgebungsbedingungen
  - Rauchempfindlichkeit 80%, 100%, 120%
  - Vorsignal 1 und 2
- Temperatursensorik
  - Kategorie A1; A2; B
  - Indizes R und S
- Signaturalarm für Rauch und Wärme
- Individuelle Alarmanzeige-LED
- Programmierbarer Alarmausgang für
  externe Alarmanzeige
- Ereignisspeicher
- Einsatz nach DIN 14675 bis zu 8 Jahren
  möglich bei entsprechenden Umgebungsbedingungen
- Inklusive Staubschutzhaube, ohne
  Meldersockel

Technische Daten:
- Betriebsspannung: 7 bis 31 V DC
- Stromaufnahme: 0,12 mA
- Schutzart mit Sockel: IP 44
- Zul. Umgebungstemperatur:
  -25 °C bis + 60 °C
- Abmessungen: (D x H) 118,8 x 58,1 mm
- Gehäuse: ABS/PC weiß, ähnlich RAL 9003

Fabrikat: Hekatron Vertriebs GmbH
Typ: MTD 533X
VdS-Nr: G 210115
DoP-Nr: CPR-30-21-014-de-en
DIBt-Nr: Z-6.500-2450

oder gleichwertig

liefern, montieren, in Funktion setzen

Alternativangebot:

Fabrikat:...............................

Typ:....................................
Menge: 31,000 Stk

**01.13.0140 X-LINE Mehrfachsensormelder R/W Akustik**
X-LINE Mehrfachsensormelder R/W Akustik
Mehrfachsensormelder zur Detektion der
Brandkenngrößen Rauch und Wärme mit
integrierter MLAR-konformer Tonausgabe
zum Einsatz in X-LINE Ringleitungssystemen.

Typenbeschreibung:
- Entspricht EN 54-3, EN 54-5, EN 54-7,
  EN 54-29 und EN 54-17
- Entspricht Mehrfachsensorrauchmelder
  nach CEA 4021
- Integrierte bidirektionale Ringschnittstelle
- Integrierter Kurzschlussisolator
- Volle Funktionsfähigkeit bei Ringdefekten
- Automatische Adressierung
- Nutzung einer Unique Number möglich
- Brandkenngrößen einzeln aktivierbar
- Täuschungsalarmsichere Auswertung
- Datenbank für Auswertealgorithmen
- Warnsignal bei zu hoher Umgebungstemperatur
- Rauchsensorik
  - Automatische Verschmutzungskompensation
  - Alarmfilter mit Brandkenngrößenmustervergleich
  - Temperaturunterstützte CUBUS-
  Nivellierung zur automatischen
  Anpassung an die Umgebungsbedingungen
  - Rauchempfindlichkeit 80%, 100%, 120%
- Vorsignal 1 und 2
- Temperatursensorik
  - Kategorie A1; A2; B
  - Indizes R und S
- Signaturalarm für Rauch und Wärme
- Individuelle Alarmanzeige-LED
- MLAR konforme Signalisierung
- drei Lautstärken einstellbar
  (69, 81, 92 dB(A)@ 1m)
- einstellbare Tonarten DIN-Ton,
  Slow Whoop, Schweden-Ton und Dauerton
- Programmierbarer Alarmausgang für
  externe Alarmanzeige
- Ereignisspeicher
- Einsatz nach DIN 14675 bis zu 8 Jahren
  bei entsprechenden Umgebungsbedingungen möglich
- vorbereitet für zusätzliches Schutzgitter
- Inklusive Staubschutzhaube

Technische Daten:
- Betriebsspannung: 12 bis 31 V DC
- Stromaufnahme: 0,29 mA
- Schutzart mit Sockel: IP 22
- Zul. Umgebungstemperatur:
  0 °C bis + 50 °C
- Abmessungen: (D x H) 118,8 x 58,1 mm
- Gehäuse: ABS/PC weiß, ähnlich RAL 9003

Fabrikat: Hekatron Vertriebs GmbH
Typ: MTD 533X-SCT
VdS-Nr: G 213051
DoP-Nr: CPR-30-21-016-de-en

oder gleichwertig

liefern, montieren, in Funktion setzen

Alternativangebot:

Fabrikat:...............................

Typ:....................................
Menge: 52,000 Stk

**01.13.0150 Meldersockel ohne Ringkontakt AP**
Meldersockel ohne Ringkontakt AP
Meldersockel mit vergrößertem Anschlussraum zur
Aufnahme von punktförmigen
Brandmeldern für Aufputzmontage in
trockenen Räumen.

Typenbeschreibung:
- Kunststoffgehäuse mit eingebautem
  Klemmenblock
- Ohne Schaltkontakt im Klemmenblock
- Arretierung mit Bajonettverschlusss
- Entnahmesicherung
- Einbaumöglichkeit für weiteren
  Klemmenblock zur
  Bildung von Stützpunkten
- Befestigung für Meldernummerierungsschild

Technische Daten:
- Zul. Umgebungstemperatur:
  -25 °C bis + 70 °C
- Abmessungen: (D x H) 118,5 x 25 mm
- Gehõuse: ABS/PC weiß, ähnlich RAL 9003

Fabrikat: Hekatron Vertriebs GmbH
Typ: USB 502-6
VdS-Nr: in Meldern enthalten

oder gleichwertig

liefern, montieren, in Funktion setzen

Alternativangebot:

Fabrikat:...............................

Typ:....................................
Menge: 83,000 Stk

**01.13.0160 Melderschild zur Kennzeichnung eines automatischen**
Melderschild zur Kennzeichnung eines automatischen
Brandmelders mit Meldernummer und Meldergruppe.

Typenbeschreibung:
- Beschriftung nach DIN 1450
- Schriftgröße nach Raumhöhe
- Ausführung nach geltender TAB

Fabrikat: Hekatron Vertriebs GmbH

oder gleichwertig

liefern und montieren

Alternativangebot:

Fabrikat:.................................

Typ:......................................
Menge: 83,000 Stk

**01.13.0170 Meldernummerierungsschildhalter 10er**
Meldernummerierungsschildhalter 10er
Zur Befestigung am Sockel
- Für Etiketten bis 44 x 75 mm
- Packung mit 10 Stück

Fabrikat: Hekatron Vertriebs GmbH
Typ: DNP 502

oder gleichwertig

liefern, montieren, in Funktion setzen

Alternativangebot:

Fabrikat:...............................

Typ:....................................
Menge: 9,000 Stk

**01.13.0180 Handfeuermelder rot zur manuellen**
Handfeuermelder rot zur manuellen
Auslösung eines Brandalarms zum Einsatz
in X-LINE Ringleitungssystemen.

Typenbeschreibung:
- Entspricht EN 54-11 und EN 54-17
- Integrierte bidirektionale Ringschnittstelle
- Integrierter Kurzschlussisolator
- Volle Funktionsfähigkeit bei Ringdefekten
- Automatische Adressierung
- Nutzung einer Unique Number möglich
- Typ B Indirekte Auslösung
- Druckknopf mit Arretierung
- Individuelle Alarmanzeige-LED
- Inklusive Türschloss und
  Glasscheibe
- Beschriftung Symbol "brennendes Haus"
- Zusatzbeschriftung "Feuerwehr" möglich

Technische Daten:
- Betriebsspannung: 7 bis 31 V DC
- Stromaufnahme: 0,12 mA
- Schutzart: IP 52
- Zul. Umgebungstemperatur:
  -20 °C bis + 50 °C
- Abmessungen: (H x B x T)
  135 x 135 x 36 mm
- Gehäuse: ASA rot, RAL 3001

Fabrikat: Hekatron Vertriebs GmbH
Typ: MCP 535X-1, rot, IP 52
VdS-Nr: G 210095
DoP-Nr: CPR-30-13-007-de-en

oder gleichwertig

liefern, montieren, in Funktion setzen

Alternativangebot:

Fabrikat:...............................

Typ:....................................
Menge: 10,000 Stk

**01.13.0190 Melderschild zur Kennzeichnung eines nicht automatischen**
Melderschild zur Kennzeichnung eines nicht
automatischen
Brandmelders mit Meldernummer und Meldergruppe.

Typenbeschreibung:
- Beschriftung nach DIN 1450
- Ausführung nach geltender TAB

Fabrikat:  Hekatron Vertriebs GmbH

oder gleichwertig

liefern und montieren

Alternativangebot:

Fabrikat:.................................

Typ:......................................
Menge: 10,000 Stk

**01.13.0200 Ersatzglasscheibe für Gehäuse HFM**
Ersatzglasscheibe für Gehäuse HFM
Größe 80x80 mm, ohne Druck
- Packung mit 10 Stück

Fabrikat: Hekatron Vertriebs GmbH
Typ: Glasscheibe MCP 10er
GTIN: 4260432551112

oder gleichwertig

liefern, montieren und in Funktion
setzen

oder gleichwertig

liefern, montieren und anschließen

angeb. Fabrikat:..................

angeb. Typ:.......................

Einheit: Stk......................
Menge: 1,000 Stk

**01.13.0210 Metallschlüssel für alle Handfeuermelder,**
Metallschlüssel für alle Handfeuermelder,
außer Ex-Ausführung.
- 5 Stück
- Gusseisen vernickelt

Fabrikat: Hekatron Vertriebs GmbH

Typ: Schlüssel HFM Metall 5er

oder gleichwertig

liefern, montieren, in Funktion setzen

Alternativangebot:

Fabrikat:...............................

Typ:....................................
Menge: 1,000 Stk

**01.13.0220 Zur Erstellung von individuellen Einlegeblättern für Handfeuermelder MCP.**
Zur Erstellung von individuellen Einlegeblättern für
Handfeuermelder MCP.
- Druckvorlage als selbstklebendes
  Einlegeblatt
- 10 Bögen DIN A4
- 9 Einlegeblätter pro Bogen
- Für Laserdrucker
- Projektspezifische Melderbeschriftung und Firmenlogo
über kostenlose
  Software für  Windows 7, 8 oder 10
  möglich

Fabrikat: Hekatron Vertriebs GmbH
Typ: EB MCP Laser bedruckbar 90er

oder gleichwertig

liefern, montieren, in Funktion setzen

Alternativangebot:

Fabrikat:...............................

Typ:....................................
Menge: 1,000 Stk

**01.13.0230 Akustischer Signalgeber zur Signalisierung eines Brandalarms in Gebäuden.**
Akustischer Signalgeber zur Signalisierung eines
Brandalarms in Gebäuden.
Ausführung mit unterbrechungsfreier
Alarmierung zum Einsatz in Ringleitungssystemen.

Typenbeschreibung:
- Entspricht EN 54-3 und EN 54-17
- Entspricht Muster-Leitungsanlagen Richtlinie (MLAR)
- Integrierte bidirektionale Ringschnittstelle
- Integrierter Kurzschlussisolator
- Volle Funktionsfähigkeit bei Ringdefekten
(unterbrechungsfreie
  Alarmierung)
- Automatische Adressierung
- Nutzung einer Unique Number möglich
- Vier Tonarten
- Signalton nach DIN 33404-3
- Zwei Lautstärken (High/Low)
- Kabeleinführung Rückseite oder
  seitlich (Unterputz/Aufputz)

Technische Daten:
- Betriebsspannung: 12 bis 30 V DC
- Stromaufnahme Low/High: 2,9/5,3 mA
- Schallpegel Low/High: 89/96 dB (A)
- Schutzart: IP 21C
- Zul. Umgebungstemperatur:
  -10 °C bis +55 °C
- Abmessungen: (D x H) 108 x 91 mm
- Gehäuse: ABS weiß, ähnlich RAL 9003

Fabrikat: Hekatron Vertriebs GmbH
Typ: BX-SOL-CT-W
VdS-Nr: G 210086
DoP-Nr: CPR-20-13-100

oder gleichwertig

liefern, montieren, in Funktion setzen

Alternativangebot:

Fabrikat:..............................

Typ:...................................
Menge: 2,000 Stk

**01.13.0240 Feuerwehr-Laufkarte in Ausführung nach**
Feuerwehr-Laufkarte in Ausführung nach
DIN 14675 und/oder Vorgaben der
örtlichen Feuerwehr.

Typenbeschreibung:
- Papierformat DIN A3 quer
- Für jede Meldergruppe
- Ausgelegt als schwerer weißer
  Zeichenkarton
- Lichtecht und vergilbungsfrei
- Eingeschweißt in reißfeste PVC-Hülle,
  laminiert
- Vorderseite mit Nummer der Meldergruppe,
Gebäudeübersicht mit
  Bezeichnung der Gebäudeteile,
  Geschosskennzeichnung, Raumkennzeichnungen sowie
Feuerwehrzugang
  und Einsatzwege
- Rückseite mit Meldergruppe mit den
  zugehörigen Meldern, Gebäudeübersicht
  der betreffenden Meldergruppe,
  Geschoss- und Raumbezeichnung,
  Einsatzweg (grün) und Bedienungsstellen für
stationäre Löschanlagen
- Reiter als Ordnungssystem nach
  Vorgabe
- Zeichnungssymbole und Ausführung
  nach Vorgabe

Fabrikat: Hekatron Vertriebs GmbH
Typ: Feuerwehr-Laufkarten A3 bis 32

oder gleichwertig

liefern, montieren, in Funktion setzen

Alternativangebot:

Fabrikat:..............................

Typ:...................................
Menge: 12,000 Stk

**01.13.0250 Feuerwehr-Informations-/Bediensystem als**
Feuerwehr-Informations-/Bediensystem als
abgesetzte Feuerwehr-Anlaufstelle zum
Einbau von Feuerwehrperipherie und zur
Aufbewahrung von Feuerwehr-Laufkarten.

Typenbeschreibung:
- Entspricht DIN 14661 und DIN 14662
- Eingebautes Feuerwehr-Anzeigetableau
- Eingebautes Feuerwehr-Bedienfeld
- FAT mit FBF vorverdrahtet im
  Schwenkrahmen
- Einbauvorrichtung für Übertragungseinrichtung
- Für 100 Feuerwehr-Laufkarten
  DIN A3 im Querformat
- Zweiflügeliges Gehäuse mit zentraler
  Türöffnung beider Türflügel
- Kastenschloss für Profil-Halbzylinder
- Separate Türöffnung rechts über CL1-
  Schließung, Tür mit Beschriftung
"Feuerwehr-Laufkarten"

Technische Daten:
- Schutzart: IP 30
- Zul. Umgebungstemperatur:
  -5 °C bis +50 °C
- Abmessungen: (H x B x T)
  560 x 830 x 100 mm
- Gehõuse: Stahlblech rot, RAL 3000

Fabrikat: Hekatron Vertriebs GmbH
Typ: FIBS-A3-S2-MMI

oder gleichwertig

liefern, montieren, in Funktion setzen

Alternativangebot:

Fabrikat:..............................

Typ:...................................
Menge: 1,000 Stk

**01.13.0260 Unterputzrahmen**
Menge: 1,000 Stk

**01.13.0270 Schlüsseldepot zum schnellen und gewaltfreien Objektzugang durch die Feuerwehr**
Schlüsseldepot zum schnellen und gewaltfreien
Objektzugang durch die Feuerwehr
im Brandfall.

Typenbeschreibung:
- Entspricht VdS 2105
- Wandtresor aus Edelstahl zur Montage
  in Stahlbeton, Mauerwerk oder Säulen
- äußere Tür mit Durchbohrschutz und
  Heizung
- Türöffner mit Rückmeldekontakt
- Mikroschalter für Außentürüberwachung
- Innere Tür mit Umstellschloss zur
  Einstellung auf die entsprechende
  Feuerwehrschließung
- Aufnahme für einen Objektschlüssel mit
  Objektschlüsselüberwachung (OS_)
- Inklusive Blendrahmen, Montageflansch,
  Hilfszylinder, Schlüsselplombe,
  Montagedübel, 10 m Anschlusskabel
  und 2. Objektschlüsselüberwachung

Technische Daten:
- Betriebsspannung: 24 V DC
- Stromaufnahme Depot: 150 mA
- Stromaufnahme Heizung: 150 mA
- Schutzart: IP 44
- Abmessungen: (H x B x T)
  220 x 240 x 166 mm
- Gehäuse: Edelstahl (1.4301)
- Wandstärke: 5 mm

Fabrikat: Hekatron Vertriebs GmbH
Typ: FSD basic RS US
VdS-Nr: G 103133

oder gleichwertig

liefern, montieren, in Funktion setzen

Alternativangebot:

Fabrikat:..............................

Typ:...................................
Menge: 1,000 Stk

**01.13.0280 Mauerzarge als Montagehilfe und Platzhalter in der Rohbauphase für den**
Mauerzarge als Montagehilfe und Platzhalter in der
Rohbauphase für den
späteren Einbau des Schlüsseldepots.

Technische Daten:
- Abmessungen: (H x B x T)
  230 x 250 x 194 mm
- Material: Stahlblech

Fabrikat: Hekatron Vertriebs GmbH
Typ: FSD MZA

oder gleichwertig

liefern, montieren, in Funktion setzen

Alternativangebot:

Fabrikat:..............................

Typ:...................................
Menge: 1,000 Stk

**01.13.0290 Kombi Blendrahmen mit Regenschutz anstelle des**
Kombi Blendrahmen mit Regenschutz anstelle des
serienmßigen Standard-Blendrahmens des
Schlüsseldepots und FSE

- Material: Edelstahl (1.4301)

Fabrikat: Hekatron Vertriebs GmbH

oder gleichwertig

liefern, montieren, in Funktion setzen

Alternativangebot:

Fabrikat:..............................

Typ:...................................
Menge: 1,000 Stk

**01.13.0300 Adapter zum Anschluss eines Schlüsseldepots an die Brandmelderzentrale.**
Adapter zum Anschluss eines Schlüsseldepots an die
Brandmelderzentrale.

Typenbeschreibung:
- Entspricht VdS 2105
- Sabotage Überwachung
- _berwachung und Anzeige der
  Schlüsselentnahme
- Vier LED-Anzeigen

Technische Daten:
- Betriebsspannung: 10 bis 30 V DC
- Stromaufnahme: 20 mA
- Schutzart: IP 30
- Zul. Umgebungstemperatur:
  -10 °C bis +50 °C
- Abmessungen: (H x B x T)
  180 x 137 x 57 mm
- Gehäuse: Stahlblech weiß, RAL 9002

Fabrikat: Hekatron Vertriebs GmbH
Typ: AD 900-1
VdS-Nr: G 105045

oder gleichwertig

liefern, montieren, in Funktion setzen

Alternativangebot:

Fabrikat:..............................

Typ:...................................
Menge: 1,000 Stk

**01.13.0310 Freischaltelement zur Auslösung eines**
Freischaltelement zur Auslösung eines
Brandalarms von außen durch die
Feuerwehr.

Typenbeschreibung:
- Entspricht VdS 2105
- Mit eingebauten Widerständen zur
  direkten Anschaltung als Handfeuermelder nach DIN
14675 an das Ringleitungsmodul
- Leitungslänge max. 700 m
- Unterputzmontage an der Fassade oder
  Einbau in Säulen
- Vorgerichtet für Profilhalbylinder der
  entsprechenden Feuerwehrschließung
- Inklusive Abdeckrosette

Technische Daten:
- Abmessungen: (H x B x T)
  80 x 80 x 80 mm
- Gehäuse: Aluguss

Fabrikat: Hekatron Vertriebs GmbH
Typ: FSE PZ-AIM
VdS-Nr: G 199083

oder gleichwertig

liefern, montieren, in Funktion setzen

Alternativangebot:

Fabrikat:..............................

Typ:...................................
Menge: 1,000 Stk

**01.13.0320 Eingangsmodul zum Einsatz in X-LINE**
Eingangsmodul zum Einsatz in X-LINE
Ringleitungssystemen zur Abfrage von
potenzialfreien Kontakten oder zur
Anschaltung von Grenzwertmeldern.

Typenbeschreibung:
- Entspricht EN 54-17 und EN 54-18
- Integrierte bidirektionale Ringschnittstelle mit
Kurzschlussisolatoren
- Volle Funktionsfähigkeit bei
  Ringdefekten
- Automatische Einzeladressierung
- Nutzung einer Unique Number möglich
- Ein überwachter Eingang,
  potenzialfreier Kontakt,
  Leitungslänge bis zu 700 m
- Programmierung als Eingang oder Melder
- Ein Ausgang für Meldereinzelanzeige
- Montage in Gehäuse oder auf Montageplatte

Technische Daten:
- Betriebsspannung: 12 bis 30 V DC
- Stromaufnahme: 0,46 mA
- Schutzart: IP 66 mit Gehäuse
- Zul. Umgebungstemperatur:
  -20 °C bis +60 °C
- Abmessungen: (H x B x T)
  67 x 67 x 20 mm

Fabrikat: Hekatron Vertriebs GmbH
Typ: BX-AIM
VdS-Nr: G 208138
DoP-Nr: CPR-20-13-007-DE-EN

oder gleichwertig

liefern, montieren, in Funktion setzen

Alternativangebot:

Fabrikat:..............................

Typ:...................................
Menge: 1,000 Stk

**01.13.0330 Gehäuse zur Montage eines Ringleitungsmoduls.**
Gehäuse zur Montage eines Ringleitungsmoduls.

Typenbeschreibung:
- Sieben Kabeleinführungen M16/20,
  wahlweise über Stufennippel oder
  Verschraubung

Technische Daten:
- Schutzart: IP 66
- Zul. Umgebungstemperatur:
  -25 °C bis +40 °C
- Abmessungen: (H x B x T)
  94 x 94 x 57 mm
- Gehäuse: Polystyrol grau, ähnlich
  RAL 7035

Fabrikat: Hekatron Vertriebs GmbH
Typ: GEH MOD IP66

oder gleichwertig

liefern, montieren, in Funktion setzen

Alternativangebot:

Fabrikat:..............................

Typ:...................................
Menge: 1,000 Stk

**01.13.0340 Optischer Signalgeber zum Einsatz in**
Optischer Signalgeber zum Einsatz in
Stichleitungssystemen zur optischen
Anzeige der Feuerwehranlaufstelle im
Außenbereich (z.B. Schlüsseldepot oder
Erstinformationsstelle).

Typenbeschreibung:
- Xenon-Signalgeber
- Kalotte in rot

Technische Daten:
- Betriebsspannung: 9 bis 60 V DC
- Stromaufnahme 24 V: 93 mA
- Blinkfrequenz: 1 Hz
- Lichtstärke: 4,8 cd
- Schutzart: IP 54
- Zul. Umgebungstemperatur:
  -25 °C bis +70 °C
- Abmessungen: (D x H) 93 x 65 mm
- Gehäuse: ABS/PC rot

Fabrikat: Hekatron Vertriebs GmbH
Typ: Solex R/SR/10C
VdS-Nr: G 207018

oder gleichwertig

liefern, montieren, in Funktion setzen

Alternativangebot:

Fabrikat:..............................

Typ:...................................
Menge: 1,000 Stk

**01.13.0350 Planbare Inspektions- und Wartungskosten:**
Planbare Inspektions- und Wartungskosten:

Für eine Planbarkeit der
Inspektions- und Wartungskosten für den
Betreiber für vorgenannte
Brandmeldeanlage sind pro Jahr
entsprechend den Vorgaben der
DIN VDE 0833 und DIN 14675 zu
kalkulieren:
- 4 x jährliche Inspektion
- 1 x jährliche Wartung
inkl. Fahrtkosten,Dokumentation und
aller anfallenden Nebenkosten.
Umfang der Arbeiten gemäß
Instandhaltungs-Mustervertrag.
Zustõndige Kundendienststelle ist in
.................. mit / ohne
Ersatzteillager
Kostenangabe als pauschale
Jahresgebühr:
Menge: 5,000 Jr

**01.13.0360 Ausführungsunterlagen nach VDE 0833 und**
Ausführungsunterlagen nach VDE 0833 und
DIN 14675.

Die Dokumentation ist in Form einer Bedienungsanweisung
zusammenzustellen (DIN A4).

- Installationsplan mit eingezeichneten
  Grenzen des Sicherungsbereiches,
Alarmierungsbereiche, Nutzungsart der Melderbereiche,
Bezeichnung der zugeordneten
  Meldergruppen.
- Meldergruppenverzeichnis
- Liste der Anlagenteile
- Blockdiagramm das eine Zuordnung für
  Benennung und Numerierung der Melderbereiche,
Meldergruppen und Melder enthält
- Anlagenbeschreibung bestehend aus:
  - Meldergruppenverzeichnis
  - Liste der Anlagenteile
  - Hinweise für besondere Melder
  - Verknüpfung zwischen den Alarmzuständen
  der Meldergruppen

Kostenangabe pauschal.
Menge: 1,000 psch

**01.13.0370 Inbetriebsetzung der kompletten Brandmeldeanlage**
Inbetriebsetzung der kompletten Brandmeldeanlage
mit folgenden Leistungen:
- Prüfung der Anlage
- Einspielen der Software und Hochfahren der
  Anlage
- Überprüfen der angeschlossenen Geräte
- Einweisung des Betriebspersonals
- Erstellen eines Prüfprotokolls
- Erstellen eines Übergabeprotokolls

Kostenangabe pauschal.
Menge: 1,000 psch

**01.13.0380 Abnahme der Brandmeldeanlage mit dem Betreiber.**
Abnahme der Brandmeldeanlage mit dem Betreiber.
Erstellung und Klärung aller benötigten Dokumente und
die Zurverfügungstellung eines sach-
und ortskundigen Technikers für die Zeit der
Abnahme. Übergabe der erforderlichen technischen
Dokumentation.

Kostenangabe pauschal.
Menge: 1,000 psch

**01.13.0390 Sachverständigenabnahme**
Sachverständigenabnahme
Abnahme der Brandmeldeanlage mit dem Sachverständigen
nach TPRüfVO.
Erstellung und Klärung aller benötigten Dokumente und
die Zuverfügungsstellung eines sach-
und ortskundigen Technikers. Übergabe der forderlichen
Dokumentation.

Kostenangabe pauschal inkl Sachverständigengebühren.
Menge: 1,000 psch

**01.13.0400 Schulung und Einweisung in die Brandmeldeanlage.**
Schulung und Einweisung in die Brandmeldeanlage.

Zuverfügungsstellung eines sach- und ortskundigen
Technikers. Die Schulung kann auf Betreiberwunsch in
mehreren Abschnitten erfolgen. Übergabe der
Bedienungsunterlagen in Kurz- und
Langform.

Kostenangabe pauschal.
Menge: 1,000 psch

**01.13.0410 Abnahme der Brandmeldeanlage mit der Feuerwehr.**
Abnahme der Brandmeldeanlage mit der Feuerwehr.

Erstellung und Klärung aller benötigten Dokumente und
die Zurverfügungstellung eines sach-
und ortskundigen Technikers für die Zeit
der Abnahme. Übergabe der erforderlichen technischen
Dokumentation.

Kostenangabe pauschal.
Menge: 1,000 psch

#### Titel 01.14 RWA

*Hinweis*
TECHNISCHE  VORBEMERKUNGEN RWA:

Die RWA - Anlage ( Gelb ) besteht im wesentlichen aus
folgenden Komponenten:

- RWA - Zentrale
- Netzladeteil
- Akku-Notstromversorgung
- Elektroantriebe mit elektronischer End-
Überlastabschaltung
- RWA - Auslösetaster
- Lüftungstaster
- Wind- und Regensensor

Die verschiedenen Anlageteile sind je nach Anlagengröße
oder Spezifischen Anforderungen individuell
zusammengestellt. Das Netzladeteil ist mit einer
Notstromversorgung ausgerüstet, die bei Stromausfall
die Anlage mind. 72 Std. betriebsbereit hält. In die
nachfolgend aufgeführten Einheitspreise ist die
Lieferung und Montage mit dem dazugehörigen Klein- und
Befestigungsmaterial, einschließlich der
Inbetriebnahme, mit einzukalkulieren.

Der Hersteller muss nach DIN ISO 9001 durch den VDS
zertifiziert sein. Das Zertifikat ist dem Angebot
beizulegen. Die Inbetriebnahme und Abnahme der RWA-
Anlage hat durch einen vom Hersteller autorisierten
Fachbetrieb zu erfolgen.

Zur Abnahme ist von der zugelassenen Montage-/
Errichterfirma ein Installationsattest der RWA-Anlage
vorzulegen.

**01.14.0010 RWA-Zentrale**
RWA-Zentrale
24 V DC / 5 A / 1 Linie / 1 Antriebsgruppe

Leistungsmerkmale:
Eine stabilisierte Ausgangsspannung wird durch die
Zentrale bereitgestellt.
Je Linie können max. 8 RWA-Bedienstellen und 8
Brandmelder angeschlossen werden.
Die RWA-Zentrale ist geprüft und zertifiziert nach ISO
21927-9, VdS 2581, VdS 2593, VdS 2344, DIN EN 12101-10
und EN 62368-1:2014 + A11:2017 zusätzlich werden die
bauaufsichtlichen Anforderungen gemäß DIN 18232-9
erfüllt.
Für den Anschluss von Brandmeldern dürfen nur von D+H
zugelassene Melder verwendet werden.
Eine integrierte Akku- Notversorgung für mindestens 72
Stunden ist im Gehäuse integriert.
Schaltbare RWA-Sicherheitsfunktionen: Störung = Alarm.
Eine RWA-Nachtaktung, Rauchmelder-Fernrückstellung,
Leitungsüberwachung auf Kurzschluss und Unterbrechung
können mit der Steuereinrichtung realisiert werden.
Anschlussmöglichkeiten für optische und akustische
Alarmmittel sind ebenfalls verfügbar.
Die Zentrale kann für die tägliche Lüftung verwendet
werden, Lüftungszeit sind an der Zentrale einstellbar.
Ein optionaler Wind- / Regengeber ist direkt
anschließbar.

Technische Daten:
Versorgung: 230 V AC / 50 Hz / 145 VA
Standbyleistung: < 2 W
Ausgang: 24 V DC / 5 A
Restwelligkeit: < 0,5 Vss
Betriebsart Überwachung: Dauerbetrieb
Betriebsart Alarm / Lüftung: Kurzzeitbetrieb 30 % ED
Schutzart: IP 30
Temperaturbereich: -5 °C . +40 °C
Linie / Gruppe: 1 / 1
Gehäuse: Kunststoff
Farbe: Weiß (~ RAL 9016)
B x H x T: 310 x 310 x 104 mm
Akkutyp: Typ 8 (2x)
Gewicht: 1,92 kg

Lieferumfang:
Zentralplatine, mit Kunststoffgehäuse inkl.
Ersatzschlüssel, ohne Akkus (Akkus müssen separat
bestellt werden)

kompl. mit allen erforderlichen Aufwendungen, l + m.

Leitfabrikat: D+H
Produkt: CPS-B1-5-0101
Art. Nr.: 30.119.15

Gleichw. Fabrikat:
Produkt:
Art. Nr.:
Menge: 1,000 St.
Zuordnung: 456

**01.14.0020 RWA-Bedienstelle Gelb**
RWA-Bedienstelle Gelb
Manuelle Auslösestelle für RWA-Systeme im Brandfall

Leistungsmerkmale:
zum manuellen Auslösen eines RWA-Systems im Brandfall;
Bedienstelle gemäß pr EN 12101-9 und VdS 2592
entwickelt;
formschönes und besonders robustes Aluminiumgehäuse;
Als Hauptbedienstelle und Nebenbedienstelle verwendbar;

Funktionen: RWA "AUF", RWA "Zurücksetzen";
Anzeigen: Betriebsbereitschaft, RWA Alarm ausgelöst,
Störungsanzeige;

Technische Daten:
Versorgung: 24VDC (18-28V)
Abmessungen BxHxT:129 x 138 x 39mm
Gehäuse: Aluminium-Aufputzgehäuse
Farbe: Gelb, RAL 1004

Lieferumfang:
abschließbares Gehäuse mit Bedieneinheit,
Beschriftungsbogen, Schlagscheibe
und Schlüssel

kompl. mit allen erforderlichen Aufwendungen, l + m.

Leitfabrikat: D+H
Produkt: RT 45 Gelb
Art. Nr.:

Gleichw. Fabrikat:
Produkt:
Art. Nr.:
Menge: 2,000 St.
Zuordnung: 456

**01.14.0030 Automatischer Brandmelder**
Automatischer Brandmelder
Streulicht-Prinzip

Leistungsmerkmale: Individualanzeige bei Alarm, mit
rotem D+H-Logo,
VdS-Anerkennungsnr.: G29226

Technische Daten: Alarmstrom: 9,2mA
Alarmanzeige: LED rot
Betriebsspannung: 8 ... 28VDC
Schutzart: IP 40
Gehäuse: ABS weiß
Abmessungen HxD: 70 x 90mm

Lieferumfang: Melder inkl. Sockel

kompl. mit allen erforderlichen Aufwendungen, l + m.

Leitfabrikat: D+H
Produkt: FO 1362
Art. Nr.: 30.901.20

Gleichw. Fabrikat:
Produkt:
Art. Nr.:
Menge: 2,000 St.
Zuordnung: 456

**01.14.0040 Wind und Regengeber für vg. RWA-Zentrale**
Wind und Regengeber für vg. RWA-Zentrale
Zur automatischen Schließung bei Regen oder Wind.

kompl. mit allen erforderlichen Aufwendungen, l + m.

Leitfabrikat: D+H
Produkt: WRG 82
Art. Nr.:

Gleichw. Fabrikat:
Produkt:
Art. Nr.:
Menge: 1,000 St.
Zuordnung: 456

**01.14.0050 Kompl. Inbetriebnahme, incl. Abnahmebericht und Übergabe.**
Kompl. Inbetriebnahme, incl. Abnahmebericht und
Übergabe.
Durch eine VdS Anerkannte und nach DIN EN ISO
zertifizierte Errichterfirma.

kompl. mit allen erforderlichen Aufwendungen, l + m.

.
Menge: 1,000 St
Zuordnung: 456

**01.14.0060 Jährliche Wartungskosten für die RWA - Anlage**
Jährliche Wartungskosten für die RWA - Anlage
mit Preisbindung für eine Dauer von 5 Jahren.
Mit Anfahrtskosten, Messgeräte und allem erforderl.
Zubehör.

" OHNE ERSATZTEILE "
Menge: 5,000 Jr
Zuordnung: 456

#### Titel 01.15 FLUCHTWEGSSTEUERUNG

*Hinweis*
HINWEIS:

In der jeweiligen Position ist das Bauteil mit
passender Schalterdose, zugehöriger Wippe
(in passender Farbe), anteiligem Rahmen, benötigtem
Anschluss- & Befestigungsmaterial
(Geräteschrauben in passender Länge & Anschlussklemmen)
anzubieten.

Leitfabrikat ist der Hersteller: Albrecht Jung oder
glw.
Abdeckungen und Rahmen: Serie A 550 oder glw.
Ausgewählte Farbe: "Aluminium"

**01.15.0010 Fluchttürsteuerung für Kindergärten**
Fluchttürsteuerung für Kindergärten
der, bestehend aus: Türzentrale, uP, Rahmen und
Abdeckungen im gewählten Schalter Design,
incl.Netzteil, (Seculogik), Schlüsseltaster, Notknopf,
Hinweisschild, 4-fach Rahmen)
betriebsfertig anschließen und in Betrieb nehmen.

Siehe Hinweis und Vortext
kompl. mit allen erforderlichen Aufwendungen, l + m.

Leitfabrikat: GEZE
Produkt: Türzentrale
Art. Nr.: TZ 210N

Gleichw. Fabrikat:
Produkt:
Art. Nr.:
Menge: 3,000 St.

**01.15.0020 Schlüsselschalter UP Aussen**
Schlüsselschalter UP Aussen
Kurzzeitfreigabe FTS

Siehe Hinweis und Vortext
kompl. mit allen erforderlichen Aufwendungen, l + m.

Leitfabrikat: Jung
Produkt: Schlüsselschalter
Art. Nr.: 133.18

Gleichw. Fabrikat:
Produkt:
Art. Nr.:
Menge: 3,000 St.

**01.15.0030 Flächentaster Aussen Bringtaster**
Menge: 1,000 St.

**01.15.0040 Gehtaster innen in Höhe 1,90m innen**
Menge: 1,000 St.

**01.15.0050 LED-Lichtsignal "Ampelfunktion" Bringzeitanzeige**
LED-Lichtsignal "Ampelfunktion" Bringzeitanzeige

Siehe Hinweis und Vortext
kompl. mit allen erforderlichen Aufwendungen, l + m.

Leitfabrikat: Jung
Produkt: Lichtsignal
Art. Nr.: AL 2539-2 LED RG

Gleichw. Fabrikat:
Produkt:
Art. Nr.:
Menge: 1,000 St.

**01.15.0060 Spannungsversorgung**
Spannungsversorgung
AC 9 ... 36 V ~, 50 Hz, DC 12 ... 48 V

Siehe Hinweis und Vortext
kompl. mit allen erforderlichen Aufwendungen, l + m.

Leitfabrikat: Jung
Produkt: Spannungsversorgung
Art. Nr.: SV 539-948 LED

Gleichw. Fabrikat:
Produkt:
Art. Nr.:
Menge: 1,000 St.

#### Titel 01.16 BRANDSCHOTTUNGEN

*Hinweis*
HINWEIS:

Vor Bestellung/Montage sind die genauen
Installationsbereiche und Formen festzulegen!
= Hinweis über Bauteile beachten !!!
Es wird darauf hingewiesen, dass im gesamten Verlauf
der BRANDSCHOTTUNGEN nur mit zum Produkt passenden
Bauteilen / Materialien gearbeitet werden darf und muss
 !!!
Sämtliche Bauteile müssen der bauaufsichtlichen
Zulassung entsprechen !!!

DIE VORBEMERKUNGEN / HERSTELLERANGABEN SIND HIERBEI
BESONDERS ZU BEACHTEN !!!

**01.16.0010 Brandschutzhülse für Kabel**
Brandschutzhülse für Kabel

Geprüfte Anwendungen in Massivholzdecken
(Brettsperrholz nach EN 16351 bzw. Brettschichtholz
nach EN 14080)
= 80mm feuerhemmend
= 100mm hochfeuerhemmend
= 140 mm feuerbeständig

Brettsperrholz nach EN 16351 mit Mindeststärke der
ersten Schicht: 20mm, Min. Anzahl von Schichten: 3,
zulässige Klebstoffarten: Melamine und Polyurethanbasierend (MUF, PU).

Abschottung von Elektrokabel bis Durchmesser 21mm.
Keine Laibung nötig.
100% belegbar ohne Zusatzkosten bei Nachbelegung,
belegbare Öffnungsgröße 94mm.

Feuerwiderstandsklassen feuerhemmend, hochfeuerhemmend
oder feuerbeständig.
Nachbelegung uneingeschränkt gefordert.

Montagehinweis:
Montage Wand und Decke: Bauteilöffnung Ø 113-122mm,
Ringspalt wird durch mitgelieferte Gummischeibe
abgedichtet.

Kennzeichnung mit einem Ausführungsschild.
Fachgerechter Einbau und Verwendung. Auf eine
rauchgasdichte Ausführung ist zu achten.

Allgemeine Bauartgenehmigung Z-19.53-2318
Prüfnachweise nach EN1366-3 im Massivholz
Bauteilöffnung Ø 113-122mm

(NUR VON ZUGELLASSENER FACHFIRMA AUSZUFÜHREN,
HERSTELLERANGABEN SIND BESONDERS ZU BEACHTEN !!!)

kompl. mit allen erforderlichen Aufwendungen, l + m.

Leitfabrikat: Hilti
Produkt: Brandschutzhülse
Art. Nr.: CFS-SL GA M

Gleichw. Fabrikat:
Produkt:
Art. Nr.:
Menge: 8,000 St.

#### Titel 01.17 REGIEARBEITEN

*Hinweis*
HINWEIS:
Regiestunden werden nur anerkannt, wenn sie auf
Anweisung ELT Fachbauleiter freigegeben sind!!!
Die Stunden-Nachweise bzw.evtl.anfallender
Materialverbrauch sind täglich dem ELT Fachbauleiter
zur Kontrolle vorzulegen!

Die Rapportzettel müssen folgende formale Punkte
aufweisen:

-Name, Anschrift der ausführenden Firma
-Name, Bezeichnung des ausführenden Monteurs
-Datum, Ort, laufende Nummer des Rapports
-Stunden, Materialaufwand/-bezeichnung
-detailierte Arbeitsbeschreibung

**01.17.0010 Baustromverteiler für einen Zählereinbau des EVU´s**
Baustromverteiler für einen Zählereinbau des EVU´s
mit FI-Schaltern sowie Stromentnahmetafel mit genügend
Anschlußmöglichkeiten (ca.5-8 Schukosteckdosen, 3-5 CEE
5-pol.16 /2 x 32A/ 63 A)
für die Dauer der Bauzeit, incl. Zuleitungen /
Verkabelungen / Erdungen und
Montage/Demontage, muß pauschal je Verteiler verrechnet
werden, kompl.
mit allen erforderlichen Aufwendungen und Materialien
!!!
Menge: 2,000 St.

**01.17.0020 Baustromverteiler mit FI-Schaltern sowie Stromentnahmetafel mit genügend**
Baustromverteiler mit FI-Schaltern sowie
Stromentnahmetafel mit genügend
Anschlußmöglichkeiten (ca.5-8 Schukosteckdosen, 3-5 CEE
5-pol.16, 2 x CEE 32A)
für die Dauer der Bauzeit, incl. Zuleitungen /
Verkabelungen / Erdungen und
Montage/Demontage, muß pauschal je Verteiler verrechnet
werden, kompl.
mit allen erforderlichen Aufwendungen und Materialien
!!!
Menge: 2,000 St.

**01.17.0030 Stromversorgung Anschluss / Verkabelung der WC / Bau Container**
Stromversorgung Anschluss / Verkabelung der WC / Bau
Container
vom Baustromkasten zu den Containern, muß pauschal je
Verteiler
verrechnet werden, kompl. mit allen erforderlichen
Aufwendungen und
Materialien !!!
Menge: 1,000 psch

**01.17.0040 Baustellenbeleuchtung mit ca.10-15 LED Leuchten je 1x37W kompl.mit Schutz-**
Baustellenbeleuchtung mit ca.10-15 LED Leuchten je
1x37W kompl.mit Schutzglaswanne, Leuchtmittel, mit dazugeh.Schaltungen
(Schlüsselschalter) und
Schaltuhr für die Dauer der Bauzeit, incl.Zuleitungen /
Verkabelungen sowie
Montage/Demontage, wird pauschal verrechnet, kompl.mit
allen erforderl.Auf-
wendungen und Materialien.
Menge: 1,000 St.

**01.17.0050 Wiederkehrende Prüfung durchführen:**
Wiederkehrende Prüfung durchführen:

Alle nach VDE 0105-100/A1 / DGUV Vorschrift 3 § B172
geforderten Maßnahmen (monatliche Prüfung, Besichtigen,
Erproben & vierteljährlich messen, Prüfbericht) sind
mit Anfahrtskosten
und Meßgeräteeinsatz anzubieten.
Menge: 48,000 psch

**01.17.0060 Obermonteurstunden**
Menge: 25,000 StD

**01.17.0070 Monteurstunden**
Menge: 25,000 StD

**01.17.0080 Helferstunden**
Menge: 25,000 StD

**01.17.0090 Revisionsunterlagen bei der Abnahme bzw. Übergabe der Anlage sind vom**
Revisionsunterlagen bei der Abnahme bzw. Übergabe der
Anlage sind vom
Auftragnehmer bereitzustellen.
- 2-fach Bedienungs- und Montageanleitung aller
installierten Anlagen
- 2-fach Inbetriebnahme- und Abnahmeprüfliste aller
installierten Anlagen
- 2-fach (sw/farbig) auf den Ist-Zustand passende
Revisionspläne mit
  eingetragenen Geräten/Stromkreisnummern/...,
einschließlich aller
  Verteiler und deren Belegungen
- 2-fach Übersichtspläne aller installierten Anlagen
- 2-fach Schaltpläne aller installierten Anlagen
  (Topologie, Textzuordnungen, Steuerzuordnungen, ...)
- 1-fach auf Datenträger CD-Rom aller installierten
Anlagen
komplett liefern u.in Ordnern der
Bauherrschaft/Planungsbüro übergeben,
mit allen erforderlichen Aufwendungen
Menge: 1,000 psch

USt %: 19,00
